# K-TH-Gebäude B Campus Deutz Hörsaalgebäude
Angebotsaufforderung (GAEB DA XML 3.3, DA83)
Projekt: K-TH-Geb
Währung: EUR
Auftraggeber: Bau- und Liegenschaftsbetrieb NRW, NL Köln, Domstraße 55-73, 50668 Köln, Telefon 0221-35660-0, Fax 0221-35660-999, E-Mail 0221-k.poststelle@blb.nrw.de
Erstellt mit: FUTURA, FUTURA Version 9.1.03.77, 06.03.2026

## Zusätzlicher Text
1. Beschreibung der Baumaßnahme
1.1 Grundstücksbezeichnung / Anschrift
Betzdorfer Straße / Reitweg / Deutz-Kalker Straße, 50679 Köln

1.2 Gebäudebeschreibung
a) Allgemein
Die Technische Hochschule in Köln beabsichtigt einen Ersatzneubau B auf dem Campus Deutz zu errichten. Bauherr ist der Bau- und Liegenschaftsbetrieb NRW, Niederlassung Köln mit Sitz in der Domstraße 55-73 in 50668 Köln.

Flurstück: Gemarkung Deutz, Flur 034 Vereinigungsbaulast Baulbl.: 1110-1115/94, 3/74 zul.: 2385, 1990, 2384, 1921, 1922, 1923, 1924

Das Hörsaalzentrum hat eine große Bedeutung für die Adressbildung der Hochschule am künftigen Entréeplatz und behauptet sich als kraftvoller Solitär in der stadträumlich wenig definierten Umgebung. Die Zuwegung des Campus über den Entreeplatz und Campusweg zum Campusplatz erhält einen wichtigen neuen Baustein für das zukünftige neue Erscheinungsbild der TH Köln Campus Deutz. Das Erscheinungsbild wird maßgeblich durch die prägnante Tragstruktur des Gebäudes und die transparente Anmutung der Außenfassaden und Innenwände generiert. Um die Wirkung und Ablesbarkeit des robusten Tragwerks zu stärken wird die Fassade zwischen die Geschossdecken gesetzt und leicht eingerückt. Wichtig ist eine klare Differenzierung von Struktur und Fassade hinsichtlich ihrer Materialität.

Das Gebäude besteht aus einem Untergeschoss, Erdgeschoss, sowie zwei Obergeschossen.
Die Abmessungen für das UG betragen ca. 48,90 x35,65 m.

Im Bereich der Baumaßnahme sind keine ausgewiesenen Schutzgebiete vorhanden.

b) Konstruktion
Der viergeschossige Ersatzneubau des Hörsaalzentrums Gebäude B ist in massiver Stahlbetonbauweise geplant.
Das massive Sockelbauwerk des Untergeschosses wird auf einer 50 bis 60 cm starken Sohlplatte flach gegründet.
Um die konzentrierten Lasten unter den aussteifenden Stahlbetonkernen und Stahlbetonwänden sicher in den Baugrund abtragen zu können, werden diese Bereiche der Sohlplatte auf eine Dicke von 120 bis 130 cm erhöht.
Das Sockelbauwerk soll als "wasserundurchlässiges Bauwerk aus Beton" ausgebildet werden.
Die Regelgeschossdecken des Erdgeschosses und der beiden Obergeschosse sind massiv in Stahlbeton als räumliche Pilzbalkendecken mit geneigten Deckenuntersichten und gevouteten Stb.-Balken geplant. Die Deckenfelder der primären Pilzbalkendeckenkonstruktion stützen sich infolge des geplanten Tragverhaltens in der Mitte gegenseitig und überbrücken dabei Spannweiten bis zu ca. 17 m.
Die auskragenden Bereiche der Deckenkonstruktion werden im Wesentlichen durch die gevouteten Stb.-Balken versteift.
Die geneigten Deckenuntersichten sind in Sichtbetonqualität vorgesehen und prägen das Erscheinungsbild des Gebäudes.
Die Aussteifung und somit die Gesamtstabilität des Gebäudes wird über die Stahlbetonkerne der Treppenhäuser, die TGA-Schächte und die außenliegenden Stahlbetonwandpfeiler gewährleistet. Der Abtrag der horizontalen Lasten aus Wind, Schiefstellung und Erdbeben in den Baugrund erfolgt über die Geschossdeckenscheiben und die Stahlbetonkerne und Kelleraußenwände des Gebäudes.

c) Fassadengestaltung
Die Fassade erhält ihre Wirkung durch das Abzeichnen der inneren Decken- und Pfeilergeometrie nach außen hin. Alle Fassadenteile, die nicht als Sichtbetonfassade ausgeführt sind, werden in der Art einer stählernen Pfosten-Riegel-Fassade mit unterschiedlichen Einsätzen für Fenster, Türen, Lüftungsflügel, Sonnenschutz und opake Felder ausgeführt. Durch das partielle Zurückspringen der Pfosten-Riegel-Fassaden-Ebene werden im EG und
dem 2.OG öffentliche überdeckte Bereiche bzw.
Terrassen ausgebildet. Hier bilden die Pilzdeckenkonstruktionen eine starke geometrische Untersicht aus.

1.3 Haustechnik
1.3.1 Sanitärtechnik
Die Abwasser- und Regenwasserentsorgung erfolgt über Anschlüsse an das interne Campusnetz.
Die Abwasser- und Regenwasserfallleitungen des Gebäudes werden vertikal in Schächte bis in das Untergeschoss und von dort in Richtung außenliegender Abwasserleitung geführt. Die im UG unter der Rückstauebene liegenden Objekte werden über Grundleitungen unterhalb der Bodenplatte auf eine Doppelhebeanlage geführt.

Die Trinkwasserentsorgung erfolgt über einen Anschluss an das interne Campusnetz.
Für die Trinkwasserinstallation ist eine Druckerhöhung vorgesehen. Für die Versorgung der Verbraucher wird eine Kaltwasserleitung aus dem Hausübergaberaum über Schächte zu den einzelnen Verbrauchern geführt. An den Verbrauchsstellen mit Warmwasser erfolgt die Warmwasserbereitung dezentral mittels einzelner Elektro-Warmwasser-Durchlauferhitzer.

Trinkwasserleitungen werden an den Entnahmestellen durchgeschliffen. Am letzten Verbraucher ist jeweils eine entsprechende Spüleinrichtung vorgesehen.

1.3.2 Wärmeversorgung
Das Gebäude wird durch das zentrale Nahwärmenetz des Campus versorgt. Mit der Nahwärme wird Wärme für die Lüftungsanlagen auf dem Dach und die statischen Heizflächen sowie für die Flächen der oberflächennahen Betonkerntemperierung (BKT) bereitgestellt. Über die BKT kann auch gekühlt werden. Die in die Decken einzulegenden Elemente werden mit dem Rohbau eingebracht. Verteiler und die weiteren Heizungsarbeiten erfolgen im Ausbau.
Die Heizungsverteiler/-sammler befinden sich im Untergeschoss. Von dem Heizungsverteiler/- sammler werden über die Hauptschächte an den Treppenhäusern die Geschosse mit Wärme versorgt. Die Versorgungs- und Verteilleitungen für die Betonkernaktivierung werden auch für den Kühlfall benutzt. Die Umschaltung erfolgt zentral im Bereich der Technikzentralen im UG.

1.3.3 Kälteversorgung
Das Gebäude wird mit einem Nahkälteanschluss über einen Wärmeüberträger mit Kälte versorgt. Die Nahkälte wird aus der zentralen Kälteerzeugung des Campus bereitgestellt.

Hierüber werden die Lüftungsanlagen Audimax und Seminarräume, die BKT sowie ein separater Kältekreis EDV/Elt. versorgt.

Um die erforderliche Kühlleistung zu erreichen, ist für den Kältekreislauf EDV/ELT. ein separater Kältekreislauf mit Kältemittel vorgesehen. Als Kondensator ist eine Inneneinheit, die mit Kaltwasser der Fernkälte gekühlt wird, geplant.

1.3.4 Lüftungsanlagen
Die Hörsäle und die großen Seminarräume erhalten eine mechanische Belüftung. Das Foyer im Erdgeschoss wird bei Nutzung als Versammlungsstätte mechanisch belüftet. Die in den Obergeschossen innenliegenden Nebenräume und die im Untergeschoss befindlichen Bereiche erhalten ebenfalls eine mechanische Belüftung.

Folgende Lüftungsanlagen sind vorgesehen:
- Hörsäle und Seminarräume, Foyer
- Nebenräume
- SIBEL/SAA
- Entrauchung Audimax

Die Aufstellung von zwei Lüftungsanlagen Abluft und Zuluft für Hörsäle und Seminarräume erfolgt auf dem Dach. Die Kanalführung zur Versorgung der Hörsäle und Seminarräume erfolgt vom Dach aus über die entsprechenden Schächte in die Etagen. Nach Eintritt in die Etagen werden die Luftvolumenströme über Kanäle und Rohre entsprechend verteilt.
Die Aufstellung der Lüftungsanlagen Abluft und Zuluft Nebenräume erfolgt auf dem Dach.
Die Anordnung der Ventilatoren Abluft und Zuluft SiBel und SAA erfolgt in den Räumen SiBel und SAA im 1.UG.
Für das Audimax ist eine mechanische Entrauchung im EG neben dem Müllraum vorgesehen.

1.3.5 Feuerlöschanlagen
Für die vier Treppenhäuser wird jeweils eine trockene Steigleitung mit eigener Einspeisung errichtet.

1.3.6 Elektro- und Datenversorgung

Auf dem Dach des Gebäudes wird eine nach oben offene Technikfläche vorgesehen, die neben Lüftungsgeräten und -Kanälen auch eine NEA umfasst. Die NEA wird jedoch nicht durch das Gebäude sondern durch ein separates Projekt errichtet. Als Absturzsicherung und Sichtschutz erhält die Technikfläche eine schräge Einhausung, deren Außenseite in West-, Süd- und Ostrichtung als Unterkonstruktion für PV-Modulen geplant ist.

Die Verkabelung erfolgt sowohl im Bereich des Hohlbodens als auch über Betonleerverrohrung und in untergeordneten Räumen als Aufputzinstallation.
Die Beleuchtungskörper in moderner LED Technik werden je nach Raumnutzung in dimmbarer Form vorgesehen. Die Foyers erhalten große Leuchten, die zusätzlich über ein akustisch wirksames Gehäuse verfügen.
Das Gebäude erhält eine Sicherheitsbeleuchtungsanlage, die nahezu alle Räume umfasst.

Gemäß Brandschutzkonzept ist eine Brandmeldeanlage Kategorie 1 - Vollschutz geplant, die auf die Feuerwehr der Stadt Köln aufgeschaltet wird. Als Alarmierungsanlage ist eine Sprachalarmierungsanlage im Gebäude vorgesehen. Ebenso sind Räume und Wege für eine BOS-Anlage zur Gewährleistung des Funkkontaktes der Feuerwehr berücksichtigt.
An verschiedenen Standorten für Personen mit Geheinschränkung werden Evakuierungssprechstellen vorgesehen, die wiederum bis zu einer zentralen Steuereinheit im Untergeschoss und von dort aus über das Campusnetz bis zur Campus-Leitwarte verbunden werden.
Für alle Datenanschlüsse ist eine strukturierte Verkabelung vorgesehen, die WLAN, Telefonie, Datendosen und Anschlusspunkte für die elektronische Schließanlage miteinander vernetzt.

1.3.7 Fördertechnik
Das Gebäude erhält zwei Aufzüge, die jeweils alle Geschosse anbinden. Einer der Aufzüge wird als Evakuierungsaufzug für Personen mit Geheinschränkungen ausgebildet.

1.4 Maßangaben
Baugrundstücksgröße: 2.312,81 m2

maximale Grundfläche: ca. 2.290 m2 (UG/EG)
Bruttorauminhalt: 47.038,29 m3
Bruttogeschossfläche: 2.380 m2
OKFF Erdgeschoss: +/- 0,00 = 46,48 NHN

Max. Bauwerkshöhe OK Attika Allgemeim / OK Technikeinhausung: 20,02 m, TR4 OK Attika 22,70 m

1.5 Öffentlich rechtliche Anforderungen
1.5.1 Bauordnungsrecht / Bauplanungsrecht
Eigentümer des Grundstücks ist das Land Nordrhein-Westfalen. Die Rechtsgrundlage für das Vorhaben ist Parargraf 34 BauGB.

1.5.2 Barrierefreiheit
Die öffentlichen Bereiche des Gebäudes werden barrierefrei ausgebildet. Alle Zugäng werden schwellenlos ausgeführt. Die einzelnen Geschosse werden über zwei behindertengerechte Aufzüge erschlossen.

1.5.3 Baulicher Brandschutz
Das Gebäude ist gemäß LBO Parargraf 2 in die Gebäudeklasse 5 einzustufen.

1.6 Öffentliche Erschließung
1.6.1 Verkehrsfläche
Das neue Hörsaalzentrum wird auf dem ehemaligen Parkplatz Betzdorfer Straße, am Entreeplatz an der Deutz-Kalker Straße errichtet. Der Platz ist Bewegungsfläche, Aufenthaltsort und Verbindung zwischen dem U-Bahnhof "Deutz - Technische Hochschule", dem Altbau, dem neuen Hörsaalzentrum und der Gießener Straße mit Anschluss zur S-Bahnstation "Trimbornstraße". Die Straßenecken und Flächen um das Studentenwohnen sind als wichtige Ankunftsorte mitgestaltet, um als Teil des Entreeplatzes wahrgenommen zu werden. Der Bestand an alten Bäumen, vor allem Robinien und Platanen, wird weitestgehend in die Gestaltung integriert. Ergänzt wird der Altbaumbestand durch Neupflanzung in einem aufgelösten Raster.

1.7 Nicht öffentliche Erschließung
1.7.1 HLS
Die folgenden Anschlüsse erfolgen jeweils an das interne Netz des Campus:
a) Nahwärme
b) Wasser
c) Schmutzwasser/Regenwasser
d) Nahkälte

1.7.2 Elektro- und Datenversorgung
a) BOS
Das Gebäude erhält im Kellergeschoss jeweils eine eigene autarke Zentrale für die BMA und BOS-Anlage, die in eigenen Räumen untergebracht werden.
Die Brandmeldeanlage ist auf die Feuerwehr Köln aufgeschaltet. Beide Anlagen haben eine Störmeldungsweiterleitung über den übergeordneten Campus-Sicherheitsring bis in die Campus-Leitwarte in einem anderen Gebäude.

b) Strom
Die Anbindung an die GHV AV erfolgt über erdverlegte Niederspannungskabel bis an eine neue NSHV im Nachbargebäude "Altbau".

c) EDV
Im Kellergeschoss gibt es einen Hausanschlussraum Datentechnik, in dem durch das Projekt ein Übergabe-EDV-Schrank errichtet wird. Die Aktiven Komponenten sowie die Kabelführung aus dem Campus-IT-Netz erfolgen durch ein anderes Projekt. Von diesem Hausanschlussverteiler wird die strukturierte Verkabelung sowohl für WLAN, Telefonie und EDV-Anschlussdosen über LWL-Kabel bis zu einzelnen EDV-Etagenverteilern fortgeführt.
Das Gebäude erhält keinen eigenen Anschluss eines Versorgers.

2. Allgemeine Angabe zur Baustelle
2.1 Baustelleneinrichtung
2.1.1 Allgemeine Angaben zur Baustelleneinrichtung

Vom AN sind vor Beginn der Arbeiten auf Grundlage der beiliegenden Baulogistikphasenpläne die Unterbringung von Personal- und / oder Materialcontainern bzw. Lagerflächen mit der örtlichen Objektüberwachung gemeinsam festzulegen.

Sofern keine gesonderten Positionen ausgeschrieben sind, sind die Kosten für die nicht vom AG bereit gestellte Baustelleneinrichtung in die Einheitspreise einzurechnen.

Bedingt durch die nur in begrenztem Umfang auf dem Baufeld zur Verfügung stehenden Flächen hat der Auftraggeber entschieden, dass alle Auftragnehmer keine eigenen Baustellencontainer auf dem Baufeld aufstellen dürfen. Einzige Ausnahme bildet die Aufstellung von Magazin- bzw. Werkstattcontainern, welche auf durch die örtliche BÜ zugewiesenen Flächen gestellt werden dürfen.
Der AN Baulogistik ist durch den Auftraggeber damit beauftragt, Büro- und Tagesunterkunftscontainer zentral zu stellen, zu vermieten und zu betreiben. Auftragnehmer, die im direkten Vertragsverhältnis zum Auftraggeber stehen, können die gewünschte Anzahl an Büro- oder Tagesunterkunftscontainern für sich und die eigenen Nachunternehmer / Lieferanten direkt bei dem AN Baulogistik wochen- oder monatsweise anmieten. (Siehe Anlage Baulogistikhandbuch Pkt. 7)

Der Auftraggeber stellt über die Baulogistik ab Baustart eine gewerkeübergreifende Bauwasser- und Baustromversorgung außerhalb des Gebäudes zur Verfügung.

2.1.2 Baustromversorgung
Eine Baustromanlage mit Baustromverteilung- und versorgung wird durch den AG bereitgestellt. Diese beinhaltet Hauptverteiler außerhalb des Gebäudes, sowie entsprechende Unterverteiler je Etage im Gebäude. Das weitere Heranführen an die Verbrauchsstellen ist Sache des AN und mit den Einheitspreisen abgegolten.

2.1.3 Bauwasserversorgung
Die Bauwasserversorgung wird durch den AG außerhalb des Gebäudes bereitgestellt
Die Heranführung an die Verbrauchsstellen ist Sache des AN und mit den Einheitspreisen abgegolten.

2.1.5 Einmessarbeiten
Das Abstecken der Hauptachsen und Festlegen der Höhenpunkte wird gem. VOB vom AG veranlasst.
Auslotung und Abschnürung des Gebäudes, das Anbringen von Messfixpunkten, das Anlegen von Hilfs- und Konstruktionsachsen und Fluchten für das Aufmaß und die Montage sowie sonstige Einmessarbeiten oder Kontrollmessungen, die zur Leistungserfüllung des AN erforderlich sind und die über die vom AG zur Verfügung zu stellenden Absteckungen und Höhenfestpunkte hinausgehen, sind gem. VOB Sache des AN.
Unstimmigkeiten, die der AN beim Aufmaß oder bei der Montage feststellt, hat er dem AG/ der örtlichen Bauüberwachung unverzüglich schriftlich anzuzeigen. Der AG behält sich vor, eigene Kontrollmessungen vorzunehmen.

Markierungen auf den sichtbar bleibenden Betonoberflächen oder anderen fertigen Oberflächen sind untersagt. Die Aufwendungen für das Entfernen von Zuwiderhandlungen gehen zu Lasten des Verursachers.

2.1.6 Genehmigungen
Behördengenehmigungen, z.B. zur Sondernutzung öffentlichen Straßenraumes werden durch den AN eigenverantwortlich durchgeführt. Gebühren trägt der AG.

2.1.7 Rückbau Baustelleneinrichtung
Der AG ist rechtzeitig über den beabsichtigten Abbau der Baustelleneinrichtung oder wesentlicher Teile davon zu unterrichten. Nicht mehr benötigte Teile der Baustelleneinrichtung sind nach Abstimmung mit der Baustellenlogistik unverzüglich zu entfernen.

Vom AG zur Verfügung gestellte Lagerplätze, Arbeitsplätze und Zufahrtswege sind dem früheren Zustand entsprechend wiederherzustellen, soweit die Zustandsveränderung vom AN zu vertreten ist.

2.2 Umlagen / Nutzungskonditionen
Die Kosten für Strom und Wasser sowie die Entsorgung des Abwassers wird durch den AG übernommen.

2.3 Erschließung / Verkehrssicherung / Lieferverkehr
2.3.1 Erschließung
Die Baustelleneinfahrt erfolgt über die Betzdorfer bzw. Gießener Straße. Die Wegeverbindung zur Autobahn A4 erfolgt über die Östliche Zubringerstraße.
Die Baustellenabfahrt erfolgt über die eigens für den Baustellenverkehr eingerichtete Baustraße.

2.3.2 Verkehrssicherung
Der AN hat die ungehinderte An- und Abfahrt für alle Anlieger in der Umgebung der Baustelle während der Bauzeit sicherzustellen. Die Verkehrsflächen für Feuerwehreinsätze und Zufahrten sind unbedingt freizuhalten.
Auf dem Baufeld herrscht ein generelles Parkverbot für jede Art von Fahrzeugen. Auf den ausgewiesenen Ladezonen darf für Be- und Entladevorgänge gehalten werden. PKWs ist die Zufahrt zum Baufeld nicht gestattet.

Lieferungen sind dem zuständigen Baulogistiker am Zutrittskontrollcontainer anzumelden. Der Fahrer/ die Fahrerin hält dazu in der gekennzeichneten Anmeldezone.
Der AN hat die Anlieferungen so zu steuern, dass diese erst dann auf die Baustelle geliefert werden, wenn Personal des AN zum Empfang sowie zur sicheren Lagerung und Aufbewahrung bereitsteht. Nicht angekündigte Lieferungen können zurückgewiesen werden. Die örtliche Bauüberwachung nimmt keine Lieferung an. (siehe Handbuch Baulogistik)

Die Baustellenöffnungszeiten sind mit den Öffnungszeiten des im Bereich der Baustelleneinfahrt positionierten Zutrittskontrollcontainers gleichgesetzt. Dieser ist im Regelbetrieb von Montag bis Freitag in der Zeit von 06:00 bis 18:00 Uhr und an Samstagen, von 06:00 bis 16:00 Uhr besetzt. An Sonn- und Feiertagen ist die Baustelle planmäßig geschlossen. Im vorgenannten Zeitraum steht hier für die Auftragnehmer ein Mitarbeiter der Baulogistik als Ansprechpartner zur Verfügung. Der Zutrittskontrollcontainer sowie die Baustellenzufahrt werden grundsätzlich zu Arbeitsbeginn geöffnet, während der Arbeitszeit besetzt und unmittelbar nach Arbeitsende verschlossen.
(siehe Handbuch Baulogistik)

2.4 Vorhandene Kabel, Leitungen, Anlagen
Vor Beginn der Arbeiten hat sich der AN über den Verlauf von Anlagen, Kabeln und Leitungen (sowohl unter- als auch oberirdisch) zu informieren. Notwendige Umlegungen sind rechtzeitig vom AN zu beantragen. Baustellen- und endgültige Anschlüsse müssen zugänglich bleiben und geschützt werden.

2.5 Schlitz-/Stemmarbeiten
Schlitz- und Stemmarbeiten sowie Kernbohrungen sind zu vermeiden. Sind diese jedoch unumgänglich, dürfen sie nur nach Abstimmung mit der Objektüberwachung und dem Tragwerksplaner nach erfolgter Freigabe ausgeführt werden. Bei Nichtbeachtung gehen die Kosten der erforderlichen Nacharbeiten zu Lasten des AN.

2.6 Verkehrslastbeschränkungen
Überfahrten von vorhandenen Anlagen, Kabeln und Leitungen mit LKW u.dgl. sind nur auf asphaltierten Baustraßen und/oder Freigabe der örtlichen Bauüberwachung erlaubt.

2.7 Bauschild / Werbeverbot
Das Aufstellen eigener Firmenwerbung jeglicher Art - ist im gesamten Baustellenbereich nicht gestattet.
Alle AN bekommen die Möglichkeit, sich auf einer vom AG bereitgestellten Firmenleiste auf dem Bauschild mittels Klebeschild (Layout vorgegeben) auf eigene Kosten einzutragen.

3. Zusätzliche Angaben zur Bauablauforganisation
3.1 Terminplan
Der AN hat einen Baufristenplan über seine vertraglichen Leistungen zu erstellen, anhand dessen die Einhaltung der Vertragsfristen nachgewiesen und überwacht werden kann. Notwendige Umläufe für die Prüfung von Werkstattplanungen, Freigaben, Bestellfristen, vorgezogene Maßnahmen u. dgl. sind zu berücksichtigen und einzutragen. Zwischentermine sind entsprechend dem Bauablauf fortzuschreiben. Der Endtermin bleibt hiervon unberührt.
Die Festlegungen des AG, z. B. zur baufachlichen oder terminlichen Koordinierung mit den übrigen Leistungsbereichen, sind zu berücksichtigen. Bei erheblichen Abweichungen von sonstigen Festlegungen ist der Plan durch den AN unverzüglich zu überarbeiten.
Der Plan ist dem AG max. 12 Werktage nach Auftragserteilung, bei Überarbeitungen unverzüglich, als mpp-Datei und als pdf-Datei zu übergeben. (Prüfzeit örtliche BÜ in 5 AT)
Zwischentermine werden anhand des Projektterminplanes zwischen dem AN und AG nach Auftragserteilung festgelegt und vereinbart.

Die hierfür erforderlichen Kosten sind in die Einheitspreise mit einzukalkulieren, wenn keine gesonderte Position im LV vorhanden ist.

3.2 Dokumentationsunterlagen
Der Auftragnehmer hat die komplette Dokumentation seiner Leistung vier Wochen vor dem Abnahmetermin an den Auftraggeber zu übergeben.

Die Übergabe erfolgt:
- in Papierform, in 2-facher Ausfertigung
 zusammengestellt in Ordnern, Größe DIN A 4
- zusätzlich digital auf Datenträger

Die Dokumentation muss in folgender Reihenfolge enthalten:

00 Inhaltsverzeichnis

01 Fachunternehmer- und Fachbauleitererklärung

02 Übereinstimmungserklärungen

03 Prüfzeugnisse, allgemeine bauaufsichtliche Zulassungen, Zustimmungen im Einzelfall

04 Einbauvorschriften

05 Materiallisten

06 Produktunterlagen, geordnet nach:
- Fabrikat
- Modell- bzw. Artikelnummer
- Farbangaben
- Materialangaben, Produktdatenblätter
- Hersteller und Lieferant
- Einbauanleitungen
- Wartungs- und Pflegeanleitungen

07 Werkstattzeichnungen, statische Berechnungen
- Planlisten
- statische Berechnungen
- Werkstatt- und Montagepläne
- Detailpläne

08 Bautagebuch

09 Abnahmeprotokoll ggf. mit Mängellisten

10 Firmenprotokolle
- Betriebsvorschriften
- Funktionsbeschreibungen
- Protokolle zu Leistungen während der Bauzeit, die zu
 protokollieren waren

11 Technische Anlagen gemäß BLB NRW Dokumentationsrichtlinie

12 CD oder DVD oder USB-Stick mit allen von 00 bis 10 aufgeführten Unterlagen. Die hierfür erforderlichen Kosten sind in die Einheitspreise mit einzukalkulieren, wenn keine gesonderte Position im LV vorhanden ist.

Die Ablage muss zudem auf der Dokumentenplattform des Bauherrn vorgenommen werden.

3.3 Bauwesenversicherung
Der AG hat keine Bauwesenversicherung abgeschlossen. Der AN trägt das Risiko.

3.4 Planunterlagen
Planunterlagen werden dem AN vom AG/Planer nur über einen Planteamserver zur Verfügung gestellt. Der AN hat den Planteamserver zu nutzen. Dies gilt auch für die Fortschreibung der Planung. Die Nutzung des Planteamservers wird Vertragsbestandteil. (siehe Anlage BLB)

Die Ausführung erfolgt nach den Architektenplänen und den Planunterlagen der Fachplaner sowie der Werkstatt- und Montageplanung des AN. Sämtliche Planungsunterlagen sind der Ausführung zu Grunde zulegen und zeitgleich auf der Baustelle vorzuhalten und gegeneinander abzugleichen bzw. zu prüfen. Abweichungen sind innerhalb von 5 Arbeitstagen (AT) nach Planerhalt schriftlich anzuzeigen.

Der Bauherr stellt keine Papierpläne zur Verfügung. Der AG behält sich aber vor, Pläne in Papier zu überreichen, dem AN ensteht hieraus kein Anspruch auf Pläne in Papier.

3.5 Muster und Bemusterungen
Muster für Materialien, Farben und Formen sind vom AN rechtzeitig und ggf. in Varianten und mehrfachen Umläufen vor Ausführung beizubringen und vom AG bestätigen zu lassen.
Diese Leistungen dienen der Entscheidungs- und Montagehilfe und sind, sofern sie Besondere Leistungen darstellen, als eigene Positionen im Leistungsverzeichnis aufgeführt.
Muster nach Auftragserteilung, welche nicht den vertraglichen Anforderungen entsprechen, müssen auf Kosten des AN neu gefertigt bzw. vorgelegt werden. Hierdurch entstehende Terminverschiebungen gehen zu Lasten des AN und berechtigen nicht zur Anmeldung von Behinderungen durch den AN.

3.6 Prüfzeugnisse / Produktdatenblätter
Vor Bestellung der einzubauenden Materialien sind dem AG unaufgefordert alle entsprechenden Technischen Merkblätter, Prüfzeugnisse u.dgl., allgemeine bauaufsichtliche Zulassungen u.dgl. und Einbauanleitungen vorzulegen.

Anzubieten sind Bauprodukte, die nach der Landesbauordnung allgemein zugelassen sind. Es dürfen ausschließlich nach den öffentlich-rechtlichen Vorschriften/Landesbauordnung etc. zulässige Bauprodukte angeboten werden.
Der Bieter hat schadstofffreie Materialien anzubieten. Dies sind Materialien, die frei von gefährlichen gesundheits- und umweltschädlichen Stoffen sind. Als schadstofffrei gelten auch alle Materialien, die Stoffe enthalten, durch die vorgeschriebene Grenzwerte der maximalen Arbeitsplatzkonzentration (MAK) bzw. technischen Richtkonzentration (TRK) nicht überschritten werden.

3.7 Bauleiter Auftragnehmer / Baustellenbesetzung
Der vom AN eingesetzte Bauleiter und ggf. sein Vertreter sind dem AG vor Ausführung bekannt zu geben. Der Nachweis über die Fachkunde des Bauleiters ist dem AG vorzulegen.

Der Bauleiter muss der deutschen Sprache mächtig sein.
Ein Wechsel des Firmenbauleiters ist dem AG bzw. der örtlichen Bauüberwachung unverzüglich schriftlich anzuzeigen und ist zustimmungspflichtig.
Der AN ist verpflichtet, die Baustelle während der Ausführung der vertraglich geschuldeten Leistung zu den üblichen Arbeitszeiten ohne Unterbrechung bis zum Abschluss der Maßnahme mit ausreichend Personal zu besetzen, um termingerecht seine vertraglich vereinbarten Leistungen zu erbringen.

3.8 Bautagesberichte
Der AN hat Bautagesberichte im Format DIN A4 sowie digital zu führen und dem AG bzw. seiner örtlichen Bauüberwachung einmal wöchentlich, für jeden Arbeitstag einzeln, zu übergeben. Sie müssen alle Angaben enthalten, die für die Ausführung und Abrechnung des Auftrags von Bedeutung sein können.

3.9 Baubesprechungen
Der AN hat innerhalb seines Ausführungszeitraums an den voraussichtlich wöchentlich stattfindenden Baubesprechungen mit einem geeigneten, bevollmächtigten Vertreter, der vor Beginn der Arbeiten benannt werden muss, teilzunehmen. Eine Vergütung der Teilnahme erfolgt nicht. Das Ergebnis dieser Gespräche wird in Protokollen festgehalten. Einsprüche gegen das Protokoll sind spätestens in der nächstfolgenden Sitzung geltend zu machen.
Für die Nichtteilnahme an den Baubesprechungen kann der Bauherr Schadenersatz fordern, sollten dadurch erhöhte Koordinationsaufwände entstehen.

3.10 Kalkulationsgrundlagen
Die technischen Angaben dieser Ausschreibung stellen qualitative Mindestanforderungen dar. Die Ausführungs- und Leistungsbeschreibung sowie die beigefügten Zeichnungen erläutern das geforderte Konstruktionsprinzip und die Anforderungen an die zu erstellenden Arbeiten. Die technischen Anforderungen der Leistungsbeschreibung und die dargestellte formale Gestaltung sind verbindlich für die Preiskalkulation.
Die konstruktive (Detail-) Ausführung ist dem Bieter zur Anwendung eigener Erfahrungen und der betriebseigenen Verfahrensweise unter Berücksichtigung der oben genannten Anforderungen freigestellt. Eine Qualitätsminderung gegenüber der ausgeschriebenen Leistung ist nicht zulässig.

3.11 SiGe-Koordinator
Auf der Baustelle gelten die Arbeits- und Gesundheitsbestimmungen gemäß Baustellenverordnung (BaustellV). Gemäß der Baustellenverordnung hat der AG einen Sicherheits- und Gesundheitsschutzkoordinator eingeschaltet. Den Anweisungen des Koordinierenden (auch Festlegungen im SiGePlan) ist unbedingt Folge zu leisten.
Der AN hat alle erforderlichen Maßnahmen des Arbeits- und Gesundheitsschutzes zu treffen und die Hinweise des Koordinators und den Sicherheits- und Gesundheitsschutzplan zu berücksichtigen.
Der SiGePlan für die Firmen wird auf der Baustelle sichtbar ausgehängt. Die Mitarbeiter des AN müssen sich mit dem Inhalt des SiGePlans und den zugehörigen Erläuterungen vor Beginn der Arbeiten vertraut machen. Im Zuge der Koordination gemäß Baustellenverordnung verpflichtet sich der AN vor Beginn der Arbeiten, dem SiGeKo folgende Unterlagen zur Verfügung zu stellen:

- Namensliste der Ersthelfer und der Aufsichtführenden,
 die auf der Baustelle eingesetzt werden sollen
- Gefährdungsbeurteilung des Arbeitsplatzes gem.
 Arbeitsschutzgesetz
- Prüfnachweise der Arbeitsmittel, soweit diese durch
 Vorschriften der BG oder andere Vorschriften
 gefordert werden
- Sachkundenachweis für Eingriffe in den
 Straßenverkehr, soweit diese aus Gründen der
 Baustelleneinrichtung notwendig sind
- Montageanweisungen für Montagearbeiten, soweit
 erforderlich sowie alle weiteren vom SiGeKo
 geforderten Unterlagen.

3.12 Arbeitszeiten / Baustellenbesetzung / Alkoholverbot / Rauschmittelverbot
Die Arbeitszeiten müssen den gültigen Bestimmungen entsprechen. Arbeiten auf der Baustelle sind zugelassen montags bis freitags im Zeitraum zwischen 6:00 und 18:00 Uhr, an Samstagen 06:00 bis 16:00 Uhr. (siehe Handbuch Baulogistik mit Möglichkeiten der Verlängerung der Arbeitszeiten)
Ausnahmen sind mit dem Bauherrn und mit den zuständigen Behörden eigenverantwortlich abzustimmen.
Es besteht ein generelles Rauschmittelverbot für alle am Bau Beteiligten. Bei Zuwiderhandlung wird ein Baustellenverbot ausgesprochen.

3.13 Brandschutzmaßnahmen während der Bauzeit
Der Bieter hat den Brandschutz auf der Baustelle sicherzustellen, insofern die Ausführung der eigenen Leistung betroffen ist.
Dem Vertreter des AG ist ein zuständiger Ansprechpartner zu benennen.
Während der Bauzeit sind vorbeugende Brandschutzmaßnahmen betrieblicher Art zu treffen. Auf die technische Regel "Baustellen - Unverbindlicher Leitfaden für ein umfassendes Schutzkonzept VdS 2021" wird hingewiesen. In dem Bauobjekt bzw. auf dem Baugelände dürfen brennbare Baustoffe und sonstige brennbare Gegenstände nur örtlich und in Tagesgebrauchsmengen begrenzt, gelagert werden. Dies gilt auch für brennbare Flüssigkeiten und brennbare Gase.
Brennbare Abfallstoffe sind täglich aus dem Bauobjekt zu entfernen. Großbehälter mit brennbaren Baustoffen sind mit einem Abstand von mindestens 10,0 m zu den Objekten aufzustellen.
Bei feuergefährlichen Arbeiten, z. B. Schweißen, Abbrennen, Schneiden, sowie beim Umgang mit offener Flamme in Verbindung mit brennbaren Baustoffen, sind Brandschutzposten einzuteilen. Es sind geeignete Feuerlöschgeräte bereitzustellen. Nach Beendigung feuergefährlichen Arbeiten sind Nachkontrollen durchzuführen. Auf die Unfallverhütungsvorschrift "Schweißen, Schneiden und verwandte Verfahren (BGV D1)" wird hingewiesen.

3.14 Umweltschutz / Lärmschutz während der Bauzeit
Die allgemein gültigen Vorschriften zum Schutz gegen Baulärm sind einzuhalten. Außerdem sind die Auflagen und Verwaltungsvorschriften des Immissionsschutz- und des Abfallbeseitigungsgesetzes zu beachten und strikt einzuhalten. Die Belästigungen im Baustellenbereich an/auf den Zufahrtsstraßen durch Lärm, Staubentwicklung o. ä. bei den Arbeiten und Transporten sind auf das unvermeidbare Maß zu beschränken. Der AN hat alle Arbeiten mit Geräten auszuführen, die dem neuesten Stand des Immissionsschutzgesetzes entsprechen. Er trägt die alleinige Verantwortung für die Einhaltung aller Auflagen und einschlägigen Bestimmungen. Die Kosten dafür sind als Nebenleistungen entsprechend zu berücksichtigen. Der Einsatz der Maschinen und Geräte muss den Bestimmungen der 32. BlmSchV (Geräte- und Maschinenlärmschutzverordnung) Entsprechen.

Der Erhalt von Bäumen, Sträuchern und Pflanzbeständen in den nicht unmittelbar vom Baugeschehen in Anspruch genommenen Flächen ist zu gewährleisten bzw. gemäß den gesetzlichen Vorschriften sicher zu stellen. Es dürfen nur ausgewiesene Flächen für die Baustelleneinrichtung genutzt werden.

Zum Schutz des Grundwassers sind etwaige Öl- oder Treibstofflager nach den gültigen Vorschriften herzurichten und der örtlichen Aufsichtsbehörde anzuzeigen und von ihr genehmigen zu lassen. Die Betankung von Baumaschinen und deren Wartung hat so zu erfolgen, dass Grundwasserverunreinigungen zuverlässig zu vermeiden sind. Ein Auslaufen von wasserschädlichen Flüssigkeiten (auch in geringen Mengen) ist dem Auftraggeber bzw. der örtlichen Bauüberwachung unverzüglich zu melden.

3.15 Arbeitsschutz- und Unfallverhütungsvorschriften
Der AN hat dafür Sorge zu tragen, dass die bei den auszuführenden Atbeiten anzuwendenden Arbeitsschutz- und Unfallverhütungsvorschriften eingehalten werden. Aufwendungen für Arbeitsschutzmaßnahmen sind in die Einheitspreise einzukalkulieren.

4. Zus. Technische Vertragsbedingungen (ZTV)
4.1 Technische Vorschriften
Neben den in der VOB genannten Vorschriften gelten die einschlägigen Gesetze, Verordnungen und Richtlinien des Bundeslandes am Ort der Baustelle, der Ver- und Entsorgungsunternehmen sowie die Auflagen des Maschinenschutzgesetzes, der Arbeitsstättenverordnung, die Unfallverhütungsvorschriften und die anerkannten Regeln der Technik.
Ergeben sich bei der Abnahme Zweifel über die Einhaltung der gültigen Normen und Vorschriften, so hat der Auftragnehmer den entsprechenden Nachweis zu erbringen.

4.2 Einheitspreise und Leistungen
Alle nachfolgenden im LV eingesetzten Einheitspreise gelten für die Lieferung bis zur Verwendungsstelle und Montage sowie den betriebsfertigen Anschluss für alle ankommenden und abgehenden Leitungen einschl. aller Klein-, Befestigungs- und Montageteile, es sei denn, es wird ausdrücklich etwas anderes beschrieben.
Jede vom AN gelieferte und eingebaute ELT-Apparatur bzw. jedes ELT-Gerät ist vom AN betriebsfertig an die bauseits verlegten Kabelenden anzuschließen, einschl. Absetzen und Einführen in die Klemmkästen.

Reine Liefer- oder Montagepositionen sind im LV gesondert gekennzeichnet.

Stemm-, Bohr- und Fräsarbeiten für die Befestigung von ausgeschriebenen Konsolen, Halterungen etc. sind in die EPs der entsprechenden Positionen mit einzurechnen.

4.3 Zusammenarbeit mit Fremdgewerken, sonstigen Lieferanten - Allgemein
Wird für die bestimmungsgemäße Fertigstellung des eigenen Gewerkes die Zuarbeit/Vorleistung/Nacharbeit eines anderen Gewerkes oder sonstigen Lieferanten erforderlich, so hat der AN eigenverantwortlich die notwendigen Abstimmungen herbeizuführen.

Bei der Festlegung von Terminplänen und Arbeitsabläufen des AN sind für die Ausführung von Zuarbeiten von sonstigen Gewerken ausreichende Montagezeiten und Zwischenzeiten ohne Berücksichtigung von Akkord-, Nacht- und Feiertagsarbeiten einzurechnen.

Ist die Leistung des AN bestimmungsgemäß erst durch Zu-/ Nacharbeit von sonstigen Gewerken/Lieferanten betriebsfertig, so gilt die Leistung des AN erst nach Ausführung dieser Zuarbeiten als fertig gestellt (z. B. nachträgliche ELT-Anschlüsse usw.).

Hat der AN Zubehörteile zum Einbau in Fremdgewerke/ sonstiger Lieferanten zu liefern, so hat er die notwendige Koordinierung (Techn. Daten, Einbausituation usw.) mit diesem abzustimmen und die Zubehörteile dem Lieferanten der jeweiligen Anlage rechtzeitig vor dessen Montagebeginn - spätestens 4 Wochen im Voraus - komplett zum Einbau zu übergeben.

Sind ELT-Apparaturen/Geräte aus dem Lieferumfang des AN bestimmungsgemäß bauseits zu montieren und anzuschließen, so sind diese spätestens 4 Wochen vor dessen Arbeitsbeginn dem Fremdhandwerk auf der Baustelle zu übergeben.

4.4 Nachträge
Bei der Einreichung von Nachträgen sind entsprechende Kalkulationsnachweise mit einzureichen. Diese müssen folgende Angaben umfassen:

- Menge
- Material-Einkaufspreis
- Materialzuschlag
- kalkulierter Zeitaufwand-Lohnkostenanteil
- Einheitspreis-Gesamtbetrag

Entfallende Positionen sind entsprechend abzuziehen.
Die Nummerierung erfolgt in Abstimmung mit der Fachobjektüberwachung als Nachtragstitel.

4.5 Kommunikation an der Baustelle
Der Auftraggeber bzw. die Objektüberwachung des Auftraggeber verwendet zur Qualitätssicherung, Optimierung und Vereinfachung der Koordination und Kommunikation aller Beteiligten eine Baumanagementsoftware.

Hierzu stellt die Objektüberwachung des AG dem Auftragnehmer einen kostenfreien Zugang zu dieser Baumanagementsoftware zur Verfügung.

Die Software kann über eine kostenfreie App für gängiger Smartphones und/oder über einen Webbrowser jeweils nach einmaliger Registrierung per E-Mail genutzt werden.

Über die Software werden Hinweise, Zustandsfeststellungen, Mängel etc. erfasst und unmittelbar nach der ersten Feststellung dem AN angezeigt.

Der Auftragnehmer ist verpflichtet die weitere Verfolgung und Freimeldung zur Mängelbeseitigung über die Managementsoftware vorzunehmen.

4.6 Aufmaß
Die Abrechnung erfolgt standardmäßig über ein gemeinsames Aufmaß. Zur Abgrenzung der Aufmaßabschnitte ist ein entsprechender Aufmaßplan durch den AN vorzuhalten und eingebaute Anlagenteile farblich zu kennzeichnen.

Das Aufmaß hat über entsprechende Formblätter zu erfolgen. Die Formblätter müssen folgende Informationen enthalten:

- Datum
- Name des Erstellers (leserlich)
- Bauvorhaben und aufgemessener Bauabschnitt
- Positionsnummern entsprechend LV

4.7 Abnahmen
Die ggf. erforderlichen Abnahmen mit Behörden oder Sachverständigen sind von Auftragnehmern zu koordinieren und mit den Teilnehmern abzustimmen. Der Bauherr ist hierüber rechtzeitig zu informieren. Die notwendigen Unterlagen hat der AN in ausreichender Anzahl rechtzeitig zu übergeben.

Eine Abnahme durch den Bauherrn erfolgt erst nach notwendigen Abnahmen durch die Behörde bzw. den Sachverständigen.

5. Technische Anlagenbeschreibung Lüftung

Allgemein
Die Hörsäle und die Seminarräume größer 60 Personen erhalten eine mechanische Belüftung. Die Seminarräume größer 60 Personen werden über Fenster natürlich belüftet.

Das Foyer im Erdgeschoss wird bei Nutzung als Versammlungsstätte (Kongresse, Tagungen, Empfänge, Ausstellungen, außerhochschulische Veranstaltungen, mechanisch belüftet.

Sonstige außenliegende Räume und Bereiche der Obergeschosse, Foyer 1.OG und 2.OG werden über Fenster natürlich belüftet. In den Obergeschossen befindliche innenliegende Flure erhalten keine Belüftung.
Die in den Obergeschossen innenliegenden Nebenräume und die im Untergeschoss befindlichen Bereiche erhalten eine mechanische Belüftung

Hörsäle und Seminarräume Anlage 1+2
 Für die Belüftung der Hörsäle, der Seminarräume und des Foyers als Versammlungsstätte wird eine personenbezogene Luftmenge von 29 m3/hxPerson gemäß Energetischem Pflichtenheft zugrunde gelegt.

Für das EG als Versammlungsstätte wurden insgesamt max. 900 Personen veranschlagt.

Es sind folgende Anforderungen der Arbeitsstätten-Richtlinien, hier ASR A3.7 Lärm, bindend. Die Höchstwerte für A-bewertete äquivalente Dauerschallpegel durch Hintergrundgeräusche

gem. ASR A3.7 Lärm Hörsäle
Tätigkeitskategorie I 35 dB(A)

gem. ASR A3.7 Lärm Seminarräume
Tätigkeitskategorie I 35 dB(A)

sind zwingend einzuhalte.

Aufgrund der ungleichmäßigen personenbezogenen Auslastung der Hörsäle und Seminarräume ist zur lufttechnischen Versorgung dieser Bereiche die Aufteilung der Luftversorgung über zwei gleich große Lüftungsanlagen, die auf ein gemeinsames Kanalsystem angeschlossen sind, vorgesehen.

Die Aufstellung der 2 Lüftungsanlagen Abluft und Zuluft für Hörsäle, Seminarräume und das Foyer im EG erfolgt auf dem Dach. Die Außenluftansaugung erfolgt über Wetterschutzgitter direkt an den RLT-Geräten auf dem Dach. Die Kanalführung zur Versorgung der Hörsäle und Seminarräume erfolgt vom Dach aus über die entsprechenden Schächte in die Etagen. Nach Eintritt in die Etagen werden die Luftvolumenströme über Kanäle und Rohre entsprechend verteilt. Die Zuluft wird geheizt oder gekühlt und für alle angeschlossenen Räume isotherm eingeblasen. Für dieRäme mit bedarfsgerechte Luftmengensteuerung sind entsprechende variable Volumenstromregler vorgesehen.

Hörsäle mit aufsteigender Bestuhlung

Die Einbringung der Zuluft in Hörsäle mit aufsteigender Bestuhlung erfolgt über die Schachtausfädelung unter der Tribüne, wo auch die Lüftungs-Komponenten Volumenstromregler und Schalldämpfer angeordnet sind. Der Raum unterhalb der Tribüne fungiert als Druckboden. Unter jedem festen Sitzplatz der Tribünen-Bestuhlung, hinter welchem eine Stufe der Konstruktion angeordnet ist, befindet sich ein Stufendurchlass durch den Zuluft in die Hörsäle gelangt.

Die Absaugung der Abluft erfolgt jeweils im Deckenbereich

Hörsäle und Seminarräume ohne aufsteigende Bestuhlung
Die Einbringung der Zuluft und die Absaugung der Abluft in Hörsälen und Seminarräumen ohne aufsteigende Bestuhlung erfolgt über gerade, glatte Rohre mit Luftdurchlässen in Schlitzform. Die Rohre befinden sich im Sicht-Bereich, sie verlaufen unter der Decke. Die Lüftungs-Komponenten Volumenstromregler und Schalldämpfer werden unsichtbar in angrenzenden Bereichen (in Nebenräumen, im Zwischendecken-Bereich oberhalb der Nebenräume oder im Druckboden des darüber befindlichen Hörsaals) angeordnet.

Dolmetscher-Kabinen und Regie-Kabinen

Die Einbringung der Zuluft in die Dolmetscher-Kabinen sowie Regie-Kabinen und die Absaugung der Abluft aus den Dolmetscher-Kabinen und Regie-Kabinen erfolgt, aufgrund unterschiedlicher Platzverhältnisse für die Räume, nicht einheitlich:

Erdgeschoss Dolmetscher-Kabinen und Regie-Kabinen

Zuluft und Abluft über Luftdurchlässe in den Abhangdecken. Die Lüftungs-Komponenten Volumenstromregler und Schalldämpfer sind hierbei im Bereich der Abhang-Decken angeordnet.

1. Obergeschoss Dolmetscher-Kabine und Regie-Kabine

Zuluft über Bodenquelldurchlässe. Die Lüftungs-Komponenten Volumenstromregler und Schalldämpfer sind hierbei im darunter befindlichen Druckboden angeordnet.

Abluft über Gitter in Rohren. Rohre als Sicht-Montage in den Raum-Ecken. Die Lüftungs-Komponenten Volumenstromregler und Schalldämpfer sind hierbei im darunter befindlichen Druckboden angeordnet.

Foyer EG

Die Einbringung der Zuluft ins Foyer EG erfolgt bei Nutzung als Versammlungsstätte über Weitwurfdüsen im oberen Wand-Bereich in den Bereichen Pforte/Empfang (Gebäude-Nord-Seite) und WC (Gebäude-Süd-Seite). Die Lüftungs-Komponenten Volumenstromregler und Schalldämpfer sind hierbei in den Nebenräumen angeordnet oder im Zwischendecken-Bereich, oberhalb der Nebenräume.
Die Absaugung der Abluft Foyer EG erfolgt, bei Nutzung als Versammlungsstätte, über Gitter im oberen Wand-Bereich im Bereich Teeküche Cafeteria. Die Lüftungs-Komponenten Volumenstromregler und Schalldämpfer sind hierbei im Zwischendeckenbereich des Nebenraums angeordnet.

Die Tribünen erhalten im oberen Bereich Zugangs-Luken in den Abmessungen 800 x 800 mm in erforderlicher Anzahl. Die Öffnung der Luken wird nur für entsprechendes Personal über Werkzeug-Schlüssel oder ein anderes Schließ-System realisiert werden. Bei Öffnen der Luken können die Luken z.B. offen eingerastet werden, so, dass sie offen halten und nicht zufallen. Der Zugang nach unten erfolgt über eine Standardleiter mit einer Breite von 450 mm.

Die Abkofferungen erhalten auf der Frontseite Türen.

Lüftungsanlage Abluft und Zuluft Nebenräume Anlage 3

Sämtliche Nebenräume erhalten eine Versorgung über eine separate Lüftungsanlage auf dem Dach mmit konstantem Volumenstrom. Die Zuluft von insgesamt 9.500 m3/h wird geheizt und für alle angeschlossenen Räume isotherm eingeblasen.

Die Luftmenge wurde über raumbezogene Luftwechsel oder flächenbezogene Luftmengen berechnet. Die erwärmte Luftmenge reicht aus um die untergeordnetten Nebenräume entsprechend ohne Zusatzheizung zu temperieren.

Die Aufstellung der Lüftungsanlagen Abluft und Zuluft Nebenräume erfolgt auf dem Dach. Die Außenluftansaugung erfolgt über Wetterschutzgitter direkt am RLT-Gerät auf dem Dach.

Die Kanalführung zur Versorgung der Nebenräume erfolgt vom Dach aus über die entsprechenden Schächte bzw. Steigepunkte in die Etagen. Nach Eintritt in die Etagen werden die Luftvolumenströme über Kanäle und Rohre im Bereich der Abhangdecken bzw. im Deckenbereich als Sicht-Montage entsprechend verteilt.

Die Einbringung der Zuluft in die Nebenräume und die Absaugung der Abluft erfolgt in Bereichen mit Abhangdecke über Deckenluftdurchlässe.

In Bereichen ohne Abhangdecken (Sichtmontage) werden die Gitter direkt in die Kanäle eingebaut.

In WC-Bereichen erfolgt die Nachströmung über Türunterschnitte aus dem Vorraum.

Rohr-Ventilatoren Abluft und Zuluft SiBel sowie Abluft und Zuluft SAA

Beide Anklagen sind auf je 100 m3/h Zu- und Abluft ausgelgt.

Die Anordnung der Ventilatoren Abluft und Zuluft SiBel und SAA erfolgt in den Räumen SiBel und SAA im 1.UG. Die Außenluftansaugung erfolgt über Wetterschutzgitter auf dem Dach.

Die Rohrleitungsführung zur Versorgung der Räume SiBel und SAA erfolgt vom Dach aus über den Schacht bzw. Steigepunkt 4B ins 1.UG in L90 Ausführung. Nach Eintritt ins 1.UG werden die Rohre im Deckenbereich als Sicht-Montage entsprechend zu den Räumen geführt.
Die Einbringung der Zuluft in die Räume und die Absaugung der Abluft aus den Räumen SiBel und SAA erfolgt über Gitter. Die Rohrleitungsführung der Abluft bzw. Fortluft erfolgt entsprechend der Rohrleitungsführung Zuluft im Deckenbereich des 1.UG als Sicht-Montage zum Schacht 4B und über den Schacht 4B zum Dach. Die Fortluft wird über kleine Deflektorhauben oberhalb des Schachtkopfes nach oben ausgeblasen. Durch den vorgegebenen Abstand zwischen der Außenluftansaugung und den Deflektorhauben wird sichergestellt, dass die Fortluft nicht in die Außenluft-Ansaugung gelangt.

Die Rohr-Ventilatoren befinden sich zu Wartungs-, Inspektions- und Revisions-Zwecken frei zugänglich in den Räumen SiBel und SAA im 1.UG.

Radial-Ventilator 24 h-Abluft

Die Abluft von zwei Gefahrstoffschranke im 1. UG Raum "Physikalische Sammlun werden über einen Luftkanal und einem Dach- Radial-Ventilatoren permanent entlüftet.

Diw Anlage ist auf 200 m3/h ausgelegt.

Für die 24 h-Abluft der 2 Gefahrstoffschränke werden fixe Luftmengen von je 100 m3/h je Gefahrstoffschrank zugrunde gelegt.

Die Anordnung des Ventilators 24 h-Abluft erfolgt auf dem Dach, westlich des Schachtes 1B.
Die Rohrleitungsführung der 24 h-Abluft erfolgt im Decken-Bereich des Schachtes 1A als Sicht-Montage zum Schacht 1B und über den Schacht bzw. Steigepunkt 1B auf das Dach zum Radial-Ventilator.
Die Fortluft wird mindestens in Höhe der PV-Module über eine kleine Deflektorhaube nach oben ausgeblasen, um ein witterungsbedingtes Verwehen der Fortluft nach unterhalb der PV-Ebene zu vermeiden.
Die Einbringung der entsprechenden Zuluft erfolgt über Nachströmung.

Die Zugänglichkeit des Radial-Ventilators und der Absperrklappe auf dem Dach zu Wartungs-, Inspektions- und Revisions-Zwecke erfolgt über Wartungswege.
Die Konstant-Volumenstromregler befinden sich zu Wartungs-, Inspektions- und Revisions-Zwecken frei zugänglich im Raum "Physikalische Sammlung" im 1.UG

Entrauchung B001 Audimax

Entrauchung mit maschineller Abluft und Zuluft - Audimax

Die vorgegebene Mindest-Luftmenge von 10.000 m3/h wurde auf die Standardluftmenge Belüftung Audimax von 10.360 m3/h nach oben angepasst.

Die Luftgeschwindigkeit Zuluft bei Raum-Eintritt muss  kleiner/gleich 1 m/s betragen

Die Anordnung des Entrauchungs-Ventilators des Audimax erfolgt im Deckenbereich des im EG neben dem Audimax befindlichen Raumes "Müllraum".

Als Luft-Durchlässe zur Entrauchung sind im oberen Drittel des Wand-Bereiches zwischen dem Audimax und dem im EG neben dem Audimax befindlichen Raum "Müllraum" entsprechende Abluft-Gitter angeordnet.

Die Kanalführung zur Entrauchung des Audimax führt im Deckenbereich von den Abluftgittern zum Entrauchungsventilator und von diesem weiter über die Fassade EG Müllraum in den Außenbereich.

Die Nachströmung der Zuluft erfolgt über die normale Raum-Zuluft des Audimax, über die im Druckboden befindlichen Stufendurchlässe.
Die hier gegebenen Abstände zwischen Abluft und Zuluft wurden sowohl mit dem Brandschutz-Planer als auch mit dem entsprechenden Lüftungs-Sachverständigen abgestimmt und die aktuelle Planung als zulässig bestätigt.

Der Entrauchungs-Ventilator befindet sich zu Wartungs-, Inspektions- und Revisions-Zwecken frei zugänglich im Raum "Müllraum" im EG.

Das Entrauchungs-System der Abluft- bzw. Fortluft-Seite (Ventilator, Kanalnetz) ist durch die Verkleidung mit Kalziumsilikat-Platten für die geforderte Betriebszeit von 30 Minuten mit einer Rauchgastemperatur von 600 Grad C ausgelegt.

Entrauchung mit maschineller Zuluft - Hörsäle mit Druckboden

1.OG Hörsäle B002, B003, B005
2.OG Hörsäle B004, B007, B008, B009

Für die Zuluft der Entrauchung der Hörsäle mit Druckboden wurde mit dem Brandschutz-Planer eine Luftmenge von 10.000 m3/h je Hörsaal abgestimmt. Diese Luftmengen werden über die Anlagen 1+2 zur Verfügung gestellt.

Die Luftgeschwindigkeiten bei Raumeintritt muss kleiner/gleich 1 m/s eingehalten werden

Die Entrauchung (Abluft) erfolgt über die Fenster.

Die Nachströmung der Zuluft erfolgt über die normale Raum-Zuluft der Hörsäle mit Druckboden, über die in den Druckböden befindlichen Stufendurchlässe.
Die hier gegebenen Abstände zwischen Abluft und Zuluft wurden mit dem Brandschutzplaner abgestimmt.

Entrauchung mit maschineller Abluft - Foyer

An beiden Lichtkuppeln wird über ein Kanlsystem der rauchabgeführt. Über eine Lichtkuppel werden 20.000 m3/h und über die andere Lichtkuppel 10.000 m3/h abgsaugt

Ventilator 1
Entrauchung 20.000 m3/h
Entlüftung 10.000 m3/h

Ventilator 2
Entrauchung 10.000 m3/h
Entlüftung 5.000 m3/h

Zwei entsprechend dimensionierte Abluftgeräte werden jeweils einer Kuppel zugeordnet auf dem Dach aufgestellt.

Die Zuluft strömt über an der Fassade angeordnete Fenster nach.

Zusätzlich zur Entrauchung, sollen die Entrauchungsventilatoren zur Entlüftung vorgesehen werden. Hierzu dient jeweils die 1. Stufe der Ventilatordrehzahl.

Zur Geräuschminimierung der Entrauchungsventilatoren, werden Schalldämpfer auf der Saug- und Druckseite vorgesehen.

Das Entrauchungs-System der Abluft erfolgt über eine zugelassene Entrauchungsleitung,
bis 600 Grad C/120 Minuten.

Die Entrauchungsleitung auf dem Dach wird mit einer zusätzlichen Schutzisolierung aus verzinktem Blech versehen, da die verwendeten Verbrauchmaterrialien/Komponenten nicht UV- beständig sind.

Allgemeines

Als Abstand OK Dach zu UK Lüftungstechnik auf dem Dach wird das 1,5-fache der Schneehöhe, hier 450 mm, eingehalten.

Bzgl. der Montage der Lüftungstechnik auf dem Dach auf Bereichen des Retentionsdaches sind die zulässigen Druckfestigkeiten aus den Herstellerangaben des Retentionsdaches vor der Montage mit den Voragen aus diem LV abzugleichen, da die zulässigen Druckfestigkeiten je nach Hersteller des Retensiondaches variieren kann.

Die Zugänglichkeit der Lüftungs-Komponenten Brandschutzklappen an den Schacht- Ein- bzw. -Austritten auf dem Dach zu Wartungs-, Inspektions- und Revisions-Zwecke erfolgt über Wartungswege und nach Erfordernis über die Schachtköpfe / die Decken der Schächte.

Die Luftführung erfolgt von den Dachgeräten über mehrere zentrale Schächte in die Etagen.

Bei der Durchdringung von Brandabschnitten / Wänden mit brandschutztechnischen Anforderungen werden entsprechende Brandschutzklappen bzw. feuerwiderstandsfähige Einhausungen des Kanalnetzes berücksichtigt.

Die geschlossenen Zwischendeckenbereiche erhalten bauseits Zugangsluken in den Abmessungen 800 x 800 mm, welche den Zugang von unten in den Zwischendeckenbereich ermöglichen. Die Luken sind gegen unbeabsichtigtes zufallen gesichert.

Gipskartondecken erhalten bauseits entsprechende Revisionsöffnungen.

Je nach Abstand der Lüftungs-Komponenten von der Abhang-Decke sind Revisions-Öffnungen in den Abmessungen 400 x 400 mm bzw. 600 x 600 mm vorgesehen.

Für Reinigungszwecke sind bauseits Revisionsöfnungen entsprechend der Gegebenheiten in erforderlicher Anordnung und Anzahl im Kanalnetz vorgesehen.

Die Lüftungsgeräte sind mit den notwendigen Öffnungen und Kammern versehen.

Alle Revisionsöffnungen und Luken müssen mit Resopalschildern so beschriftet werden (von unten sichtbar und lesbar), dass es Klarheit besteht welche Lüftungskomponenten sich hinter der Revisionsklappen befinden.

Für die Dimensionierun der Kanäle sind folgende Luftgeschwindigkeiten zugrunde gelegt:

Abluft / Zuluft in den Etagen 3-5 m/s
Abluft / Zuluft in den
Schächten / Steigepunkten 5-7 m/s

Schall-Anforderungen Außen-Bereich / Dach

Die Schall-Werte, der auf dem Dach befindlichen Lüftungs-Geräte (Schall-Abstrahlung der Geräte sowie Schall an den Stutzen der Außenluft und der Fortluft), sind einzuhalten:

Beurteilungs-Pegel: gem. TA Lärm
Mischgebiet
tags  60 dB(A)
nachts  45 dB(A)

Körperschall

Die Installation der Ventilatoren in den Lüftungsgeräten erfolgt standardmäßig körperschallentkoppelten Dämpfer.

Zusätzlich sind zwischen den Lüftungsgeräten und den Längsträgern bzw. Streifenfundamenten, Gummiplatten bzw. Gummistreifen mit runden Luftpolsterröhren mit hoher Alterungs- und Witterungsbeständigkeit, zur Verbesserung der elastischen Eigenschaften und somit zur Schwingungsisolierung / Körperschalldämmung, gefordert.

Für die Zugänglichkeit der Lüftungs-Komponenten Brandschutzklappen / Entrauchungsklappen, Volumenstromregler und Schalldämpfer zu Wartungs-, Inspektions- und Revisions-Zwecke werden, soweit nicht frei zugänglich, über z.B. Leitern, Öffnungen vorgesehen:

Alle Komponenten sind GrundlageFolgende Luftgeschwindigkeiten sind einzuhaltenvorgesehen

Abluft / Zuluft in den Etagen 3-5 m/s
Abluft / Zuluft in den
Schächten / Steigepunkten 5-7 m/s

Auslegungs-Parameter

Für die Belüftung der Räume SiBel und SAA werden raumbezogene Luftwechsel zugrunde gelegt.

Folgende Luftgeschwindigkeiten vorgesehen.

Abluft / Zuluft in den Etagen 3-5 m/s
Abluft / Zuluft in den
Schächten / Steigepunkten 5-7 m/s

Aufbau / Einbau / Abstände / Befestigung

Als Abstand OK Dach zu UK Lüftungstechnik auf dem Dach wird das 1,5-fache der Schneehöhe, hier 450 mm, einhalten.

Bzgl. der Montage der Lüftungstechnik auf dem Dach auf Bereichen des Retentions-Daches sind die zulässigen Druckfestigkeiten aus den Hersteller-Angaben des Retentions-Daches vor der Montage abzustimmen und bei der Anordnung der Montage-Systeme / Füße / Punkt-Lasten entsprechend zu berücksichtigen. Die zulässigen Druckfestigkeiten können je nach Hersteller stark variieren (Beispiele aus der LPH 3 waren 4.000 kg/m2 - 10.000 kg/m2).

6. Planunterlagen

Grundriss_Z2_LUE

Grundriss_Z1_LUE

Grundriss_UP_02_LUE

Grundriss_UP_01_LUE

Grundriss_KG_LUE

Grundriss_EG_LUE

Grundriss_DZ_LUE

Detail1_LUE

Ansicht_3D_LUE

Anlagenschema_SA1_LUE

Anlagenschema_SA2_LUE

## Lufttechnische Anlagen

### Titel 01 Lüftungsbauteile

#### Untertitel 01.01 Lüftungsgeräte

**01.01.0010 RLT-Gerät Hörsäle/Seminarräumeund Foyer**
*** Leitbeschreibung
RLT-Gerät Hörsäle/Seminarräumeund Foyer
für Zu-und Abluft 30.000 / 30.000 m3/h als Außengerät

als raumlufttechnische Geräte für Außenaufstellung, mit wetterfestem Dach mit Abtropfkante für Zu- und Abluft, mit Außen- und Fortlufbetrieb, mit Plattentauscher
Anordnung einschl. Grundrahmen übereinander
Gerät in Blockbauweise und in Funktionsmodule zerlegbar für Baustellentransport, Baustellentransportvorrichtung und Transportlaschen.

Nennspannung/-frequenz für sämtliche Teilleistungen (Positionen) des Leistungsverzeichnisses 230/400 V
(+6 Prozent - 10 Prozent), 50 Hz

Entspricht den Anforderungen der RLT-Richtlinie 01
des Herstellerverbandes Raumlufttechnischer Geräte e.V.

Erfüllt inkl. aller Komponenten die energetischen Anforderungen der aktuellen ErP-Richtlinie.

Zubehör:
Kugel- und Röhrensiphons
1 Satz erforderliche Kugel- und Röhrensiphons in transparenter Ausführung, mit Frostschutzheizung im Außenbereich für die Zu- und Abluft mit selbstregulierendem Heizkabel zum Einbau in den Siphon.
Inklusive Anschlussdose (IP 67) mit integriertem Frostschutz-Thermostat zur Montage in direkter Umgebung des Siphons. Fertig bestückt mit Klemmen zum einfachen Anschluss an unter aufgeführter Klemmleiste inklusive E-Zuleitung (3x 1,5 mm2), permanente Stromversorgung 230V. Thermostat voreingestellt auf +5 Grad C.

Zuluftventilator
Anschlüsse: 230/400V, Freigabe und Drehzahlvorgabe 0/2-10V, Stör- und Betriebsmeldung

Abluftventilator
Anschlüsse: 230/400V, Freigabe und Drehzahlvorgabe 0/2-10V, Stör- und Betriebsmeldung

Wärmerückgewinnung
Anschlüsse: Absperr/Bypassklappe, Eingang Pressostat Vereisungsschutz

Heizregister
Anschlüsse: Pumpe 230V/6A, Abgang Regelventil 24V 0-10V
einschließlich Absperrungen an Vor- und Rücklauf zum Anschluss an Versorgungsleitungen. Anschlussleitungen Abgang von vorne. Anschluss an Versorgungsleitungen. Regengruppe in Leerteil vormontiert.
Ausführung Regelgruppe als Beimischschaltung.
2 Stück Tauchtemperaturfühler PT1000.

Kühlregister
Abgang Pumpe 230V/6A, Abgang Regelventil 24V 0-10V
einschließlich Absperrungen an Vor- und Rücklauf zum Anschluss an Versorgungsleitungen. Anschlussleitungen Abgang von vorne. Anschluss an Versorgungsleitungen. Regengruppe in Leerteil vormontiert.
Ausführung Regelgruppe als Beimischschaltung.
2 Stück Tauchtemperaturfühler PT1000.

Jalousieklappen
Außenluft-Fortluft 24V, Auf/Zu

Eingang Pressoatat
2x Außenluft, 1x Abluftfilter

Eingang Volumenstromsensor
Zu- und Abluft 0-10V (Differenzdruckmessung Ventlatordüse)

hygenische Anforderungen:
normal

Thermodynamische Luftbehandlung:
Heizen und Kühlen

Zuluft / Geräteaufbau in Luftrichtung:
Stirnwand/Endsektion AU, eckig mit Außenluftgitter
Anordnung Geräteläge
Stutzen entkoppelt mit Potenzialausgleichskabel 16mm2
Jalousieklappe AU, eckig innenliegend mit
Klappenantrieb Auf/Zu
Wartungskammer, Innenleuchte
Filtereinheit als Taschenfilter
Schalldämpfer, Kulissen ausbaubar
Gegenstromwärmetauscher mit Edelstahlwanne
Jalousieklappe AU, eckig mit
Klappenantrieb stetig 0-10 V
Lufterhitzer
Wartungskammer, Innenleuchte
Luftkühler
Tropfenabscheider
Wartungskammer, Innenleuchte
Ventilatoreinheit
Wartungskammer, Innenleuchte
Schalldämpfer, Kulissen ausbaubar
Wartungskammer, Innenleuchte
Filtereinheit als Taschenfilter
Jalousieklappe AU, eckig innenliegend mit Klappenantrieb Auf/Zu Anordnung Gerätetiefe
Stirnwand/Endsektion ZU, eckig
Stutzen entkoppelt mit Potenzialausgleichskabel 16 mm2

Abluft / Geräteaufbau in Luftrichtung:

Stirnwand/Endsektion AB, eckig
Stutzen entkoppelt mit Potenzialausgleichskabel 16mm2
Jalousieklappe AU, eckig innenliegend mit
Klappenantrieb Auf/Zu
Wartungskammer, Innenleuchte
Filtereinheit als Taschenfilter
Schalldämpfer, Kulissen ausbaubar
Wartungskammer, Innenleuchte
Leerteileinheit mit Regelgruppe, Pumpen mit Modul für Aufschaltung auf die Gebäudeautomation, Absperrungen, etc Heizung und Kälte vormontiert. Länge min. 1360 mm.
Die Anschlussleitungen der Register sind aus dem Gerät zuführen.
Gegenstromwärmetauscher
Ventilatoreinheit
Wartungskammer, Innenleuchte
Schalldämpfer
Wartungskammer, Innenleuchte
Jalousieklappe FO, eckig innenliegend mit
Klappenantrieb Auf/Zu
Stirnwand/Endsektion FO, eckig
Stutzen entkoppelt mit Potenzialausgleichskabel 16mm2

Zuluftgerät:
Schalleistung bei Summenpegel
1.Geräteansaug max: 60,0 dB(A)
2.Geräteausblas max: 63,3 dB(A)
Neben dem Gerät max. 65,8 dB(A)

Abluftgerät:
Schalleistung bei Summenpegel
1.Geräteansaug max: 60,0 dB(A)
2.Geräteausblas max: 63,3 dB(A

Schallleistung neben dem Gerät
Neben dem Gerät max. 63,8 dB(A)

Auslegungsdaten:

Zu- / Abluftgerät Nennvolumenstrom
30.000 m3/h / 30.000 m/h

Winter:
Außentemperatur in Grad C: -10
Zulufttemperatur in Grad C mind.: 22
Druckverlust extern Zuluft: 750 Pa
Druckverlust extern Abluft: 750 Pa

Zuluft

Außenluftansaugung
Stirnwand/Endsektion AU, eckig, Stutzen entkoppelt mit Potenzialausgleichskabel 16mm2
Jalousieklappe AU, eckig innenliegend mit
Klappenantrieb Auf/Zu 24V.

Filtereinheit Außenluftt
Ausführung gemäß vorstehender Spezifikation
Bauart: Taschenfilter
Filterklasse: ePM2,5/70%
Revisionstüre Türfeststellvorrichtung, Druckmessnippel, Differenzdruckschalter, Zeigerthermometer 0-250Pa

Schalldämpfereinheit
Druckverlust max: 16 Pa
Mindestdämpfung bei 250 Hz: 15 dB

Gegenstromtauscher
Rückwärmzahl nach EN 13053 mind.: 81,2 %, H1
Edelstalwanne geneigt. Revisionswände abnehmbar mit Knebel. Jalousieklappe 24V 0-10 V im Bypass und diff. Druckschalter für Bypasssteuerung.
Kondensatwanne geneigt
Anschuss Kondensatanschluss aus Gerätegehäuse

Erhitzer
Medium: Luft / PWW (Glycol 0 %)
Heizleistung: 89,2 kW
Druckverlust Pa max: 23 Pa (Luft)
Druckverlust Pa max: 14 kPa (Wasser)
Frostschutzthermostat min.: 16 m
Anschluss Flansch: DN32

Auslegungsdaten
Heizung Vorlauf 45,0 Grad C
Heizung Rücklauf 25,0Grad C
Luft Eintritt 15,0Grad C
Luft Austritt 24,0Grad C

Kühler
Medium: Luft / PWW (Glycol 0 %)
Heizleistung: 84,9 kW
Druckverlust Pa max: 76 Pa (luft)
Druckverlust Pa max: 32,7 kPa (wasser)
Anschluss Flansch: DN32
Anschuss Kondensatanschluss aus Gerätegehäuse

Auslegungsdaten
Kälte Vorlauf: 18,0Grad C
Kälte Rücklauf: 24,0Grad C
Luft Eintritt: 30,3Grad C
Luft Austritt: 22,0Grad C

Ventilatoreinheit, Direktantrieb Zuluft
Ausführung gemäß Spezifikation
Ausführung: 2x Freirad
Effizienzklasse mind.: IE5
Spannung/Frequenz: 400/50 V/Hz
Schutzart / ISO-Klasse: IP54
Nennleistung je Motor max.: 11 kW
FU- Betrieb

Potenzialausgleichkabel 16 mm2, Messumformer Berührungsschutzgitter in Ansaugung, Rep. -Schalter mit Hilfkontakt (3polig) einschl. Verkabelung. Kabel abgeschirmt.

Schalldämpfereinheit
Druckverlust: 19 Pa
Mindestdämpfung bei 250 Hz: 24 dB

Filtereinheit Zuluft
Ausführung gemäß Spezifikation
Bauart: Taschenfilter
Filterklasse: ePM1/80%
Revisionstüre Türfeststellvorrichtung, Druckmessnippel, Differenzdruckschalter, Zeigerthermometer 0-250Pa

Zuluftanschluss
Stirnwand/Endsektion ZU, eckig. Stutzen entkoppelt mit Potenzialausgleichskabel 16mm2
Ausblasgitter verzinkt gemäß M-LüAR

Abluft

Abluftanschluss
Stirnwand/Endsektion AB, eckig. Stutzen entkoppelt mit Potenzialausgleichskabel 16mm2

Filtereinheit Abluft
Ausführung gemäß Spezifikation
Bauart: Taschenfilter
Filterklasse: ePM2,5/70%
Revisionstüre Türfeststellvorrichtung, Druckmessnippel, Differenzdruckschalter, Zeigerthermometer 0-250Pa

Schalldämpfereinheit
Druckverlust max: 17 Pa
Mindestdämpfung bei 250 Hz: 17 dB

Leerteil
Revisionstüre mit Hebel und Anordnung der Regelgruppe für den Erhitzer bestehend aus:
Absperrungen VL und RL, Thermometer, Umwälzpumpe und Regelventil setig 0-10V einschließlich Bohrungen für bauseitige Heizungsverrohrung (min 2 x 200mm) von unten kommend.

Gegenstromtauscher

Ventilatoreinheit, Direktantrieb Abluft
Ausführung gemäß Spezifikation
Ausführung: 2x Freirad
Effizienzklasse mind.: IE5
Spannung/Frequenz: 400/50 V/Hz
Schutzart / ISO-Klasse: IP54
Nennleistung je Motor max.: 6,5 kW
FU- Betrieb
Schauglas, Innenbeleuchtung IP65, Revisions- und Wartungstür mit Steckschlüssel, Türfeststellvorrichtung, Potenzialausgleichkabel
16 mm2, Messumformer Berührungsschutzgitter in Ansaugung, Rep. - Schalter mit Hilfkontakt (3polig) einschl. Verkabelung. Kabel abgeschirmt.

Schalldämpfereinheit
Druckverlust: 19 Pa
Mindestdämpfung bei 250 Hz: 24 dB

Fortluftanschluss
Stirnwand/Endsektion AU, eckig. Stutzen entkoppelt mit Potenzialausgleichskabel 16mm2, Jalousieklappe FO, eckig innenliegend mit Klappenantrieb Auf/Zu 24V

max. mögliche Geräteabmessungen mit Grundrahmen:
L / B / H: 13.700 x 4.500 x 3.200 mm
Höhe Gerätegrundrahmen: 300 bis 400 mm

max. Gewicht Zu und Abluft:
15.813 kg
Menge: 2,000 St
Kostengruppe DIN 276 2018-12: 431000000
*Unterbeschreibung 1 Gehäuse nach DIN EN 1886*
Gehäuse nach DIN EN 1886

Mechanische Stabilität mind.: D1
Gehäuse-Leckage mind.: L1
Zulässige Gesamtleckage max.: 0,5%
Thermische Isolierung mind.: T 2
Wärmebrückenfaktor mind.: TB2

Mindestanforderungen an das Gehäuse
Mechanische Stabilität (EN 1886): D1
Gehäuse-Leckage (EN 1886): L1
Filter-Bypass-Leckage (EN 1886): F9
Thermische Isolierung (EN 1886): T4
Wärmebrückenfaktor (EN 1886): TB2

Oberflächenbeschaffenheit
Außenseite: C4H
Innenseite: C4H

Mindestabstand zwischen den Bauelementen 300 mm

Gehäusegrundausführung aus einer geschraubten Profilrahmenkonstuktion.

Grundrahmen
Gerätegrundrahmen aus kaltgewalztem, verzinktem, umlaufend nach aussen offenem 4 mm starkem C-Profil H = 300 mm, B = 60mm ausgeführt zur Aufnahme der Gerätemodule,

Innenschale und Außenschale aus Aluminiumblech mit Beschichtung. Die Anforderungen an die Korrosionsbeständigkeit der Komponenten gelten entsprechend den Anforderungen an das Gehäuse. Vollprofil-Dichtung in EPDM-Qualität, Gehäuse im Taupunktbereich thermisch entkoppelt.

Kondensatwannen geneigt aus Edelstahl. Kondensatwannen (Edelstahl mind. 1.4301), isoliert, Klasse 3. Anschluss Kondensatanschluss aus Gerätegehäuse

Paneele zweischalig mit dazwischenliegender Isolierung, Baustoffklasse A 1, nicht brennbar nach DIN 4102.
Es sind nur emissions- und geruchsfreie, mikrobielle nicht werkstoffwechselbare Materialien zu verwenden.

Stirnwand/ Endsektion
offen über Gerätequerschnitt, mit Kanalanschlussrahmen.

Quadratisches Schauglas
Quadratisches Schauglas 236 x 236 mm doppelschalig aus UV-beständigem Polycarbonat mit geschlossenzelliger PE Dichtung und verdeckter Schraubmontage. Einfassung frei von Wärmebrücken mit PE-Dichtung. Integrierter LED-Leuchte zur Kammerausleuchtung gemäß VDI 6022. Betrieb über einfach austauschbare Batterie ohne jeglichen Verkabelungsaufwand.

Wetterschutz
Dach aus Aluminium. Überstand 100mm und Tropfnase. Klemmleiste zur Fixierung der Paneele aus beidseitig Ko-extrudiertem Kunststoff und einer Weichanspritzung an der Innenseite der Leiste als wasserfeste Dichtung und an der Aussenseite für Beschädigungs- und Schlagschutz.

Dachausführung
Flachdach als Basisausführung mit mittigem Streifen von Isolationsmaterial unterhalb des Aluminiumdaches zur konvexen Dachwölbung und Vermeidung von Wasserablagerungen
Menge: 2,000 St
*Unterbeschreibung 2 Kanalanschluss als körperschallisolierte Verbindung*
Kanalanschluss als körperschallisolierte Verbindung.

Anschlussprofil mit 4-Lochverschraubung, Ausführung beschichtet, keine feste metallische Verbindung zwischen Gerät und Kanalanschluss. Potentialausgleich nach EN 60204-1.
Menge: 2,000 St
*Unterbeschreibung 3 Jalousieklappe*
Jalousieklappe

Luftregel- und Absperrklappen aus Aluminium, gegenläufig gekuppelt. Jalousieblätter mit EPDM-Dichtungen. Antrieb über beidseitig angeordnete, antistatische Kunststoff-Zahnräder.

Dichtheitsklasse Klasse 2
Oberflächenbeschaffenheit Klasse 1
für Klappenstellantrieb
Menge: 2,000 St
*Unterbeschreibung 4 Filtereinheit ISO 16890*
Filtereinheit ISO 16890

Zuluft

Filter 1
Filterklasse ISO ePM10 60% (M5)
Filtermaterial aus Mikroglasfaservlies, Filterrahmen aus verzinktem Stahl, Kunststoff oder Edelstahl.über Bügelfedern gegen Dichtungsband im Einbaurahmen angepresst. Differenzdrucküberwachung 0 - 500 Pa, Durchmesser 110 mm über mechanischen Differenzdruckschalter 40 - 400 Pa, einschließlich max 3,0 m Verbindungsleitungen und Filterschnellspanneinrichtungsvorrichtung und Druckmessstutzen für Differenzdruck-Kontaktmanometer
0 - 1000 Pa, wetterfeste Ausführung, Messnippel für Anschlüsse der Druck-Messleitungen
Grenzwertgeber 230 V mit potentialfreiem Ausgang für eine Fremdanzeige, Rückschaltung über Funktionsschalter, mit Sichtfenster und Beleuchtungseinrichtung.

Filter 2
Filterklasse ISO ePM1 55% (F7)
Filtermaterial aus Mikroglasfaservlies, Filterrahmen aus verzinktem Stahl, Kunststoff oder Edelstahl.über Bügelfedern gegen Dichtungsband im Einbaurahmen angepresst. Differenzdrucküberwachung 0 - 500 Pa, Durchmesser 110 mm über mechanischen Differenzdruckschalter 40 - 400 Pa, einschließlich max 3,0 m Verbindungsleitungen und Filterschnellspanneinrichtungsvorrichtung und Druckmessstutzen für Differenzdruck-Kontaktmanometer
0 - 1000 Pa, wetterfeste Ausführung, Messnippel für Anschlüsse der Druck-Messleitungen
Grenzwertgeber 230 V mit potentialfreiem Ausgang für eine Fremdanzeige, Rückschaltung über Funktionsschalter, mit Sichtfenster und Beleuchtungseinrichtung.

Abluft:
Filterklasse ISO ePM10 50% (M5)
Filtermaterial aus Syntetikfaser, Filterrahmen aus Kunststoff über Bügelfedern gegen Dichtungsband im Einbaurahmen angepresst.
Differenzdrucküberwachung 0 - 500 Pa, Durchmesser 110 mm über mechanischen Differenzdruckschalter 40 - 400 Pa, einschließlich max 3,0 m Verbindungsleitungen und Filterschnellspanneinrichtungsvorrichtung und Druckmessstutzen für Differenzdruck-Kontaktmanometer
0 - 1000 Pa, wetterfeste Ausführung, Messnippel für Anschlüsse der Druck-Messleitungen
Grenzwertgeber 230 V mit potentialfreiem Ausgang für eine Fremdanzeige, Rückschaltung über Funktionsschalter.
Menge: 2,000 St
*Unterbeschreibung 5 Energierückgewinnungseinheit*
Energierückgewinnungseinheit
Kreuzstromwärmetauscher

Hochleistungsplattenwärmetauscher als Kreuzstrom-WT,
Plattenwärmetauscher, im Gerät eingebaut.
Temperaturwirkungsgrade bis zu 88 %
Inkl. Bypassklappe integriert zur Temperatur- und Vereisungsschutzregelung.
Tauscherplatten aus Reinaluminium, profiliert.
Geräteboden wie Gehäuse-Unterbeschreibung
mit eingeschobener Kondensatwanne aus Edelstahl
Kondensatablaufstutzen.
Menge: 2,000 St
*Unterbeschreibung 6 Erhitzereinheit*
Erhitzereinheit

Rippenrohr-Lufterwärmer bestehend aus:
mechanisch aufgeweiteten, nahtlosen Kupferrohren
fest aufgepresste Hochleistungs-Lamellen aus Aluminium  Wärmetauscherrahmen aus verzinktem Stahlblech (Optional in Edelstahl oder Aluminium) Sammler aus Kupfer Wasseranschluss-Stutzen aus Messing mit Zollgewinde
Entleerungs- und Entlüftungsventil.

Isolierte Wanddurchführungen der Sammler und zusätzlich dauerhaft elastisch abgedichtet und mit Gummirosetten abgedeckt. Spezielle Befestigung des Tauscherpaketes im Rahmen verhindert terhmisch induzierte Spannungen zwischen Rahmen und Kupferrohren. Einsazt von Wasser und Wasser Glykol-Gemisch als Heizmedium bis 120 Grad C und PN 16 (Prüfdruck 30 bar).
Menge: 2,000 St
*Unterbeschreibung 7 Kühlereinheit*
Kühlereinheit

Rippenrohr-Wärmetauscher und Sammler aus Kupfer, Rahmen, Einbauschienen und Wanne geneigt aus Edelstahl. Lamellen aus Aluminium, Lamellenabstand mind 2,5 mm.
Anschluss-Art Stahlstutzen mit Außengewinde, innen im Gerätegehäuse, mit Entlüftungs- und Entleerungsventil. Medium Wasser, max. Druck PN 16, max. Temperatur 110 Grad C.
Menge: 2,000 St
*Unterbeschreibung 8 Tropfenabscheider*
Tropfenabscheider

TA besteht aus profilierten Polypropylen Lamellen mit hohem Abscheidegrad und geringem Luftwiderstand. Die Lamellen sind von einem selbsttrangenden Gehäuse umschlossen und lassen sich zur Reinigung leicht einzeln nach oben herausziehen. Rahmen aus Aluminium mit eingebautem ergonomischen Haltegriff für eine einfache Ausziehbarkeit. Der TA wird im Lüftungsgerät auf Schienen innerhalb der Kondensatsammelwanne eingebaut, somit ist dieser individuell ausziehbar. Das TA Paket erreicht man über eine Revisionstüre, mit aussen liegenden Knebelverschlüssen
Menge: 2,000 St
*Unterbeschreibung 9 Ventilator, Direktantrieb*
Ventilatoren, Direktantrieb

Laufräder einseitig saugend mit rückwärts gekrümmten Schaufeln, geschweißt, beschichtet, mit Berührungsschutzgitter für freilaufende Räder.
Auswuchtung nach DIN ISO 1940, Gütestufe 6,3.
Volumenstrommessung in Ringleitung, saugseitig an der Ventilatortrennwand angeordnet, Ventilatormodule an der Trennwand schwingungsentkoppelt montiert, EC Motor an der Laufradnabe befestigt, Schwingungsdämpfer druckbelastet, Gehäuseverbindung schwingungsentkoppelt. Gesamtes Aggregat ausbaubar, mit Bedienungstür und Potentialausgleich.
max. Umgebungstemperatur -20 Grad C bis + 60 Grad C

Motor
EC-Normmotor, geeignet für 0 - 100 % Drehzahlsteuerung über integrierte Regelelektronik.
integrierter Modbus
Menge: 2,000 St
*Unterbeschreibung 10 Schalldämpfereinheit*
Schalldämpfereinheit

als Kulissenschalldämpfer nach dem Kammerabsorbtionsprinzip, mit Resonanzblechen und Kulissenrahmen, Auszug seitlich.
Kulissen-Absorptionsmaterial feuchtigkeitsabweisend, Obermaterial Glasseide, abriebfest bis 20 m/s, Brandklasse A2 nach DIN 4102.

Schalldämpfereinheit
Als Kulissenschalldämpfer mit Einschubvorrichtung und
Anströmblechen, mit nichtbrennbaren Schalldämmstoffen
DIN 4102 Teil 1 mit Glasvliesabdekkung
Oberflächenbeschaffenheit: Klasse 1

max. Druckverlust 50 Pa

Zuluft
Schalldämpfereinheit
Mindestdämpfung
bei f (Hz) 63 125 250 500 1k 2k 4k 8 k
in dB  6 11 22 22 27 22 18 17

Abluft
Schalldämpfereinheit
Mindestdämpfung
bei f (Hz) 63 125 250 500 1k 2k 4k 8 k
in dB  6 11 22 22 27 22 18 17

Fortluft
Schalldämpfereinheit
Mindestdämpfung
bei f (Hz) 63 125 250 500 1k 2k 4k 8 k
in dB  6 11 22 22 27 22 18 17

Außenluft
Schalldämpfereinheit
Mindestdämpfung
bei f (Hz) 63 125 250 500 1k 2k 4k 8 k
in dB  4 6 15 16 18 15 14 14
Menge: 2,000 St
*Unterbeschreibung 11 Revisions- und Wartungstür*
Revisions- und Wartungstür

für Geräteeinheiten, Ausführung wie Gehäusewand,
Türen mit Türfeststeller und Aufschlagsicherung.
Menge: 2,000 St
*Unterbeschreibung 12 Schauglas Revisions- und Wartungstür*
Schauglas Revisions- und Wartungstür

Quadratisch oder Runde doppelschalige Schauöffnung,
lichte Diagonale 265 mm. Einfassung stellt keine
zusätzliche Wärmebrücke dar. Schwerentflammbarer, UV-stabiler Kunststoff. Wärmeleitfähigkeit ermittelt gemäß ISO 8302 von 0,20 W/(m*K).
Menge: 2,000 St
*Unterbeschreibung 13 Reparaturschalter*
Reparaturschalter

mit wetterfester Abdeckung für alle am Gerät befindlichen elektrischen Abnehmer wie z. B. Motoren, Beleuchtung, Kaltleiterfühler, Thermofühler, Reparaturschalter etc. verdrahtet.
Einschließlich mitzulieferndem Reparaturschalter, montiert und abgeschirmt verdrahtet, für mehrstufige und stufenlose Motoren bis max. 5,5KW, max. Spannung 500 V, mit 1 Steuerkontakt und 2 ZLT-Kontakte. Kunststoffgehäuse, Schutzart IP 65. Mit allen erforderlichen luftdichten Kabeldurchführungen in den Gerätewandungen.
Schalter innen montiert und Schaltknauf außen am Gehäuse.
Menge: 2,000 St
*Unterbeschreibung 14 Beleuchtungseinrichtung*
Beleuchtungseinrichtung

Schutzart: IP 65
Nennspannung in V: 230
LED-Technik

berührungs- und schlaggeschützt, einschl. Leuchtmittel.
Mit elektrischer Verdrahtung, einschl. außenliegendem
Klemmenkasten, für zentrale Leuchtenansteuerung.
Kabeldurchführung mit PG-Verschraubung.
Menge: 2,000 St

**01.01.0020 RLT-Gerät Nebenräume für Zu-und Abluft 9.500 / 9.500 m3/h als Außengerät**
*** Leitbeschreibung
RLT-Gerät Nebenräume für Zu-und Abluft 9.500 / 9.500 m3/h als Außengerät

als raumlufttechnische Geräte für Außenaufstellung, mit wetterfestem Dach mit Abtropfkante für Zu- und Abluft, mit Außen- und Fortlufbetrieb, mit Plattentauscher
Anordnung einschl. Grundrahmen übereinander
Gerät in Blockbauweise und in Funktionsmodule zerlegbar für Baustellentransport, Baustellentransportvorrichtung und Transportlaschen.

Nennspannung/-frequenz für sämtliche Teilleistungen (Positionen) des Leistungsverzeichnisses 230/400 V
(+6% - 10%), 50 Hz

Entspricht den Anforderungen der RLT-Richtlinie 01
des Herstellerverbandes Raumlufttechnischer Geräte e.V.

Erfüllt inkl. aller Komponenten die energetischen Anforderungen der aktuellen ErP-Richtlinie.

Zubehör:
Kugel- und Röhrensifons
1 Satz erforderliche Kugel- und Röhrensifons in transparenter Ausführung, mit Frostschutzheizung im Außenbereich für die Zu- und Abluft mit selbstregulierendes Heizkabel zum Einbau in das Sifon.
Inklusive Anschlussdose (IP 67) mit integriertem Frostschutz-Thermostat zur Montage in direkter Umgebung des Siphons. Fertig bestückt mit Klemmen zum einfachen Anschluss an unter aufgeführter Klemmleiste. E-Zuleitung (3x 1,5 mm2), permanente Stromversorgung 230V. Thermostat voreingestellt auf +5GradC.

Zuluftventilator
Abgang 230/400V, Freigabe und Drehzahlvorgabe 0/2-10V, Eingang Stör- und Betriebsmeldung

Abluftventilator
Abgang 230/400V, Freigabe und Drehzahlvorgabe 0/2-10V, Eingang Stör- und Betriebsmeldung

Wärmerückgewinnung
Abgang Absperr/Bypassklappe, Eingang Pressostat Vereisungsschutz

Heizregister
Abgang Pumpe 230V/6A, Abgang Regelventil 24V 0-10V
einschließlich Absperrungen an Vor- und Rücklauf zum Anschluss an Versorgungsleitungen.Anschlussleitungen Abgang von vorne. Anschluss an Versorgungsleitungen. Regengruppe in Leerteil vormontiert.
Ausführung Regelgruppe als Beimischschaltung.
2 Stück Tauchtemperaturfühler PT1000.

Jalousieklappen
Außenluft-Fortluft 24V, Auf/Zu

Eingang Pressoatat
2x Außenluft, 1x Abluftfilter

Eingang Volumenstromsensor
Zu- und Abluft 0-10V (Differenzdruckmessung Ventlatordüse)

hygenische Anforderungen:
normal

Thermodynamische Luftbehandlung:
Heizen

Zuluft / Geräteaufbau in Luftrichtung:
Stirnwand/Endsektion AU, eckig mit Außenluftgitter
Anordnung Geräteläge
Stutzen entkoppelt mit Potenzialausgleichskabel 16mm2
Jalousieklappe AU, eckig innenliegend mit
Klappenantrieb Auf/Zu
Wartungskammer, Innenleuchte
Filtereinheit als Taschenfilter
Schalldämpfer, Kulissen ausbaubar
Gegenstromwärmetauscher mit Edelstahlwanne
Jalousieklappe AU, eckig mit
Klappenantrieb stetig 0-10 V
Lufterhitzer
Wartungskammer, Innenleuchte
Ventilatoreinheit
Wartungskammer, Innenleuchte
Schalldämpfer, Kulissen ausbaubar
Wartungskammer, Innenleuchte
Filtereinheit als Taschenfilter
Jalousieklappe AU, eckig innenliegend mit Klappenantrieb Auf/Zu Anordnung Gerätetiefe
Stirnwand/Endsektion ZU, eckig
Stutzen entkoppelt mit Potenzialausgleichskabel 16 mm2

Abluft / Geräteaufbau in Luftrichtung:

Stirnwand/Endsektion AB, eckig
Stutzen entkoppelt mit Potenzialausgleichskabel 16mm2
Wartungskammer, Innenleuchte
Filtereinheit als Taschenfilter
Schalldämpfer, Kulissen ausbaubar
Wartungskammer, Innenleuchte
Leerteileinheit mit Regelgruppe, Pumpe mit Modul für
Aufschaltung auf die Gebäudeautomation, Absperrungen, etc Heizung vormontiert. Länge min. 1080 mm.
Die Anschlussleitungen des Registers ist aus dem Gerät zuführen.
Gegenstromwärmetauscher
Ventilatoreinheit
Wartungskammer, Innenleuchte
Schalldämpfer
Wartungskammer, Innenleuchte
Jalousieklappe FO, eckig innenliegend mit
Klappenantrieb Auf/Zu
Stirnwand/Endsektion FO, eckig
Stutzen entkoppelt mit Potenzialausgleichskabel 16mm2

Zuluftgerät:
Schalleistung bei f 250 (Hz)
1.Geräteansaug max: 57,2 dB(A)
2.Geräteausblas max: 57,6 dB(A)

Schallleistung neben dem Gerät
Neben dem Gerät max. 64,4 dB(A)

Abluftgerät:
Schalleistung bei Summenpegel
1.Geräteansaug max: 55,9 dB(A)
2.Geräteausblas max: 61,9 dB(A)

Schallleistung neben dem Gerät
Neben dem Gerät max. 62,4 dB(A)

Auslegungsdaten:

Zu- / Abluftgerät Nennvolumenstrom
9.500 m3/h / 9.500 m/h

Winter:
Außentemperatur in Grad C: -10
Zulufttemperatur in Grad C mind.: 22
Druckverlust extern Zuluft: 750 Pa
Druckverlust extern Abluft: 750 Pa

Zuluft

Außenluftansaugung
Stirnwand/Endsektion AU, eckig, Stutzen entkoppelt mit Potenzialausgleichskabel 16mm2
Jalousieklappe AU, eckig innenliegend mit
Klappenantrieb Auf/Zu 24V.

Filtereinheit Außenluftt
Ausführung gemäß vorstehender Spezifikation
Bauart: Taschenfilter
Filterklasse: ePM2,5/70%
Revisionstüre Türfeststellvorrichtung, Druckmessnippel, Differenzdruckschalter, Zeigerthermometer 0-250Pa

Schalldämpfereinheit
Druckverlust max: 14 Pa
Mindestdämpfung bei 250 Hz: 15 dB

Gegenstromtauscher
Rückwärmzahl nach EN 13053 mind.: 81,6 %, H1
Edelstalwanne geneigt. Revisionswände abnehmbar mit Knebel. Jalousieklappe 24V 0-10 V im Bypass und diff. Druckschalter für Bypasssteuerung.
Kondensatwanne geneigt
Anschuss Kondensatanschluss aus Gerätegehäuse

Erhitzer
Medium: Luft / PWW (Glycol 0 %)
Heizleistung: 27,58 kW
Druckverlust Pa max: 14 Pa (Luft)
Druckverlust Pa max: 9 kPa (Wasser)
Frostschutzthermostat min.: 10 m
Anschluss Flansch: DN25

Auslegungsdaten
Heizung Vorlauf 45,0Grad C
Heizung Rücklauf 25,0Grad C
Luft Eintritt 15,0Grad C
Luft Austritt 24,0Grad C

Ventilatoreinheit, Direktantrieb Zuluft
Ausführung gemäß Spezifikation
Ausführung: 1x Freirad
Effizienzklasse mind.: IE5
Spannung/Frequenz: 400/50 V/Hz
Schutzart / ISO-Klasse: IP54
Nennleistung je Motor max.: 5,7 kW
EC- Betrieb

Potenzialausgleichkabel 16 mm2, Messumformer Berührungsschutzgitter in Ansaugung, Rep. -Schalter mit Hilfkontakt (3polig) einschl. Verkabelung. Kabel abgeschirmt.

Schalldämpfereinheit
Druckverlust: 16 Pa
Mindestdämpfung bei 250 Hz: 25 dB

Filtereinheit Zuluft
Ausführung gemäß Spezifikation
Bauart: Taschenfilter
Filterklasse: ePM1/80%
Revisionstüre Türfeststellvorrichtung, Druckmessnippel, Differenzdruckschalter, Zeigerthermometer 0-250Pa

Zuluftanschluss
Stirnwand/Endsektion ZU, eckig. Stutzen entkoppelt mit Potenzialausgleichskabel 16mm2
Ausblasgitter verzinkt gemäß M-LüAR

Abluft

Abluftanschluss
Stirnwand/Endsektion AB, eckig. Stutzen entkoppelt mit Potenzialausgleichskabel 16mm2

Filtereinheit Abluft
Ausführung gemäß Spezifikation
Bauart: Taschenfilter
Filterklasse: ePM2,5/70%
Revisionstüre Türfeststellvorrichtung, Druckmessnippel, Differenzdruckschalter, Zeigerthermometer 0-250Pa

Schalldämpfereinheit
Druckverlust max: 14 Pa
Mindestdämpfung bei 250 Hz: 17dB

Leerteil
Revisionstüre mit Hebel und Anordnung der Regelgruppe für den Erhitzer bestehend aus:
Absperrungen VL und RL, Thermometer, Umwälzpumpe und Regelventil setig 0-10V einschließlich Bohrungen für bauseitige Heizungsverrohrung (min 2 x 200mm) von unten kommend.

Gegenstromtauscher

Ventilatoreinheit, Direktantrieb Abluft
Ausführung gemäß Spezifikation
Ausführung: 2x Freirad
Effizienzklasse mind.: IE5
Spannung/Frequenz: 400/50 V/Hz
Schutzart / ISO-Klasse: IP54
Nennleistung je Motor max.: 5,7 kW
EC- Betrieb
Schauglas, Innenbeleuchtung IP65, Revisions- und Wartungstür mit Steckschlüssel, Türfeststellvorrichtung, Potenzialausgleichkabel
16 mm2, Messumformer Berührungsschutzgitter in Ansaugung, Rep. - Schalter mit Hilfkontakt (3polig) einschl. Verkabelung. Kabel abgeschirmt.

Schalldämpfereinheit
Druckverlust: 15 Pa
Mindestdämpfung bei 250 Hz: 20 dB

Fortluftanschluss
Stirnwand/Endsektion AU, eckig. Stutzen entkoppelt mit Potenzialausgleichskabel 16mm2, Jalousieklappe FO, eckig innenliegend mit Klappenantrieb Auf/Zu 24V

max. mögliche Geräteabmessungen mit Grundrahmen:
L / B / H: rd. 9.495 x 1.974 x 2.647 mm
Höhe Gerätegrundrahmen: min 300 mm

max. Gewicht Zu und Abluft:
5.250 kg
Menge: 1,000 St
Kostengruppe DIN 276 2018-12: 431000000
*Unterbeschreibung 1 Gehäuse nach DIN EN 1886*
Gehäuse nach DIN EN 1886

Mechanische Stabilität mind.: D1
Gehäuse-Leckage mind.: L1
Zulässige Gesamtleckage max.: 0,5%
Thermische Isolierung mind.: T 2
Wärmebrückenfaktor mind.: TB2

Mindestanforderungen an das Gehäuse
Mechanische Stabilität (EN 1886): D1
Gehäuse-Leckage (EN 1886): L1
Filter-Bypass-Leckage (EN 1886): F9
Thermische Isolierung (EN 1886): T4
Wärmebrückenfaktor (EN 1886): TB2

Oberflächenbeschaffenheit
Außenseite: C4H
Innenseite: C4H

Mindestabstand zwischen den Bauelementen 300 mm

Gehäusegrundausführung aus einer geschraubten Profilrahmenkonstuktion.

Grundrahmen
Gerätegrundrahmen aus kaltgewalztem, verzinktem, umlaufend nach aussen offenem 4 mm starkem C-Profil H = 300 mm, B = 60mm ausgeführt zur Aufnahme der Gerätemodule,

Innenschale und Außenschale aus Aluminiumblech mit Beschichtung. Die Anforderungen an die Korrosionsbeständigkeit der Komponenten gelten entsprechend den Anforderungen an das Gehäuse. Vollprofil-Dichtung in EPDM-Qualität, Gehäuse im Taupunktbereich thermisch entkoppelt.

Kondensatwannen geneigt aus Edelstahl. Kondensatwannen (Edelstahl mind. 1.4301), isoliert, Klasse 3. Anschluss Kondensatanschluss aus Gerätegehäuse

Paneele zweischalig mit dazwischenliegender Isolierung, Baustoffklasse A 1, nicht brennbar nach DIN 4102.
Es sind nur emissions- und geruchsfreie, mikrobielle nicht werkstoffwechselbare Materialien zu verwenden.

Stirnwand/ Endsektion
offen über Gerätequerschnitt, mit Kanalanschlussrahmen.

Quadratisches Schauglas
Quadratisches Schauglas 236 x 236 mm doppelschalig aus UV-beständigem Polycarbonat mit geschlossenzelliger PE Dichtung und verdeckter Schraubmontage. Einfassung frei von Wärmebrücken mit PE-Dichtung. Integrierter LED-Leuchte zur Kammerausleuchtung gemäß VDI 6022. Betrieb über einfach austauschbare Batterie ohne jeglichen Verkabelungsaufwand.

Wetterschutz
Dach aus Aluminium. Überstand 100mm und Tropfnase. Klemmleiste zur Fixierung der Paneele aus beidseitig Ko-extrudiertem Kunststoff und einer Weichanspritzung an der Innenseite der Leiste als wasserfeste Dichtung und an der Aussenseite für Beschädigungs- und Schlagschutz.

Dachausführung
Flachdach als Basisausführung mit mittigem Streifen von Isolationsmaterial unterhalb des Aluminiumdaches zur konvexen Dachwölbung und Vermeidung von Wasserablagerungen
Menge: 1,000 St
*Unterbeschreibung 2 Kanalanschluss als körperschallisolierte Verbindung*
Kanalanschluss als körperschallisolierte Verbindung.

Anschlussprofil mit 4-Lochverschraubung, Ausführung beschichtet, keine feste metallische Verbindung zwischen Gerät und Kanalanschluss. Potentialausgleich nach EN 60204-1.
Menge: 1,000 St
*Unterbeschreibung 3 Jalousieklappe*
Jalousieklappe

Luftregel- und Absperrklappen aus Aluminium, gegenläufig gekuppelt. Jalousieblätter mit EPDM-Dichtungen. Antrieb über beidseitig angeordnete, antistatische Kunststoff-Zahnräder.

Dichtheitsklasse Klasse 2
Oberflächenbeschaffenheit Klasse 1
für Klappenstellantrieb
Menge: 1,000 St
*Unterbeschreibung 4 Filtereinheit ISO 16890*
Filtereinheit ISO 16890

Zuluft

Filter 1
Filterklasse ISO ePM10 60% (M5)
Filtermaterial aus Mikroglasfaservlies, Filterrahmen aus verzinktem Stahl, Kunststoff oder Edelstahl.über Bügelfedern gegen Dichtungsband im Einbaurahmen angepresst. Differenzdrucküberwachung 0 - 500 Pa, Durchmesser 110 mm über mechanischen Differenzdruckschalter 40 - 400 Pa, einschließlich max 3,0 m Verbindungsleitungen und Filterschnellspanneinrichtungsvorrichtung und Druckmessstutzen für Differenzdruck-Kontaktmanometer
0 - 1000 Pa, wetterfeste Ausführung, Messnippel für Anschlüsse der Druck-Messleitungen
Grenzwertgeber 230 V mit potentialfreiem Ausgang für eine Fremdanzeige, Rückschaltung über Funktionsschalter, mit Sichtfenster und Beleuchtungseinrichtung.

Filter 2
Filterklasse ISO ePM1 55% (F7)
Filtermaterial aus Mikroglasfaservlies, Filterrahmen aus verzinktem Stahl, Kunststoff oder Edelstahl.über Bügelfedern gegen Dichtungsband im Einbaurahmen angepresst. Differenzdrucküberwachung 0 - 500 Pa, Durchmesser 110 mm über mechanischen Differenzdruckschalter 40 - 400 Pa, einschließlich max 3,0 m Verbindungsleitungen und Filterschnellspanneinrichtungsvorrichtung und Druckmessstutzen für Differenzdruck-Kontaktmanometer
0 - 1000 Pa, wetterfeste Ausführung, Messnippel für Anschlüsse der Druck-Messleitungen
Grenzwertgeber 230 V mit potentialfreiem Ausgang für eine Fremdanzeige, Rückschaltung über Funktionsschalter, mit Sichtfenster und Beleuchtungseinrichtung.

Abluft:
Filterklasse ISO ePM10 50% (M5)
Filtermaterial aus Syntetikfaser, Filterrahmen aus Kunststoff über Bügelfedern gegen Dichtungsband im Einbaurahmen angepresst.
Differenzdrucküberwachung 0 - 500 Pa, Durchmesser 110 mm über mechanischen Differenzdruckschalter 40 - 400 Pa, einschließlich max 3,0 m Verbindungsleitungen und Filterschnellspanneinrichtungsvorrichtung und Druckmessstutzen für Differenzdruck-Kontaktmanometer
0 - 1000 Pa, wetterfeste Ausführung, Messnippel für Anschlüsse der Druck-Messleitungen
Grenzwertgeber 230 V mit potentialfreiem Ausgang für eine Fremdanzeige, Rückschaltung über Funktionsschalter.
Menge: 1,000 St
*Unterbeschreibung 5 Energierückgewinnungseinheit*
Energierückgewinnungseinheit
Kreuzstromwärmetauscher

Hochleistungsplattenwärmetauscher als Kreuzstrom-WT,
Plattenwärmetauscher, im Gerät eingebaut.
Temperaturwirkungsgrade bis zu 88 %
Inkl. Bypassklappe integriert zur Temperatur- und Vereisungsschutzregelung.
Tauscherplatten aus Reinaluminium, profiliert.
Geräteboden in Gehäusequalität mit eingeschobener Kondensatwanne aus Edelstahl
Kondensatablaufstutzen.
Menge: 1,000 St
*Unterbeschreibung 6 Erhitzereinheit*
Erhitzereinheit

Rippenrohr-Lufterwärmer bestehend aus:
mechanisch aufgeweiteten, nahtlosen Kupferrohren
fest aufgepresste Hochleistungs-Lamellen aus Aluminium  Wärmetauscherrahmen aus verzinktem Stahlblech (Optional in Edelstahl oder Aluminium) Sammler aus Kupfer Wasseranschluss-Stutzen aus Messing mit Zollgewinde
Entleerungs- und Entlüftungsventil.

Isolierte Wanddurchführungen der Sammler und zusätzlich dauerhaft elastisch abgedichtet und mit Gummirosetten abgedeckt. Spezielle Befestigung des Tauscherpaketes im Rahmen verhindert terhmisch induzierte Spannungen zwischen Rahmen und Kupferrohren. Einsazt von Wasser und Wasser Glykol-Gemisch als Heizmedium bis 120 GradC und PN 16 (Prüfdruck 30 bar). Bei Einsatz von Kältemittel wird der Erhitzer vollständig gereinigt, getrocknet und mit Stickstoff gefüllt. Die Anschlüsse sind hermetisch abgedichtet.
Menge: 1,000 St
*Unterbeschreibung 7 Ventilator, Direktantrieb*
Ventilator, Direktantrieb

Laufrad einseitig saugend mit rückwärts gekrümmten Schaufeln, geschweißt, beschichtet, mit Berührungsschutzgitter für freilaufende Räder.
Auswuchtung nach DIN ISO 1940, Gütestufe 6,3.
Volumenstrommessung in Ringleitung, saugseitig an der Ventilatortrennwand angeordnet, Ventilatormodule an der Trennwand schwingungsentkoppelt montiert, EC Motor an der Laufradnabe befestigt, Schwingungsdämpfer druckbelastet, Gehäuseverbindung schwingungsentkoppelt. Gesamtes Aggregat ausbaubar, mit Bedienungstür und Potentialausgleich.
max. Umgebeungstemperatur -20GradC bis + 60GradC

Motor
EC-Normmotor, geeignet für 0 - 100 % Drehzahlsteuerung über integrierte Regelelektronik.
integrierter Modbus
Menge: 1,000 St
*Unterbeschreibung 8 Schalldämpfereinheit*
Schalldämpfereinheit

als Kulissenschalldämpfer nach dem Kammerabsorbtionsprinzip, mit Resonanzblechen und Kulissenrahmen, Auszug seitlich.
Kulissen-Absorptionsmaterial feuchtigkeitsabweisend, Obermaterial Glasseide, abriebfest bis 20 m/s, Brandklasse A2 nach DIN 4102.

Schalldämpfereinheit
Als Kulissenschalldämpfer mit Einschubvorrichtung und
Anströmblechen, mit nichtbrennbaren Schalldämmstoffen
DIN 4102 Teil 1 mit Glasvliesabdekkung
Oberflächenbeschaffenheit: Klasse 1

max. Druckverlust 50 Pa

Zuluft
Schalldämpfereinheit
Mindestdämpfung
bei f (Hz) 63 125 250 500 1k 2k 4k 8 k
in dB  6 11 22 22 27 22 18 17

Abluft
Schalldämpfereinheit
Mindestdämpfung
bei f (Hz) 63 125 250 500 1k 2k 4k 8 k
in dB  6 11 22 22 27 22 18 17

Fortluft
Schalldämpfereinheit
Mindestdämpfung
bei f (Hz) 63 125 250 500 1k 2k 4k 8 k
in dB  6 11 22 22 27 22 18 17

Außenluft
Schalldämpfereinheit
Mindestdämpfung
bei f (Hz) 63 125 250 500 1k 2k 4k 8 k
in dB  4 6 15 16 18 15 14 14
Menge: 1,000 St
*Unterbeschreibung 9 Revisions- und Wartungstür*
Revisions- und Wartungstür

für Geräteeinheiten, Ausführung wie Gehäusewand, Türen mit Türfeststeller und Aufschlagsicherung.
Menge: 1,000 St
*Unterbeschreibung 10 Schauglas Revisions- und Wartungstür*
Schauglas Revisions- und Wartungstür

Quadratisch oder Runde doppelschalige Schauöffnung,
lichte Diagonale 265 mm. Einfassung stellt keine
zusätzliche Wärmebrücke dar. Schwerentflammbarer, UV-stabiler Kunststoff. Wärmeleitfähigkeit ermittelt gemäß ISO 8302 von 0,20 W/(m*K).
Menge: 1,000 St
*Unterbeschreibung 11 Reparaturschalter*
Reparaturschalter

mit wetterfester Abdeckung für alle am Gerät befindlichen elektrischen Abnehmer wie z. B. Motoren, Beleuchtung, Kaltleiterfühler, Thermofühler, Reparaturschalter etc. verdrahtet.
Einschließlich mitzulieferndem Reparaturschalter, montiert und abgeschirmt verdrahtet, für Mehrstufige und stufenlose Motoren bis max. 5,5KW, max. Spannung 500 V, mit 1 Steuerkontakt und 2 ZLT-Kontakte. Kunststoffgehäuse, Schutzart IP 65.
Mit allen erforderlichen luftdichten Kabeldurchführungen in den Gerätewandungen.
Schalter innen montiert und Schaltknauf außen am Gehäuse.
Menge: 1,000 St
*Unterbeschreibung 12 Beleuchtungseinrichtung*
Beleuchtungseinrichtung

Schutzart: IP 65
Nennspannung in V: 230
LED-Technik

berührungs- und schlaggeschützt, einschl. Leuchtmittel.
Mit elektrischer Verdrahtung, auf außenliegendem
Klemmenkasten, für zentrale Leuchtenansteuerung.
Kabeldurchführung mit PG-Verschraubung.
Menge: 1,000 St

**01.01.0030 Unterlage für zentrale Lüftungsgeräte**
Unterlage für zentrale Lüftungsgeräte
zur Körperschallentkopplung und Schwingungsisolierung, als Zuschnitte ca. 50 mm breit, dimensioniert auf eine Eigenfrequenz von min. 10 Hz.
Menge: 48,000 St
Kostengruppe DIN 276 2018-12: 431000000

**01.01.0040 Rohr-Radialventilator SiBe/ SAA Zuluft**
Rohr-Radialventilator SiBe/ SAA Zuluft

24-h-Dauerbetrieb

EC-Radial-Rohrventilator zur direkten Montage im Rohrsystem. Gehäuse aus verzinktem Stahlblech. Die saug- und druckseitige Anschlussmaße sind auf Norm-Rohr-Durchmesser abgestimmt. Radial-Laufrad mit rückwärts gekrümmten Schaufeln aus Kunststoff. Mit drehzahlsteuerbarem EC-Außenläufermotor in Schutzart IP 54. Wartungs- und funkstörungsfrei. Integrierte elektronische Temperaturüberwachung für EC-Motor und Elektronik. Stufenlose Drehzahlsteuerung

Ventilator-Daten
Luftleistung: 100 m3/h
Druckerhöhung: 250 Pa
Spannung: 230 Volt
Leistung: 0,11 kW
Stromaufnahme: 0,90 A

Zubehör:
elastische Stutzen saug und druckseitig
Menge: 2,000 St
Kostengruppe DIN 276 2018-12: 431000000

**01.01.0050 Rohr-Radialventilator SiBe/ SAA Abluft**
*** wie Position 01.01.0040
Rohr-Radialventilator SiBe/ SAA Abluft
jedoch für Abluft
Menge: 2,000 St
Kostengruppe DIN 276 2018-12: 431000000

**01.01.0060 Dach-Ventilator 200 m3/h, ATEX, PPs**
Dach-Ventilator 200 m3/h, ATEX, PPs

Korrosionsbeständiger Kunststoff-Dachradialventilator mit Gehäuse in stabiler, rotationsgesinterter Ausführung aus PEs, einseitig saugend, Splitterschutz gemäß UVV als kunststoffbeschichtetes Drahtgeflecht. Alle dem Abluftmedium ausgesetzten Teile bestehen aus Kunststoff bzw. sind kunststoffummantelt.
Laufrad mit rückwärts gekrümmten Schaufeln in gespritzter Ausführung, mit Taperlock- Buchse auf der Motorwelle befestigt.
Auswuchtgüte mindestens G 6.3 (DIN ISO 21940-11). Innenliegender Motor, gegen das Fördermedium gekapselt, und außen aufgebautem Reparaturschalter bei serienmäßigen Motoren. Außen aufgebautem Klemmkasten in ATEX- Ausführung. Die erforderliche Fremdbelüftung für den Motor erfolgt über nach außen geführte Rohrverbindungen.

Technische Daten:
Gehäuse-Werkstoff: PEs
Laufrad-Werkstoff: PPs
Einbaulage: Horizontal
Ansaugdurchmesser: 110 mm
Fördermedium: Luft
Volumenstrom: 200 m3/h
Gesamtdruckdifferenz min.: 526 Pa
Statische Druckdifferenz min.: 500 Pa
Betriebsdrehzahl max.: 3116 1/min
zul. Temperaturbereich: 0 / 40 Grad C
Regelungsart: Frequenzumformer
Schalldruckpegel Lp (1 m) max.: 66 dB(A)
Schallleistungspegel Lw max.: 72 dB(A)
Motorleistung max.: 0,18 kW
Drehzahl - Motor max.: 2680 1/min
Spannung: 3~ 230/400 V
Frequenz: 50 Hz
Nennstrom max.: 0,54 A
Schutzart/Motorschutz: IP 55/Kaltleiter
Ausführung: ATEX-Ausführung
Anschuss Durchnesser: DN110

Zubehör:
Absorptionsschalldämpfer
Nenngröße: DN 110
Länge: 1500 mm
Anschlussart: Muffe
Einfügungsdämpfung
bei 250Hz min: 47 dB

Frequenzumrichter für den Schaltschrankeinbau.

Technische Daten:
Leistung: 0,18 kW
Schutzart: IP 41/20
Netzanschluss: 3x0-240V
Dauerausgangsstrom: 1,5 A
Display:
4 stelliges 7 Segmant Diaplay
150 Anwendungsspezifische Funktionen
Integrierter PID Regler
Integrierter MOD-Bus, CANopen
Integrierter EMV-Filter
Mehrsprachige Klartextanzeige
Feldbus
Menge: 1,000 St
Kostengruppe DIN 276 2018-12: 431000000

**Ausführungsbeschreibung 1 Spezifikation Transport und Aufstellen**
*Spezifikation Transport und Aufstellen*
Spezifikation Transport und Aufstellen
Spezifikation Transport und Aufstellen
der Zentralgeräte bestehend aus Einzelkomponenten auf dem Dach

Ein erforderlicher Kran ist im LV separat beschrieben

Die Austellung der einzelnen Gerätekomponenten der Lüftungsgeräte erfolgt auf bauseitig erstellte Betonfundamente,

Alle notwendigen zur Aufstellung der Geräte erforderlichen Materialien und Gerätschaften wie z. B. Hebezeuge, Material und Personaleinsatz für die Monteure sind in der Position mit einzukalkulieren.

Lüftungsgeräte Hörsäle, Seminarräume und Foyer
Lüftungsgerät Nebenräume
Entrauchungsventilatoren

**01.01.0070 Transport und Aufstellen**
*** gemäß Ausführungsbeschreibung 1
Transport und Aufstellen der RLT-Geräte Hörsäle, Seminarräume und Foyer auf dem Dach
Menge: 2,000 St
Kostengruppe DIN 276 2018-12: 439000000

**01.01.0080 Transport und Aufstellen**
*** gemäß Ausführungsbeschreibung 1
Transport und Aufstellen des RLT-Nebenräume
auf dem Dach
Menge: 1,000 St
Kostengruppe DIN 276 2018-12: 439000000

**01.01.0090 Transport und Aufstellen**
*** gemäß Ausführungsbeschreibung 1
Transport und Aufstellen der Entrauchungsventilatoren
Menge: 2,000 St
Kostengruppe DIN 276 2018-12: 439000000

**01.01.0100 Krangestellung**
Krangestellung

zum Transport und Montage der vorgenannten Geräte auf die zur Aufstellung und Transport vorgesehene Position auf das Dach des Gebäudes.
OK. Attika ca. + 20,02 m.

Gebäudeabmessungen Gebäude:
max. 55,85 x 41 m

Die Lüftungsgeräte und Ventialtoren werden in der Mitte der Dachfläche angeordnet.

Sämtliche notwendige Nebenleistungen und Nebenkosten die zur Kranaufstellung dienen wie z. B. die Abstimmung mit der Behörde, die Gebühren für Straßensperrungen, Maut, Kranpersonal, Lastverteilplatten zum Schutz des Untergrundes, Hakenlastversicherung, usw. sind entsprechend mit einzukalkulieren.

Ausladung Kran min 30 m.
Die Tragfähigkeit des Krans muss für das schwerste Bauteil der Lüftungsgerätebauteile diese Titels ausgelegt sein.

Der Termin zur Aufstellung ist rechtzeitig vorher mit der Objektüberwachung abzustimmen.
Für die Anlieferung / Kranaufstellung ist das Baustellenlogistikhandbuch zu beachten.
Menge: 1,000 psch
Kostengruppe DIN 276 2018-12: 439000000

#### Untertitel 01.02 Luftleitungseinbauteile

**01.02.0010 Brandschutzklappe EI90S Gehäuse Stahl verz B 450mm H 300mm L 500mm elektr Antrieb Federrücklauf 24VAC/DC IP54**
STLB-Bau 2025-10 075
Brandschutzklappe DIN EN 15650, Funktion prüfbar im eingebauten Zustand, Klassifizierung EI 90 S DIN EN 13501-3, beidseitig geprüft DIN EN 1366-2, für vertikalen und horizontalen Einbau, Achslage waagerecht oder senkrecht, rauchdicht, Gehäuse aus verzinktem Stahl, eckig, Nennbreite 450 mm, Nennhöhe 300 mm, Länge 500 mm, Einbau in massive Wand, Nasseinbau, mit einer Revisionsöffnung mit Deckel, mit Absperrklappenblatt aus mineralischem Baustoff, mit Schmelzlot und Auslösevorrichtung zur Funktionsprüfung, Nennauslösetemperatur max. 72 Grad C, mit elektrischem Antrieb mit Federrücklauf und integrierten Endlageschaltern, Bemessungsbetriebsspannung 24 V AC/DC, Schutzart IP 54 DIN EN 60529 (VDE 0470-1).
Menge: 2,000 St
Leistungsbereich: 075
Kostengruppe DIN 276 2018-12: 431000000

**01.02.0020 Wie vor, jedoch Nennbreite 200 mm; Nennhöhe 200 mm;**
*** wie Position 01.02.0010
STLB-Bau 2025-10 075
Nennbreite 200 mm
Nennhöhe 200 mm
Menge: 2,000 St
Leistungsbereich: 075
Kostengruppe DIN 276 2018-12: 431000000

**01.02.0030 Wie vor, jedoch Nennbreite 250 mm; Nennhöhe 200 mm;**
*** wie Position 01.02.0010
STLB-Bau 2025-10 075
Nennbreite 250 mm
Nennhöhe 200 mm
Menge: 4,000 St
Leistungsbereich: 075
Kostengruppe DIN 276 2018-12: 431000000

**01.02.0040 Wie vor, jedoch Nennbreite 300 mm; Nennhöhe 200 mm;**
*** wie Position 01.02.0010
STLB-Bau 2025-10 075
Nennbreite 300 mm
Nennhöhe 200 mm
Menge: 3,000 St
Leistungsbereich: 075
Kostengruppe DIN 276 2018-12: 431000000

**01.02.0050 Wie vor, jedoch Nennbreite 500 mm;**
*** wie Position 01.02.0010
STLB-Bau 2025-10 075
Nennbreite 500 mm
Menge: 8,000 St
Leistungsbereich: 075
Kostengruppe DIN 276 2018-12: 431000000

**01.02.0060 Wie vor, jedoch Nennbreite 600 mm; Nennhöhe 250 mm;**
*** wie Position 01.02.0010
STLB-Bau 2025-10 075
Nennbreite 600 mm
Nennhöhe 250 mm
Menge: 1,000 St
Leistungsbereich: 075
Kostengruppe DIN 276 2018-12: 431000000

**01.02.0070 Wie vor, jedoch Nennbreite 600 mm;**
*** wie Position 01.02.0010
STLB-Bau 2025-10 075
Nennbreite 600 mm
Menge: 2,000 St
Leistungsbereich: 075
Kostengruppe DIN 276 2018-12: 431000000

**01.02.0080 Wie vor, jedoch Nennbreite 600 mm; Nennhöhe 400 mm;**
*** wie Position 01.02.0010
STLB-Bau 2025-10 075
Nennbreite 600 mm
Nennhöhe 400 mm
Menge: 9,000 St
Leistungsbereich: 075
Kostengruppe DIN 276 2018-12: 431000000

**01.02.0090 Wie vor, jedoch Nennbreite 600 mm; Nennhöhe 450 mm;**
*** wie Position 01.02.0010
STLB-Bau 2025-10 075
Nennbreite 600 mm
Nennhöhe 450 mm
Menge: 1,000 St
Leistungsbereich: 075
Kostengruppe DIN 276 2018-12: 431000000

**01.02.0100 Wie vor, jedoch Nennbreite 500 mm; Nennhöhe 400 mm;**
*** wie Position 01.02.0010
STLB-Bau 2025-10 075
Nennbreite 500 mm
Nennhöhe 400 mm
Menge: 1,000 St
Leistungsbereich: 075
Kostengruppe DIN 276 2018-12: 431000000

**01.02.0110 Wie vor, jedoch Nennbreite 700 mm; Nennhöhe 400 mm;**
*** wie Position 01.02.0010
STLB-Bau 2025-10 075
Nennbreite 700 mm
Nennhöhe 400 mm
Menge: 3,000 St
Leistungsbereich: 075
Kostengruppe DIN 276 2018-12: 431000000

**01.02.0120 Wie vor, jedoch Nennbreite 700 mm; Nennhöhe 450 mm;**
*** wie Position 01.02.0010
STLB-Bau 2025-10 075
Nennbreite 700 mm
Nennhöhe 450 mm
Menge: 1,000 St
Leistungsbereich: 075
Kostengruppe DIN 276 2018-12: 431000000

**01.02.0130 Wie vor, jedoch Nennbreite 700 mm; Nennhöhe 500 mm;**
*** wie Position 01.02.0010
STLB-Bau 2025-10 075
Nennbreite 700 mm
Nennhöhe 500 mm
Menge: 1,000 St
Leistungsbereich: 075
Kostengruppe DIN 276 2018-12: 431000000

**01.02.0140 Wie vor, jedoch Nennbreite 700 mm; Nennhöhe 700 mm;**
*** wie Position 01.02.0010
STLB-Bau 2025-10 075
Nennbreite 700 mm
Nennhöhe 700 mm
Menge: 1,000 St
Leistungsbereich: 075
Kostengruppe DIN 276 2018-12: 431000000

**01.02.0150 Wie vor, jedoch Nennbreite 800 mm; Nennhöhe 600 mm;**
*** wie Position 01.02.0010
STLB-Bau 2025-10 075
Nennbreite 800 mm
Nennhöhe 600 mm
Menge: 2,000 St
Leistungsbereich: 075
Kostengruppe DIN 276 2018-12: 431000000

**01.02.0160 Wie vor, jedoch Nennbreite 900 mm; Nennhöhe 400 mm;**
*** wie Position 01.02.0010
STLB-Bau 2025-10 075
Nennbreite 900 mm
Nennhöhe 400 mm
Menge: 1,000 St
Leistungsbereich: 075
Kostengruppe DIN 276 2018-12: 431000000

**01.02.0170 Wie vor, jedoch Nennbreite 900 mm; Nennhöhe 550 mm;**
*** wie Position 01.02.0010
STLB-Bau 2025-10 075
Nennbreite 900 mm
Nennhöhe 550 mm
Menge: 1,000 St
Leistungsbereich: 075
Kostengruppe DIN 276 2018-12: 431000000

**01.02.0180 Wie vor, jedoch Nennbreite 1000 mm; Nennhöhe 650 mm;**
*** wie Position 01.02.0010
STLB-Bau 2025-10 075
Nennbreite 1000 mm
Nennhöhe 650 mm
Menge: 1,000 St
Leistungsbereich: 075
Kostengruppe DIN 276 2018-12: 431000000

**01.02.0190 Wie vor, jedoch Nennbreite 1000 mm; Nennhöhe 800 mm;**
*** wie Position 01.02.0010
STLB-Bau 2025-10 075
Nennbreite 1000 mm
Nennhöhe 800 mm
Menge: 2,000 St
Leistungsbereich: 075
Kostengruppe DIN 276 2018-12: 431000000

**01.02.0200 Wie vor, jedoch Nennbreite 1100 mm; Nennhöhe 350 mm;**
*** wie Position 01.02.0010
STLB-Bau 2025-10 075
Nennbreite 1100 mm
Nennhöhe 350 mm
Menge: 2,000 St
Leistungsbereich: 075
Kostengruppe DIN 276 2018-12: 431000000

**01.02.0210 Wie vor, jedoch Nennbreite 1100 mm; Nennhöhe 400 mm;**
*** wie Position 01.02.0010
STLB-Bau 2025-10 075
Nennbreite 1100 mm
Nennhöhe 400 mm
Menge: 1,000 St
Leistungsbereich: 075
Kostengruppe DIN 276 2018-12: 431000000

**01.02.0220 Wie vor, jedoch Nennbreite 1100 mm; Nennhöhe 450 mm;**
*** wie Position 01.02.0010
STLB-Bau 2025-10 075
Nennbreite 1100 mm
Nennhöhe 450 mm
Menge: 1,000 St
Leistungsbereich: 075
Kostengruppe DIN 276 2018-12: 431000000

**01.02.0230 Wie vor, jedoch Nennbreite 1200 mm; Nennhöhe 400 mm;**
*** wie Position 01.02.0010
STLB-Bau 2025-10 075
Nennbreite 1200 mm
Nennhöhe 400 mm
Menge: 1,000 St
Leistungsbereich: 075
Kostengruppe DIN 276 2018-12: 431000000

**01.02.0240 Wie vor, jedoch Nennbreite 1200 mm; Nennhöhe 450 mm;**
*** wie Position 01.02.0010
STLB-Bau 2025-10 075
Nennbreite 1200 mm
Nennhöhe 450 mm
Menge: 1,000 St
Leistungsbereich: 075
Kostengruppe DIN 276 2018-12: 431000000

**01.02.0250 Wie vor, jedoch Nennbreite 1400 mm; Nennhöhe 350 mm;**
*** wie Position 01.02.0010
STLB-Bau 2025-10 075
Nennbreite 1400 mm
Nennhöhe 350 mm
Menge: 1,000 St
Leistungsbereich: 075
Kostengruppe DIN 276 2018-12: 431000000

**01.02.0260 Wie vor, jedoch Nennbreite 1400 mm; Nennhöhe 450 mm;**
*** wie Position 01.02.0010
STLB-Bau 2025-10 075
Nennbreite 1400 mm
Nennhöhe 450 mm
Menge: 1,000 St
Leistungsbereich: 075
Kostengruppe DIN 276 2018-12: 431000000

**01.02.0270 Wie vor, jedoch Nennbreite 1500 mm; Nennhöhe 450 mm;**
*** wie Position 01.02.0010
STLB-Bau 2025-10 075
Nennbreite 1500 mm
Nennhöhe 450 mm
Menge: 1,000 St
Leistungsbereich: 075
Kostengruppe DIN 276 2018-12: 431000000

**01.02.0280 Brandschutzklappe EI90S Gehäuse Stahl verz B 600mm H 400mm L 500mm elektr Antrieb Federrücklauf 24VAC/DC IP54**
STLB-Bau 2025-10 075
Brandschutzklappe DIN EN 15650, Funktion prüfbar im eingebauten Zustand, Klassifizierung EI 90 S DIN EN 13501-3, beidseitig geprüft DIN EN 1366-2, für vertikalen und horizontalen Einbau, Achslage waagerecht oder senkrecht, rauchdicht, Gehäuse aus verzinktem Stahl, eckig, Nennbreite 600 mm, Nennhöhe 400 mm, Länge 500 mm, Einbau in leichte Trennwand, mit Metallständer, Nasseinbau, mit einer Revisionsöffnung mit Deckel, mit Absperrklappenblatt aus mineralischem Baustoff, mit Schmelzlot und Auslösevorrichtung zur Funktionsprüfung, Nennauslösetemperatur max. 72 Grad C, mit elektrischem Antrieb mit Federrücklauf und integrierten Endlageschaltern, Bemessungsbetriebsspannung 24 V AC/DC, Schutzart IP 54 DIN EN 60529 (VDE 0470-1).
Menge: 1,000 St
Leistungsbereich: 075
Kostengruppe DIN 276 2018-12: 431000000

**01.02.0290 Wie vor, jedoch Nennbreite 900 mm; Nennhöhe 800 mm;**
*** wie Position 01.02.0280
STLB-Bau 2025-10 075
Nennbreite 900 mm
Nennhöhe 800 mm
Menge: 1,000 St
Leistungsbereich: 075
Kostengruppe DIN 276 2018-12: 431000000

**01.02.0300 Brandschutzklappe EI90S Gehäuse Stahl verz DN100 elektr Antrieb Federrücklauf 24VAC/DC IP54**
STLB-Bau 2025-10 075
Brandschutzklappe DIN EN 15650, Funktion prüfbar im eingebauten Zustand, Klassifizierung EI 90 S DIN EN 13501-3, beidseitig geprüft DIN EN 1366-2, für vertikalen und horizontalen Einbau, Achslage waagerecht oder senkrecht, rauchdicht, Gehäuse aus verzinktem Stahl, rund, DN 100, Luftdichtheitsklasse C DIN EN 1751, Einbau in massive Wand, Nasseinbau, mit Absperrklappenblatt aus mineralischem Baustoff, mit Schmelzlot und Auslösevorrichtung zur Funktionsprüfung, Nennauslösetemperatur max. 72 Grad C, mit elektrischem Antrieb mit Federrücklauf und integrierten Endlageschaltern, Bemessungsbetriebsspannung 24 V AC/DC, Schutzart IP 54 DIN EN 60529 (VDE 0470-1).
Menge: 22,000 St
Leistungsbereich: 075
Kostengruppe DIN 276 2018-12: 431000000

**01.02.0310 Wie vor, jedoch DN 125;**
*** wie Position 01.02.0300
STLB-Bau 2025-10 075
DN 125
Menge: 17,000 St
Leistungsbereich: 075
Kostengruppe DIN 276 2018-12: 431000000

**01.02.0320 Wie vor, jedoch DN 160;**
*** wie Position 01.02.0300
STLB-Bau 2025-10 075
DN 160
Menge: 14,000 St
Leistungsbereich: 075
Kostengruppe DIN 276 2018-12: 431000000

**01.02.0330 Wie vor, jedoch DN 180;**
*** wie Position 01.02.0300
STLB-Bau 2025-10 075
DN 180
Menge: 6,000 St
Leistungsbereich: 075
Kostengruppe DIN 276 2018-12: 431000000

**01.02.0340 Wie vor, jedoch DN 200;**
*** wie Position 01.02.0300
STLB-Bau 2025-10 075
DN 200
Menge: 2,000 St
Leistungsbereich: 075
Kostengruppe DIN 276 2018-12: 431000000

**01.02.0350 Brandschutzklappe EI90S Gehäuse Stahl verz DN100 elektr Antrieb Federrücklauf 24VAC/DC IP54**
STLB-Bau 2025-10 075
Brandschutzklappe DIN EN 15650, Funktion prüfbar im eingebauten Zustand, Klassifizierung EI 90 S DIN EN 13501-3, beidseitig geprüft DIN EN 1366-2, für vertikalen und horizontalen Einbau, Achslage waagerecht oder senkrecht, rauchdicht, Gehäuse aus verzinktem Stahl, rund, DN 100, Luftdichtheitsklasse C DIN EN 1751, Einbau in leichte Trennwand, mit Metallständer, Nasseinbau, mit Absperrklappenblatt aus mineralischem Baustoff, mit Schmelzlot und Auslösevorrichtung zur Funktionsprüfung, Nennauslösetemperatur max. 72 Grad C, mit elektrischem Antrieb mit Federrücklauf und integrierten Endlageschaltern, Bemessungsbetriebsspannung 24 V AC/DC, Schutzart IP 54 DIN EN 60529 (VDE 0470-1).
Menge: 1,000 St
Leistungsbereich: 075
Kostengruppe DIN 276 2018-12: 431000000

**01.02.0360 Wie vor, jedoch DN 125;**
*** wie Position 01.02.0350
STLB-Bau 2025-10 075
DN 125
Menge: 1,000 St
Leistungsbereich: 075
Kostengruppe DIN 276 2018-12: 431000000

**Ausführungsbeschreibung 2 Spezifikation Verfüllung von Fugen um eckige BSK**
*Spezifikation Verfüllung von Fugen um eckige BSK*
Spezifikation Verfüllung von Fugen um eckige BSK
Spezifikation Verfüllung von Fugen um eckige BSK

mit Brandschutzmörtel nach DIN 1053, Gruppe III,
umlaufende Fugen um Absperrvorrichtungen, decken-
bzw. wandtief mit Brandschutzmörtel der Mörtelgruppe
III nach DIN 1053 durch Mörtelpumpen mit Hochdruckschläuchen und Verpresslanzen in Bauteildicke hohlraumfrei schließen.

Die Mörteloberfläche ist schalungsrau herzustellen, auch sehr enge Arbeits- und Zwischenräume sind wandtief zu schließen, evtl. Hilfsschalung wieder entfernen, die Schottoberfläche darf nicht mit Anstrichen, Brandschutzspachtel o. ä. versehen werden, die Mörtelgruppe muss nachgewiesen sein, die Verfüllung ist mittels Schild kenntlich zumachen, über die Vermörtelung ist eine Übereinstimmungserklärung zu erstellen und dem Fachbauleiter zu übergeben,

Die Lieferung und Montage sowie die Remontage von notwendigen Schalungen und Arbeitsgerüste bis 4m Arbeitshöhe sind mit einzukalkulieren,

Kennzeichnung der Schottung
- Monat und Jahr der Errichtung,
- der Name der Rohrabschottung (Bezeichnung aus dem
 Anwendbarkeitsnachweis),
- die Nummer des Nachweises,
- das Ausstellungsdatum des angewendeten Nachweises,
sowie die Angabe,
- welche Feuerwiderstandsklasse (Zeitdauer) erreicht
 werden soll
- Name des Errichters

Die Verfüllung erfolgt einseitig z.B an Schächten sowie
zweiseitig z.B. an Wänden

Fugenbreite:  bis 100 mm
Bauteildicke:  bis 30 cm

gemäß Gebrauschsanleitung inkl. Betriebs und Montageanleítung des Herstellers

**01.02.0370 Verfüllung von Fugen um Brandschutzklappen**
*** gemäß Ausführungsbeschreibung 2
Verfüllung von Fugen um rechteckige BSK
Menge: 180,000 m
Kostengruppe DIN 276 2018-12: 431000000

**Ausführungsbeschreibung 3 Spezifikation Verfüllung von Fugen um runde BSK**
*Spezifikation Verfüllung von Fugen um runde BSK*
Spezifikation Verfüllung von Fugen um runde BSK
Spezifikation Verfüllung von Fugen um runde BSK

mit Brandschutzmörtel nach DIN 1053, Gruppe III,
umlaufende Fugen um Absperrvorrichtungen, decken-
bzw. wandtief mit Brandschutzmörtel der Mörtelgruppe
III nach DIN 1053 durch Mörtelpumpen mit Hochdruckschläuchen und Verpresslanzen in Bauteildicke hohlraumfrei schließen.

Die Mörteloberfläche ist schalungsrau herzustellen, auch sehr enge Arbeits- und Zwischenräume sind wandtief zu schließen, evtl. Hilfsschalung wieder entfernen, die Schottoberfläche darf nicht mit Anstrichen, Brandschutzspachtel o. ä. versehen werden, die Mörtelgruppe muss nachgewiesen sein, die Verfüllung ist mittels Schild kenntlich zumachen, über die Vermörtelung ist eine Übereinstimmungserklärung zu erstellen und dem Fachbauleiter zu übergeben,

Die Lieferung und Montage sowie die Remontage von notwendigen Schalungen und Arbeitsgerüste bis 4m Arbeitshöhe sind mit einzukalkulieren,

Kennzeichnung der Schottung
- Monat und Jahr der Errichtung,
- der Name der Rohrabschottung (Bezeichnung aus dem
 Anwendbarkeitsnachweis),
- die Nummer des Nachweises,
- das Ausstellungsdatum des angewendeten Nachweises,
sowie die Angabe,
- welche Feuerwiderstandsklasse (Zeitdauer) erreicht
 werden soll
- Name des Errichters

Fugenbreite:  bis 100 mm
Bauteildicke:  bis 30 cm

**01.02.0380 Verfüllung von Fugen um runde BSK**
*** gemäß Ausführungsbeschreibung 3
Verfüllung von Fugen um runde BSK
gemäß vorstehender Spezifikation,
Menge: 25,000 m
Kostengruppe DIN 276 2018-12: 431000000

**01.02.0390 Volumenstromregler Gehäuse Stahl verz**
STLB-Bau 2025-10 075
Volumenstromregler, Druckdifferenz 30 bis 300 Pa bei Sollvolumenstrom, mit Schalldämmung und Mantel aus verzinktem Stahl, mit Hilfsenergie für variable Volumenströme,
min. Volumenstrom '300'
m3/h,
max. Volumenstrom '2100'
m3/h,
Volumenstrom bei Hilfsenergie '2100'
m3/h, rechteckig,
Maße B/H in mm '
200/200' Gehäuse aus verzinktem Stahl, mit Flanschen, Werkstoff wie Gehäuse, Klappenwellen wartungsfrei gelagert, Klappen/-blatt aus verzinktem Stahl, mit elektrischem Stellantrieb, Bemessungsbetriebsspannung 24 V DC, mit mechanischem Stellungsanzeiger, mit Differenzdruck-Messwertgeber, dynamisch, Sollwert geregelt, Sollwerteinstellung werkseitig, nachjustierbar vor Ort, mit Regler, Regelfunktionen durch eine Automationsstation mit Mikroprozessor, Stellsignal 0 (2) bis 10 V, mit Rückmeldung über Potentiometer, zur Druckregelung der Luftleitung, mit Messwertgeber für Luftleitungseinbau, einschl. Verdrahtung/Verrohrung zwischen Messwertgeber und Regler, Verdrahtung und Kraftstromleitung auf Klemmen auflegen.
Menge: 1,000 St
Leistungsbereich: 075
Kostengruppe DIN 276 2018-12: 431000000

**01.02.0400 Wie vor, jedoch Volumenstrom bei Hilfsenergie: '3100' m3/h min. Volumenstrom: '450' m3/h max. Volumenstrom: '3100' m3/h**
*** wie Position 01.02.0390
STLB-Bau 2025-10 075
Volumenstrom bei Hilfsenergie: '3100'
m3/h
min. Volumenstrom: '450'
m3/h
max. Volumenstrom: '3100'
m3/h
Maße B/H in mm '
300/200'
Menge: 7,000 St
Leistungsbereich: 075
Kostengruppe DIN 276 2018-12: 431000000

**01.02.0410 Wie vor, jedoch Volumenstrom bei Hilfsenergie: '9860' m3/h min. Volumenstrom: '1350' m3/h max. Volumenstrom: '9860' m3/**
*** wie Position 01.02.0390
STLB-Bau 2025-10 075
Volumenstrom bei Hilfsenergie: '9860'
m3/h
min. Volumenstrom: '1350'
m3/h
max. Volumenstrom: '9860'
m3/h
Maße B/H in mm '
500/300'
Menge: 4,000 St
Leistungsbereich: 075
Kostengruppe DIN 276 2018-12: 431000000

**01.02.0420 Wie vor, jedoch Volumenstrom bei Hilfsenergie: '12100' m3/h min. Volumenstrom: '1600' m3/h max. Volumenstrom: '12100' m**
*** wie Position 01.02.0390
STLB-Bau 2025-10 075
Volumenstrom bei Hilfsenergie: '12100'
m3/h
min. Volumenstrom: '1600'
m3/h
max. Volumenstrom: '12100'
m3/h
Maße B/H in mm '
500/400'
Menge: 2,000 St
Leistungsbereich: 075
Kostengruppe DIN 276 2018-12: 431000000

**01.02.0430 Wie vor, jedoch Volumenstrom bei Hilfsenergie: '10450' m3/h min. Volumenstrom: '1460' m3/h max. Volumenstrom: '10450' m**
*** wie Position 01.02.0390
STLB-Bau 2025-10 075
Volumenstrom bei Hilfsenergie: '10450'
m3/h
min. Volumenstrom: '1460'
m3/h
max. Volumenstrom: '10450'
m3/h
Maße B/H in mm '
600/300'
Menge: 2,000 St
Leistungsbereich: 075
Kostengruppe DIN 276 2018-12: 431000000

**01.02.0440 Wie vor, jedoch Volumenstrom bei Hilfsenergie: '14500' m3/h min. Volumenstrom: '2000' m3/h max. Volumenstrom: '14500' m**
*** wie Position 01.02.0390
STLB-Bau 2025-10 075
Volumenstrom bei Hilfsenergie: '14500'
m3/h
min. Volumenstrom: '2000'
m3/h
max. Volumenstrom: '14500'
m3/h
Maße B/H in mm '
600/400'
Menge: 3,000 St
Leistungsbereich: 075
Kostengruppe DIN 276 2018-12: 431000000

**01.02.0450 Wie vor, jedoch Volumenstrom bei Hilfsenergie: '7400' m3/h min. Volumenstrom: '1100' m3/h max. Volumenstrom: '7400' m3/**
*** wie Position 01.02.0390
STLB-Bau 2025-10 075
Volumenstrom bei Hilfsenergie: '7400'
m3/h
min. Volumenstrom: '1100'
m3/h
max. Volumenstrom: '7400'
m3/h
Maße B/H in mm '
700/200'
Menge: 2,000 St
Leistungsbereich: 075
Kostengruppe DIN 276 2018-12: 431000000

**01.02.0460 Wie vor, jedoch Volumenstrom bei Hilfsenergie: '16900' m3/h min. Volumenstrom: '2400' m3/h max. Volumenstrom: '16900' m**
*** wie Position 01.02.0390
STLB-Bau 2025-10 075
Volumenstrom bei Hilfsenergie: '16900'
m3/h
min. Volumenstrom: '2400'
m3/h
max. Volumenstrom: '16900'
m3/h
Maße B/H in mm '
700/400'
Menge: 3,000 St
Leistungsbereich: 075
Kostengruppe DIN 276 2018-12: 431000000

**01.02.0470 Wie vor, jedoch Volumenstrom bei Hilfsenergie: '27800' m3/h min. Volumenstrom: '3800' m3/h max. Volumenstrom: '27800' m**
*** wie Position 01.02.0390
STLB-Bau 2025-10 075
Volumenstrom bei Hilfsenergie: '27800'
m3/h
min. Volumenstrom: '3800'
m3/h
max. Volumenstrom: '27800'
m3/h
Maße B/H in mm '
800/600'
Menge: 1,000 St
Leistungsbereich: 075
Kostengruppe DIN 276 2018-12: 431000000

**01.02.0480 Wie vor, jedoch Volumenstrom bei Hilfsenergie: '21500' m3/h min. Volumenstrom: '3100' m3/h max. Volumenstrom: '21500' m**
*** wie Position 01.02.0390
STLB-Bau 2025-10 075
Volumenstrom bei Hilfsenergie: '21500'
m3/h
min. Volumenstrom: '3100'
m3/h
max. Volumenstrom: '21500'
m3/h
Maße B/H in mm '
900/400'
Menge: 1,000 St
Leistungsbereich: 075
Kostengruppe DIN 276 2018-12: 431000000

**01.02.0490 Wie vor, jedoch Volumenstrom bei Hilfsenergie: '25200' m3/h min. Volumenstrom: '3500' m3/h max. Volumenstrom: '25200' m**
*** wie Position 01.02.0390
STLB-Bau 2025-10 075
Volumenstrom bei Hilfsenergie: '25200'
m3/h
min. Volumenstrom: '3500'
m3/h
max. Volumenstrom: '25200'
m3/h
Maße B/H in mm '
900/500'
Menge: 1,000 St
Leistungsbereich: 075
Kostengruppe DIN 276 2018-12: 431000000

**01.02.0500 Wie vor, jedoch Volumenstrom bei Hilfsenergie: '34800' m3/h min. Volumenstrom: '4860' m3/h max. Volumenstrom: '34800' m**
*** wie Position 01.02.0390
STLB-Bau 2025-10 075
Volumenstrom bei Hilfsenergie: '34800'
m3/h
min. Volumenstrom: '4860'
m3/h
max. Volumenstrom: '34800'
m3/h
Maße B/H in mm '
1000/600'
Menge: 2,000 St
Leistungsbereich: 075
Kostengruppe DIN 276 2018-12: 431000000

**01.02.0510 Wie vor, jedoch Volumenstrom bei Hilfsenergie: '48400' m3/h min. Volumenstrom: '6800' m3/h max. Volumenstrom: '48400' m**
*** wie Position 01.02.0390
STLB-Bau 2025-10 075
Volumenstrom bei Hilfsenergie: '48400'
m3/h
min. Volumenstrom: '6800'
m3/h
max. Volumenstrom: '48400'
m3/h
Maße B/H in mm '
1000/800'
Menge: 2,000 St
Leistungsbereich: 075
Kostengruppe DIN 276 2018-12: 431000000

**01.02.0520 Kulissenschalldämpfer rechteckig 1500/200/200**
STLB-Bau 2025-10 075
Kulissenschalldämpfer, rechteckig,
Einbaumaße L/B/H in mm '
1500/200/200' für Luftleitungseinbau einschl. Gehäuse, Druckdifferenz bis 50 Pa,
Mind.-Dämpfung bei den Oktavmittenfrequenzen 63/125/250/500/1000/2000/4000/8000 Hz in dB '
min 9 dB bei 250 Hz, Zusatzschalldämpfer nach Volumenstromregler' wirksame Schalldämpferlänge in mm '
1000' Absorptionsschicht biolöslich im Sinne der TRGS 905, Gehäuse aus verzinktem Stahl, Kulissenrahmen aus verzinktem Stahl, Luftdichtheitsklasse ATC4 DIN EN 16798-3, Brandverhaltensklasse DIN EN 13501-1 A1 -s1, d0 (nichtbrennbar), mit Flanschverbinder.
Menge: 1,000 St
Leistungsbereich: 075
Kostengruppe DIN 276 2018-12: 431000000

**01.02.0530 Wie vor, jedoch**
*** wie Position 01.02.0520
STLB-Bau 2025-10 075
Mind.-Dämpfung bei den Oktavmittenfrequenzen 63/125/250/500/1000/2000/4000/8000 Hz in dB '
min 9 dB bei 250 Hz, Zusatzschalldämpfer nach Volumenstromregler'
Einbaumaße L/B/H in mm '
1500/300/200'
wirksame Schalldämpferlänge in mm '
1000'
Menge: 7,000 St
Leistungsbereich: 075
Kostengruppe DIN 276 2018-12: 431000000

**01.02.0540 Wie vor, jedoch**
*** wie Position 01.02.0520
STLB-Bau 2025-10 075
Mind.-Dämpfung bei den Oktavmittenfrequenzen 63/125/250/500/1000/2000/4000/8000 Hz in dB '
min 9 dB bei 250 Hz, Zusatzschalldämpfer nach Volumenstromregler'
Einbaumaße L/B/H in mm '
1500/500/300'
wirksame Schalldämpferlänge in mm '
1000mm'
Menge: 4,000 St
Leistungsbereich: 075
Kostengruppe DIN 276 2018-12: 431000000

**01.02.0550 Wie vor, jedoch**
*** wie Position 01.02.0520
STLB-Bau 2025-10 075
Mind.-Dämpfung bei den Oktavmittenfrequenzen 63/125/250/500/1000/2000/4000/8000 Hz in dB '
min 9 bei 250 Hz, Zusatzschalldämpfer nach Volumenstromregler'
Einbaumaße L/B/H in mm '
1500/500/400'
wirksame Schalldämpferlänge in mm '
1000'
Menge: 2,000 St
Leistungsbereich: 075
Kostengruppe DIN 276 2018-12: 431000000

**01.02.0560 Wie vor, jedoch**
*** wie Position 01.02.0520
STLB-Bau 2025-10 075
Mind.-Dämpfung bei den Oktavmittenfrequenzen 63/125/250/500/1000/2000/4000/8000 Hz in dB '
min 9 dB bei 250 Hz, Zusatzschalldämpfer nach Volumenstromregler'
Einbaumaße L/B/H in mm '
1500/600/300'
wirksame Schalldämpferlänge in mm '
1000'
Menge: 2,000 St
Leistungsbereich: 075
Kostengruppe DIN 276 2018-12: 431000000

**01.02.0570 Wie vor, jedoch**
*** wie Position 01.02.0520
STLB-Bau 2025-10 075
Mind.-Dämpfung bei den Oktavmittenfrequenzen 63/125/250/500/1000/2000/4000/8000 Hz in dB '
min 9 dB bei 250 Hz, Zusatzschalldämpfer nach Volumenstromregler'
Einbaumaße L/B/H in mm '
1500/600/400'
wirksame Schalldämpferlänge in mm '
1000'
Menge: 3,000 St
Leistungsbereich: 075
Kostengruppe DIN 276 2018-12: 431000000

**01.02.0580 Wie vor, jedoch**
*** wie Position 01.02.0520
STLB-Bau 2025-10 075
Mind.-Dämpfung bei den Oktavmittenfrequenzen 63/125/250/500/1000/2000/4000/8000 Hz in dB '
min 9 dB bei 250 Hz, Zusatzschalldämpfer nach Volumenstromregler'
Einbaumaße L/B/H in mm '
1500/700/200'
wirksame Schalldämpferlänge in mm '
1000'
Menge: 2,000 St
Leistungsbereich: 075
Kostengruppe DIN 276 2018-12: 431000000

**01.02.0590 Wie vor, jedoch**
*** wie Position 01.02.0520
STLB-Bau 2025-10 075
Mind.-Dämpfung bei den Oktavmittenfrequenzen 63/125/250/500/1000/2000/4000/8000 Hz in dB '
min 9 dB bei 250 Hz, Zusatzschalldämpfer nach Volumenstromregler'
Einbaumaße L/B/H in mm '
1500/700/400'
wirksame Schalldämpferlänge in mm '
1000'
Menge: 3,000 St
Leistungsbereich: 075
Kostengruppe DIN 276 2018-12: 431000000

**01.02.0600 Wie vor, jedoch**
*** wie Position 01.02.0520
STLB-Bau 2025-10 075
Mind.-Dämpfung bei den Oktavmittenfrequenzen 63/125/250/500/1000/2000/4000/8000 Hz in dB '
min 9 dB bei 250 Hz, Zusatzschalldämpfer nach Volumenstromregler'
Einbaumaße L/B/H in mm '
1500/800/600'
wirksame Schalldämpferlänge in mm '
1000'
Menge: 12,000 St
Leistungsbereich: 075
Kostengruppe DIN 276 2018-12: 431000000

**01.02.0610 Wie vor, jedoch**
*** wie Position 01.02.0520
STLB-Bau 2025-10 075
Mind.-Dämpfung bei den Oktavmittenfrequenzen 63/125/250/500/1000/2000/4000/8000 Hz in dB '
min 9 dB bei 250 Hz, Zusatzschalldämpfer nach Volumenstromregler'
Einbaumaße L/B/H in mm '
1500/900/400'
wirksame Schalldämpferlänge in mm '
1000'
Menge: 1,000 St
Leistungsbereich: 075
Kostengruppe DIN 276 2018-12: 431000000

**01.02.0620 Wie vor, jedoch**
*** wie Position 01.02.0520
STLB-Bau 2025-10 075
Mind.-Dämpfung bei den Oktavmittenfrequenzen 63/125/250/500/1000/2000/4000/8000 Hz in dB '
min 9 dB bei 250 Hz, Zusatzschalldämpfer nach Volumenstromregler'
Einbaumaße L/B/H in mm '
1500/900/500'
wirksame Schalldämpferlänge in mm '
1000'
Menge: 1,000 St
Leistungsbereich: 075
Kostengruppe DIN 276 2018-12: 431000000

**01.02.0630 Wie vor, jedoch**
*** wie Position 01.02.0520
STLB-Bau 2025-10 075
Mind.-Dämpfung bei den Oktavmittenfrequenzen 63/125/250/500/1000/2000/4000/8000 Hz in dB '
min 9 dB bei 250 Hz, Zusatzschalldämpfer nach Volumenstromregler'
Einbaumaße L/B/H in mm '
1500/1000/600'
wirksame Schalldämpferlänge in mm '
1000'
Menge: 2,000 St
Leistungsbereich: 075
Kostengruppe DIN 276 2018-12: 431000000

**01.02.0640 Wie vor, jedoch**
*** wie Position 01.02.0520
STLB-Bau 2025-10 075
Mind.-Dämpfung bei den Oktavmittenfrequenzen 63/125/250/500/1000/2000/4000/8000 Hz in dB '
min 9 dB bei 250 Hz, Zusatzschalldämpfer nach Volumenstromregler'
Einbaumaße L/B/H in mm '
1500/1000/800'
wirksame Schalldämpferlänge in mm '
1000'
Menge: 2,000 St
Leistungsbereich: 075
Kostengruppe DIN 276 2018-12: 431000000

**01.02.0650 Volumenstromregler DN100 Gehäuse Stahl verz**
STLB-Bau 2025-10 075
Volumenstromregler,
Volumenstrom '230'
m3/h, Druckdifferenz 30 bis 300 Pa bei Sollvolumenstrom, mit Schalldämmung und Mantel aus verzinktem Stahl, mechanisch selbsttätig für konstante Volumenströme, rund, DN 100, Gehäuse aus verzinktem Stahl, mit Steckverbinder, mit Dichtungsband, Klappenwellen wartungsfrei gelagert, Klappen/-blatt aus Kunststoff, mit mechanischem Stellungsanzeiger.
Menge: 64,000 St
Leistungsbereich: 075
Kostengruppe DIN 276 2018-12: 431000000

**01.02.0660 Wie vor, jedoch Volumenstrom: '360' m3/h DN 125;**
*** wie Position 01.02.0650
STLB-Bau 2025-10 075
Volumenstrom: '360'
m3/h DN 125
Menge: 35,000 St
Leistungsbereich: 075
Kostengruppe DIN 276 2018-12: 431000000

**01.02.0670 Wie vor, jedoch Volumenstrom: '660' m3/h DN 160;**
*** wie Position 01.02.0650
STLB-Bau 2025-10 075
Volumenstrom: '660'
m3/h DN 160
Menge: 17,000 St
Leistungsbereich: 075
Kostengruppe DIN 276 2018-12: 431000000

**01.02.0680 Schalldämpfer rund Druckdifferenz bis 30Pa DN100**
STLB-Bau 2025-10 075
Schalldämpfer, rund, Druckdifferenz bis 30 Pa,
Mind.-Dämpfung bei den Oktavmittenfrequenzen 63/125/250/500/1000/2000/4000/8000 Hz in dB '
min 15 dB bei 250 Hz' wirksame Schalldämpferlänge in mm '
1000' DN 100, Absorptionsschicht biolöslich im Sinne der TRGS 905, Dicke 50 mm, aerosolatdicht, Luftdichtheitsklasse ATC4 DIN EN 16798-3, Außenrohr aus verzinktem Stahl, Innenrohr perforiert, aus verzinktem Stahl, Baustoffklasse DIN 4102-1 A (nichtbrennbar); DIN EN 13501-1 A1, A2 s1 d0 (nichtbrennbar), Verbindung mit Einsteckenden, mit Lippendichtung.
Menge: 44,000 St
Leistungsbereich: 075
Kostengruppe DIN 276 2018-12: 431000000

**01.02.0690 Wie vor, jedoch DN 125;**
*** wie Position 01.02.0680
STLB-Bau 2025-10 075
Mind.-Dämpfung bei den Oktavmittenfrequenzen 63/125/250/500/1000/2000/4000/8000 Hz in dB '
min 15 dB bei 250 Hz'
DN 125
wirksame Schalldämpferlänge in mm '
1000'
Menge: 23,000 St
Leistungsbereich: 075
Kostengruppe DIN 276 2018-12: 431000000

**01.02.0700 Wie vor, jedoch DN 160;**
*** wie Position 01.02.0680
STLB-Bau 2025-10 075
Mind.-Dämpfung bei den Oktavmittenfrequenzen 63/125/250/500/1000/2000/4000/8000 Hz in dB '
min 15 dB bei 250 Hz'
DN 160
wirksame Schalldämpferlänge in mm '
1000'
Menge: 12,000 St
Leistungsbereich: 075
Kostengruppe DIN 276 2018-12: 431000000

**01.02.0710 Wie vor, jedoch DN 200;**
*** wie Position 01.02.0680
STLB-Bau 2025-10 075
Mind.-Dämpfung bei den Oktavmittenfrequenzen 63/125/250/500/1000/2000/4000/8000 Hz in dB '
min 15 dB bei 250 Hz'
DN 200
wirksame Schalldämpferlänge in mm '
1000'
Menge: 1,000 St
Leistungsbereich: 075
Kostengruppe DIN 276 2018-12: 431000000

**01.02.0720 Stellklappe DN100 Gehäuse Stahl verz Stahl verz elektr.Stellantrieb 24VAC/DC auf-zu IP54**
STLB-Bau 2025-10 075
Stellklappe, mit Absperrfunktion, Dichtheitsklasse 3 DIN EN 1751, runde Ausführung, DN 100, min./max. Temperatur der geförderten Luft -15 bis 40 Grad C, Gehäuse aus verzinktem Stahl, mit Einsteckenden, mit Dichtung, geschraubt/genietet, mit Dichtungsband, Klappenwellen wartungsfrei gelagert, Klappenrahmen aus verzinktem Stahl, Klappen/-blatt aus verzinktem Stahl, mit elektrischem Stellantrieb, Bemessungsbetriebsspannung 24 V AC/DC, bei Stromausfall Klappenlauf in wählbare Endstellung, mit mechanischem Stellungsanzeiger, mit angebautem Steuerungskasten, mit AUF-/ZU-Steuerung, Stellsignal auf-zu, mit 2 potentialfreien Rückmeldekontakten, Schutzart IP 54 DIN EN 60529 (VDE 0470-1).
Menge: 4,000 St
Leistungsbereich: 075
Kostengruppe DIN 276 2018-12: 431000000

**01.02.0730 Volumenstromregler DN100 Gehäuse PP**
STLB-Bau 2025-10 075
Volumenstromregler,
Volumenstrom '100'
m3/h, Druckdifferenz 30 bis 300 Pa bei Sollvolumenstrom, mit Schalldämmung und Mantel aus verzinktem Stahl, mechanisch selbsttätig für konstante Volumenströme, rund, DN 100, Gehäuse aus Polypropylen (PP), Brandverhaltensklasse DIN EN 13501-1 A2 -s3, d2 (schwerentflammbar), mit Steckverbinder, mit Dichtungsband, Klappenwellen wartungsfrei gelagert, Klappen/-blatt aus Kunststoff, mit mechanischem Stellungsanzeiger.
Menge: 2,000 St
Leistungsbereich: 075
Kostengruppe DIN 276 2018-12: 431000000

**01.02.0740 Stellklappe DN100 Gehäuse PP Stahl verz elektr.Stellantrieb 24VAC/DC auf-zu IP54**
STLB-Bau 2025-10 075
Stellklappe, mit Absperrfunktion, Dichtheitsklasse 3 DIN EN 1751, runde Ausführung, DN 100, min./max. Temperatur der geförderten Luft -15 bis 40 Grad C, Gehäuse aus Polypropylen (PP), Baustoffklasse DIN 4102-1 B1 (schwerentflammbar), mit Einsteckenden, mit Dichtung, geschraubt/genietet, mit Dichtungsband, Klappenwellen wartungsfrei gelagert, Klappenrahmen aus PP, Klappen/-blatt aus verzinktem Stahl, mit elektrischem Stellantrieb, Bemessungsbetriebsspannung 24 V AC/DC, bei Stromausfall Klappenlauf in wählbare Endstellung, mit mechanischem Stellungsanzeiger, mit angebautem Steuerungskasten, mit AUF-/ZU-Steuerung, Stellsignal auf-zu, mit 2 potentialfreien Rückmeldekontakten, Schutzart IP 54 DIN EN 60529 (VDE 0470-1).
Menge: 1,000 St
Leistungsbereich: 075
Kostengruppe DIN 276 2018-12: 431000000

#### Untertitel 01.03 Luftleitungen

**01.03.0010 Luftltg rechteckig Stahl verz gefalzt Kanten-L bis 500mm H bis 3,5m Aufhänge-Auflagekonstruktion schallg.**
STLB-Bau 2025-10 075
Luftleitung, rechteckig, Luftdichtheitsklasse ATC3 DIN EN 16798-3, Druckklasse 2 DIN EN 1507, aus verzinktem Stahl, gefalzt, Maße DIN EN 1505, Kantenlänge bis 500 mm, Verbindung mit Winkelflansch, aus verzinktem Stahl, mit Schrauben und Dichtung, Form- und Verbindungsstücke werden gesondert vergütet, min./max. Temperatur der geförderten Luft -15 bis 40 Grad C, Montagehöhe über Gelände/Fußboden bis 3,5 m, mit Aufhänge-/Auflagekonstruktion, schallgedämmt, befestigen mit Befestigungsmitteln mit bauaufsichtlichem Nachweis einschl. Bohrungen, Befestigungsuntergrund Stahlbeton.
Menge: 430,000 m2
Leistungsbereich: 075
Kostengruppe DIN 276 2018-12: 431000000

**01.03.0020 Wie vor, jedoch Kantenlänge über 500 bis 1000 mm;**
*** wie Position 01.03.0010
STLB-Bau 2025-10 075
Kantenlänge über 500 bis 1000 mm
Menge: 1150,000 m2
Leistungsbereich: 075
Kostengruppe DIN 276 2018-12: 431000000

**01.03.0030 Wie vor, jedoch Kantenlänge über 1000 bis 1500 mm;**
*** wie Position 01.03.0010
STLB-Bau 2025-10 075
Kantenlänge über 1000 bis 1500 mm
Menge: 830,000 m2
Leistungsbereich: 075
Kostengruppe DIN 276 2018-12: 431000000

**01.03.0040 Wie vor, jedoch Kantenlänge über 1500 bis 2000 mm;**
*** wie Position 01.03.0010
STLB-Bau 2025-10 075
Kantenlänge über 1500 bis 2000 mm
Menge: 150,000 m2
Leistungsbereich: 075
Kostengruppe DIN 276 2018-12: 431000000

**01.03.0050 Wie vor, jedoch Kantenlänge über 2000 mm;**
*** wie Position 01.03.0010
STLB-Bau 2025-10 075
Kantenlänge über 2000 mm
Menge: 20,000 m2
Leistungsbereich: 075
Kostengruppe DIN 276 2018-12: 431000000

**01.03.0060 Formstück Luftltg rechteckig Stahl verz gefalzt Kanten-L bis 500mm H bis 3,5m**
STLB-Bau 2025-10 075
Formstück für Luftleitung, rechteckig, Luftdichtheitsklasse ATC3 DIN EN 16798-3, Druckklasse 2 DIN EN 1507, aus verzinktem Stahl, gefalzt, Maße DIN EN 1505, Kantenlänge bis 500 mm, Verbindung mit Winkelflansch, aus verzinktem Stahl, mit Schrauben und Dichtung, min./max. Temperatur der geförderten Luft -15 bis 40 Grad C, Montagehöhe über Gelände/Fußboden bis 3,5 m, mit Aufhänge-/Auflagekonstruktion, schallgedämmt, befestigen mit Befestigungsmitteln mit bauaufsichtlichem Nachweis einschl. Bohrungen, Befestigungsuntergrund Stahlbeton.
Menge: 350,000 m2
Leistungsbereich: 075
Kostengruppe DIN 276 2018-12: 431000000

**01.03.0070 Wie vor, jedoch Kantenlänge über 500 bis 1000 mm;**
*** wie Position 01.03.0060
STLB-Bau 2025-10 075
Kantenlänge über 500 bis 1000 mm
Menge: 680,000 m2
Leistungsbereich: 075
Kostengruppe DIN 276 2018-12: 431000000

**01.03.0080 Wie vor, jedoch Kantenlänge über 1000 bis 1500 mm;**
*** wie Position 01.03.0060
STLB-Bau 2025-10 075
Kantenlänge über 1000 bis 1500 mm
Menge: 560,000 m2
Leistungsbereich: 075
Kostengruppe DIN 276 2018-12: 431000000

**01.03.0090 Wie vor, jedoch Kantenlänge über 1500 bis 2000 mm;**
*** wie Position 01.03.0060
STLB-Bau 2025-10 075
Kantenlänge über 1500 bis 2000 mm
Menge: 50,000 m2
Leistungsbereich: 075
Kostengruppe DIN 276 2018-12: 431000000

**01.03.0100 Wie vor, jedoch Kantenlänge über 2000 mm;**
*** wie Position 01.03.0060
STLB-Bau 2025-10 075
Kantenlänge über 2000 mm
Menge: 180,000 m2
Leistungsbereich: 075
Kostengruppe DIN 276 2018-12: 431000000

**01.03.0110 Inspektionsöffnung oval Stahl verz 180/80mm**
STLB-Bau 2025-10 075
Inspektions- und Wartungsöffnung als Deckel mit Einbaurahmen und Dichtung, oval, aus verzinktem Stahl, Maße 180/80 mm, für Einbau in rechteckige Luftleitung, mit Kantenschutz, mit Schraubverschluss, Luftdichtheitsklasse ATC3 DIN EN 16798-3.
Menge: 62,000 St
Leistungsbereich: 075
Kostengruppe DIN 276 2018-12: 431000000

**01.03.0120 Wie vor, jedoch Maße 200/100 mm;**
*** wie Position 01.03.0110
STLB-Bau 2025-10 075
Maße 200/100 mm
Menge: 20,000 St
Leistungsbereich: 075
Kostengruppe DIN 276 2018-12: 431000000

**01.03.0130 Wie vor, jedoch Maße 300/100 mm;**
*** wie Position 01.03.0110
STLB-Bau 2025-10 075
Maße 300/100 mm
Menge: 20,000 St
Leistungsbereich: 075
Kostengruppe DIN 276 2018-12: 431000000

**01.03.0140 Wie vor, jedoch Maße 300/200 mm;**
*** wie Position 01.03.0110
STLB-Bau 2025-10 075
Maße 300/200 mm
Menge: 30,000 St
Leistungsbereich: 075
Kostengruppe DIN 276 2018-12: 431000000

**01.03.0150 Wie vor, jedoch Maße 400/200 mm;**
*** wie Position 01.03.0110
STLB-Bau 2025-10 075
Maße 400/200 mm
Menge: 20,000 St
Leistungsbereich: 075
Kostengruppe DIN 276 2018-12: 431000000

**01.03.0160 Wie vor, jedoch Maße 400/300 mm;**
*** wie Position 01.03.0110
STLB-Bau 2025-10 075
Maße 400/300 mm
Menge: 4,000 St
Leistungsbereich: 075
Kostengruppe DIN 276 2018-12: 431000000

**01.03.0170 Wie vor, jedoch Maße 500/400 mm;**
*** wie Position 01.03.0110
STLB-Bau 2025-10 075
Maße 500/400 mm
Menge: 8,000 St
Leistungsbereich: 075
Kostengruppe DIN 276 2018-12: 431000000

**01.03.0180 Wie vor, jedoch Maße 600/500 mm;**
*** wie Position 01.03.0110
STLB-Bau 2025-10 075
Maße 600/500 mm
Menge: 10,000 St
Leistungsbereich: 075
Kostengruppe DIN 276 2018-12: 431000000

**01.03.0190 Wickelfalzrohr Stahl verz DN100 -750-2000Pa Aufhänge-/Auflagekonstruktion schallg.**
STLB-Bau 2025-10 075
Wickelfalzrohr aus verzinktem Stahl, Nähte gefalzt, Luftdichtheitsklasse ATC3 DIN EN 16798-3, Maße DIN EN 1506, DN 100, mit Einsteckende, mit Lippendichtung, geschraubt/genietet, Form- und Verbindungsstücke werden gesondert vergütet, min./max. Temperatur der geförderten Luft -15 bis 40 Grad C, Druckbereich von -750 bis 2000 Pa, mit Aufhänge-/Auflagekonstruktion, schallgedämmt, befestigen mit Befestigungsmitteln mit bauaufsichtlichem Nachweis einschl. Bohrungen, Befestigungsuntergrund Stahlbeton.
Menge: 290,000 m
Leistungsbereich: 075
Kostengruppe DIN 276 2018-12: 431000000

**01.03.0200 Wie vor, jedoch DN 125;**
*** wie Position 01.03.0190
STLB-Bau 2025-10 075
DN 125
Menge: 160,000 m
Leistungsbereich: 075
Kostengruppe DIN 276 2018-12: 431000000

**01.03.0210 Wie vor, jedoch DN 140;**
*** wie Position 01.03.0190
STLB-Bau 2025-10 075
DN 140
Menge: 10,000 m
Leistungsbereich: 075
Kostengruppe DIN 276 2018-12: 431000000

**01.03.0220 Wie vor, jedoch DN 160;**
*** wie Position 01.03.0190
STLB-Bau 2025-10 075
DN 160
Menge: 220,000 m
Leistungsbereich: 075
Kostengruppe DIN 276 2018-12: 431000000

**01.03.0230 Wie vor, jedoch DN 180;**
*** wie Position 01.03.0190
STLB-Bau 2025-10 075
DN 180
Menge: 30,000 m
Leistungsbereich: 075
Kostengruppe DIN 276 2018-12: 431000000

**01.03.0240 Wie vor, jedoch DN 200;**
*** wie Position 01.03.0190
STLB-Bau 2025-10 075
DN 200
Menge: 70,000 m
Leistungsbereich: 075
Kostengruppe DIN 276 2018-12: 431000000

**01.03.0250 Wie vor, jedoch DN 224;**
*** wie Position 01.03.0190
STLB-Bau 2025-10 075
DN 224
Menge: 10,000 m
Leistungsbereich: 075
Kostengruppe DIN 276 2018-12: 431000000

**01.03.0260 Wie vor, jedoch DN 250;**
*** wie Position 01.03.0190
STLB-Bau 2025-10 075
DN 250
Menge: 8,000 m
Leistungsbereich: 075
Kostengruppe DIN 276 2018-12: 431000000

**01.03.0270 Wie vor, jedoch DN 300;**
*** wie Position 01.03.0190
STLB-Bau 2025-10 075
DN 300
Menge: 10,000 m
Leistungsbereich: 075
Kostengruppe DIN 276 2018-12: 431000000

**01.03.0280 Wie vor, jedoch DN 400;**
*** wie Position 01.03.0190
STLB-Bau 2025-10 075
DN 400
Menge: 5,000 m
Leistungsbereich: 075
Kostengruppe DIN 276 2018-12: 431000000

**01.03.0290 Bogen Luftleitg rund 45Grad Stahl verz DN100**
STLB-Bau 2025-10 075
Bogen, für Luftleitung, rund, Luftdichtheitsklasse ATC3 DIN EN 16798-3, Biegeradius größer gleich 1 DN, 45 Grad, Maße DIN EN 1506, aus verzinktem Stahl, DN 100, mit Einsteckenden, mit Lippendichtung, geschraubt/genietet, min./max. Temperatur der geförderten Luft -15 bis 40 Grad C, Druckbereich von -750 bis 2000 Pa.
Menge: 20,000 St
Leistungsbereich: 075
Kostengruppe DIN 276 2018-12: 431000000

**01.03.0300 Wie vor, jedoch DN 125;**
*** wie Position 01.03.0290
STLB-Bau 2025-10 075
DN 125
Menge: 30,000 St
Leistungsbereich: 075
Kostengruppe DIN 276 2018-12: 431000000

**01.03.0310 Wie vor, jedoch DN 140;**
*** wie Position 01.03.0290
STLB-Bau 2025-10 075
DN 140
Menge: 10,000 St
Leistungsbereich: 075
Kostengruppe DIN 276 2018-12: 431000000

**01.03.0320 Wie vor, jedoch DN 160;**
*** wie Position 01.03.0290
STLB-Bau 2025-10 075
DN 160
Menge: 10,000 St
Leistungsbereich: 075
Kostengruppe DIN 276 2018-12: 431000000

**01.03.0330 Wie vor, jedoch DN 180;**
*** wie Position 01.03.0290
STLB-Bau 2025-10 075
DN 180
Menge: 8,000 St
Leistungsbereich: 075
Kostengruppe DIN 276 2018-12: 431000000

**01.03.0340 Wie vor, jedoch DN 200;**
*** wie Position 01.03.0290
STLB-Bau 2025-10 075
DN 200
Menge: 10,000 St
Leistungsbereich: 075
Kostengruppe DIN 276 2018-12: 431000000

**01.03.0350 Wie vor, jedoch DN 224;**
*** wie Position 01.03.0290
STLB-Bau 2025-10 075
DN 224
Menge: 6,000 St
Leistungsbereich: 075
Kostengruppe DIN 276 2018-12: 431000000

**01.03.0360 Wie vor, jedoch DN 250;**
*** wie Position 01.03.0290
STLB-Bau 2025-10 075
DN 250
Menge: 4,000 St
Leistungsbereich: 075
Kostengruppe DIN 276 2018-12: 431000000

**01.03.0370 Wie vor, jedoch DN 300;**
*** wie Position 01.03.0290
STLB-Bau 2025-10 075
DN 300
Menge: 4,000 St
Leistungsbereich: 075
Kostengruppe DIN 276 2018-12: 431000000

**01.03.0380 Wie vor, jedoch DN 400;**
*** wie Position 01.03.0290
STLB-Bau 2025-10 075
DN 400
Menge: 4,000 St
Leistungsbereich: 075
Kostengruppe DIN 276 2018-12: 431000000

**01.03.0390 Bogen Luftleitg rund 90Grad Stahl verz DN100**
STLB-Bau 2025-10 075
Bogen, für Luftleitung, rund, Luftdichtheitsklasse ATC3 DIN EN 16798-3, Biegeradius größer gleich 1 DN, 90 Grad, Maße DIN EN 1506, aus verzinktem Stahl, DN 100, mit Einsteckenden, mit Lippendichtung, geschraubt/genietet, min./max. Temperatur der geförderten Luft -15 bis 40 Grad C, Druckbereich von -750 bis 2000 Pa.
Menge: 200,000 St
Leistungsbereich: 075
Kostengruppe DIN 276 2018-12: 431000000

**01.03.0400 Wie vor, jedoch DN 125;**
*** wie Position 01.03.0390
STLB-Bau 2025-10 075
DN 125
Menge: 110,000 St
Leistungsbereich: 075
Kostengruppe DIN 276 2018-12: 431000000

**01.03.0410 Wie vor, jedoch DN 140;**
*** wie Position 01.03.0390
STLB-Bau 2025-10 075
DN 140
Menge: 10,000 St
Leistungsbereich: 075
Kostengruppe DIN 276 2018-12: 431000000

**01.03.0420 Wie vor, jedoch DN 160;**
*** wie Position 01.03.0390
STLB-Bau 2025-10 075
DN 160
Menge: 90,000 St
Leistungsbereich: 075
Kostengruppe DIN 276 2018-12: 431000000

**01.03.0430 Wie vor, jedoch DN 180;**
*** wie Position 01.03.0390
STLB-Bau 2025-10 075
DN 180
Menge: 25,000 St
Leistungsbereich: 075
Kostengruppe DIN 276 2018-12: 431000000

**01.03.0440 Wie vor, jedoch DN 200;**
*** wie Position 01.03.0390
STLB-Bau 2025-10 075
DN 200
Menge: 35,000 St
Leistungsbereich: 075
Kostengruppe DIN 276 2018-12: 431000000

**01.03.0450 Wie vor, jedoch DN 224;**
*** wie Position 01.03.0390
STLB-Bau 2025-10 075
DN 224
Menge: 8,000 St
Leistungsbereich: 075
Kostengruppe DIN 276 2018-12: 431000000

**01.03.0460 Wie vor, jedoch DN 250;**
*** wie Position 01.03.0390
STLB-Bau 2025-10 075
DN 250
Menge: 6,000 St
Leistungsbereich: 075
Kostengruppe DIN 276 2018-12: 431000000

**01.03.0470 Wie vor, jedoch DN 300;**
*** wie Position 01.03.0390
STLB-Bau 2025-10 075
DN 300
Menge: 4,000 St
Leistungsbereich: 075
Kostengruppe DIN 276 2018-12: 431000000

**01.03.0480 Wie vor, jedoch DN 400;**
*** wie Position 01.03.0390
STLB-Bau 2025-10 075
DN 400
Menge: 4,000 St
Leistungsbereich: 075
Kostengruppe DIN 276 2018-12: 431000000

**01.03.0490 Abzweigstück Luftleitg rund 90Grad Stahl verz DN100**
STLB-Bau 2025-10 075
Abzweigstück, für Luftleitung, rund, Luftdichtheitsklasse ATC3 DIN EN 16798-3, 90 Grad, Maße DIN EN 1506, aus verzinktem Stahl, größter DN 100, mit Einsteckenden, mit Lippendichtung, geschraubt/genietet, min./max. Temperatur der geförderten Luft -15 bis 40 Grad C, Druckbereich von -750 bis 2000 Pa.
Menge: 16,000 St
Leistungsbereich: 075
Kostengruppe DIN 276 2018-12: 431000000

**01.03.0500 Wie vor, jedoch größter DN 125;**
*** wie Position 01.03.0490
STLB-Bau 2025-10 075
größter DN 125
Menge: 52,000 St
Leistungsbereich: 075
Kostengruppe DIN 276 2018-12: 431000000

**01.03.0510 Wie vor, jedoch größter DN 140;**
*** wie Position 01.03.0490
STLB-Bau 2025-10 075
größter DN 140
Menge: 4,000 St
Leistungsbereich: 075
Kostengruppe DIN 276 2018-12: 431000000

**01.03.0520 Wie vor, jedoch größter DN 160;**
*** wie Position 01.03.0490
STLB-Bau 2025-10 075
größter DN 160
Menge: 50,000 St
Leistungsbereich: 075
Kostengruppe DIN 276 2018-12: 431000000

**01.03.0530 Wie vor, jedoch größter DN 180;**
*** wie Position 01.03.0490
STLB-Bau 2025-10 075
größter DN 180
Menge: 20,000 St
Leistungsbereich: 075
Kostengruppe DIN 276 2018-12: 431000000

**01.03.0540 Wie vor, jedoch größter DN 200;**
*** wie Position 01.03.0490
STLB-Bau 2025-10 075
größter DN 200
Menge: 28,000 St
Leistungsbereich: 075
Kostengruppe DIN 276 2018-12: 431000000

**01.03.0550 Wie vor, jedoch größter DN 224;**
*** wie Position 01.03.0490
STLB-Bau 2025-10 075
größter DN 224
Menge: 4,000 St
Leistungsbereich: 075
Kostengruppe DIN 276 2018-12: 431000000

**01.03.0560 Wie vor, jedoch größter DN 250;**
*** wie Position 01.03.0490
STLB-Bau 2025-10 075
größter DN 250
Menge: 3,000 St
Leistungsbereich: 075
Kostengruppe DIN 276 2018-12: 431000000

**01.03.0570 Übergangsstück Luftleitg rund konisch Stahl verz DN100**
STLB-Bau 2025-10 075
Übergangsstück, für Luftleitung, rund, Luftdichtheitsklasse ATC3 DIN EN 16798-3, konisch, Maße DIN EN 1506, aus verzinktem Stahl, größter DN 100, mit Einsteckenden, mit Lippendichtung, geschraubt/genietet, min./max. Temperatur der geförderten Luft -15 bis 40 Grad C, Druckbereich von -750 bis 2000 Pa.
Menge: 2,000 St
Leistungsbereich: 075
Kostengruppe DIN 276 2018-12: 431000000

**01.03.0580 Wie vor, jedoch größter DN 125;**
*** wie Position 01.03.0570
STLB-Bau 2025-10 075
größter DN 125
Menge: 22,000 St
Leistungsbereich: 075
Kostengruppe DIN 276 2018-12: 431000000

**01.03.0590 Wie vor, jedoch größter DN 140;**
*** wie Position 01.03.0570
STLB-Bau 2025-10 075
größter DN 140
Menge: 2,000 St
Leistungsbereich: 075
Kostengruppe DIN 276 2018-12: 431000000

**01.03.0600 Wie vor, jedoch größter DN 160;**
*** wie Position 01.03.0570
STLB-Bau 2025-10 075
größter DN 160
Menge: 158,000 St
Leistungsbereich: 075
Kostengruppe DIN 276 2018-12: 431000000

**01.03.0610 Wie vor, jedoch größter DN 180;**
*** wie Position 01.03.0570
STLB-Bau 2025-10 075
größter DN 180
Menge: 18,000 St
Leistungsbereich: 075
Kostengruppe DIN 276 2018-12: 431000000

**01.03.0620 Wie vor, jedoch größter DN 200;**
*** wie Position 01.03.0570
STLB-Bau 2025-10 075
größter DN 200
Menge: 52,000 St
Leistungsbereich: 075
Kostengruppe DIN 276 2018-12: 431000000

**01.03.0630 Wie vor, jedoch größter DN 224;**
*** wie Position 01.03.0570
STLB-Bau 2025-10 075
größter DN 224
Menge: 8,000 St
Leistungsbereich: 075
Kostengruppe DIN 276 2018-12: 431000000

**01.03.0640 Wie vor, jedoch größter DN 250;**
*** wie Position 01.03.0570
STLB-Bau 2025-10 075
größter DN 250
Menge: 6,000 St
Leistungsbereich: 075
Kostengruppe DIN 276 2018-12: 431000000

**01.03.0650 Wie vor, jedoch größter DN 300;**
*** wie Position 01.03.0570
STLB-Bau 2025-10 075
größter DN 300
Menge: 6,000 St
Leistungsbereich: 075
Kostengruppe DIN 276 2018-12: 431000000

**01.03.0660 Wie vor, jedoch größter DN 400;**
*** wie Position 01.03.0570
STLB-Bau 2025-10 075
größter DN 400
Menge: 2,000 St
Leistungsbereich: 075
Kostengruppe DIN 276 2018-12: 431000000

**01.03.0670 Muffe Luftleitg rund Stahl verz DN100**
STLB-Bau 2025-10 075
Muffe, für Luftleitung, rund Luftdichtheitsklasse ATC3 DIN EN 16798-3, Maße DIN EN 1506, aus verzinktem Stahl, DN 100, mit Flansch, geschraubt/genietet, min./max. Temperatur der geförderten Luft -15 bis 40 Grad C, Druckbereich von -750 bis 2000 Pa.
Menge: 60,000 St
Leistungsbereich: 075
Kostengruppe DIN 276 2018-12: 431000000

**01.03.0680 Wie vor, jedoch DN 125;**
*** wie Position 01.03.0670
STLB-Bau 2025-10 075
DN 125
Menge: 30,000 St
Leistungsbereich: 075
Kostengruppe DIN 276 2018-12: 431000000

**01.03.0690 Wie vor, jedoch DN 140;**
*** wie Position 01.03.0670
STLB-Bau 2025-10 075
DN 140
Menge: 5,000 St
Leistungsbereich: 075
Kostengruppe DIN 276 2018-12: 431000000

**01.03.0700 Wie vor, jedoch DN 160;**
*** wie Position 01.03.0670
STLB-Bau 2025-10 075
DN 160
Menge: 40,000 St
Leistungsbereich: 075
Kostengruppe DIN 276 2018-12: 431000000

**01.03.0710 Wie vor, jedoch DN 180;**
*** wie Position 01.03.0670
STLB-Bau 2025-10 075
DN 180
Menge: 10,000 St
Leistungsbereich: 075
Kostengruppe DIN 276 2018-12: 431000000

**01.03.0720 Wie vor, jedoch DN 200;**
*** wie Position 01.03.0670
STLB-Bau 2025-10 075
DN 200
Menge: 20,000 St
Leistungsbereich: 075
Kostengruppe DIN 276 2018-12: 431000000

**01.03.0730 Wie vor, jedoch DN 224;**
*** wie Position 01.03.0670
STLB-Bau 2025-10 075
DN 224
Menge: 6,000 St
Leistungsbereich: 075
Kostengruppe DIN 276 2018-12: 431000000

**01.03.0740 Wie vor, jedoch DN 250;**
*** wie Position 01.03.0670
STLB-Bau 2025-10 075
DN 250
Menge: 2,000 St
Leistungsbereich: 075
Kostengruppe DIN 276 2018-12: 431000000

**01.03.0750 Wie vor, jedoch DN 300;**
*** wie Position 01.03.0670
STLB-Bau 2025-10 075
DN 300
Menge: 2,000 St
Leistungsbereich: 075
Kostengruppe DIN 276 2018-12: 431000000

**01.03.0760 Wie vor, jedoch DN 400;**
*** wie Position 01.03.0670
STLB-Bau 2025-10 075
DN 400
Menge: 6,000 St
Leistungsbereich: 075
Kostengruppe DIN 276 2018-12: 431000000

**01.03.0770 Bundkragen Luftleitg rund Stahl verz DN100**
STLB-Bau 2025-10 075
Bundkragen, für Luftleitung, rund, Luftdichtheitsklasse ATC3 DIN EN 16798-3, aus verzinktem Stahl, DN 100, zum Einstecken, mit Lippendichtung, min./max. Temperatur der geförderten Luft -15 bis 40 Grad C, Druckbereich von -750 bis 2000 Pa.
Menge: 2,000 St
Leistungsbereich: 075
Kostengruppe DIN 276 2018-12: 431000000

**01.03.0780 Wie vor, jedoch DN 125;**
*** wie Position 01.03.0770
STLB-Bau 2025-10 075
DN 125
Menge: 3,000 St
Leistungsbereich: 075
Kostengruppe DIN 276 2018-12: 431000000

**01.03.0800 Wie vor, jedoch DN 140;**
*** wie Position 01.03.0770
STLB-Bau 2025-10 075
DN 140
Menge: 2,000 St
Leistungsbereich: 075
Kostengruppe DIN 276 2018-12: 431000000

**01.03.0810 Wie vor, jedoch DN 160;**
*** wie Position 01.03.0770
STLB-Bau 2025-10 075
DN 160
Menge: 2,000 St
Leistungsbereich: 075
Kostengruppe DIN 276 2018-12: 431000000

**01.03.0820 Wie vor, jedoch DN 180;**
*** wie Position 01.03.0770
STLB-Bau 2025-10 075
DN 180
Menge: 4,000 St
Leistungsbereich: 075
Kostengruppe DIN 276 2018-12: 431000000

**01.03.0830 Wie vor, jedoch DN 200;**
*** wie Position 01.03.0770
STLB-Bau 2025-10 075
DN 200
Menge: 4,000 St
Leistungsbereich: 075
Kostengruppe DIN 276 2018-12: 431000000

**01.03.0840 Wie vor, jedoch DN 224;**
*** wie Position 01.03.0770
STLB-Bau 2025-10 075
DN 224
Menge: 2,000 St
Leistungsbereich: 075
Kostengruppe DIN 276 2018-12: 431000000

**01.03.0850 Wie vor, jedoch DN 250;**
*** wie Position 01.03.0770
STLB-Bau 2025-10 075
DN 250
Menge: 2,000 St
Leistungsbereich: 075
Kostengruppe DIN 276 2018-12: 431000000

**01.03.0860 Wie vor, jedoch DN 300;**
*** wie Position 01.03.0770
STLB-Bau 2025-10 075
DN 300
Menge: 2,000 St
Leistungsbereich: 075
Kostengruppe DIN 276 2018-12: 431000000

**01.03.0870 Wie vor, jedoch DN 400;**
*** wie Position 01.03.0770
STLB-Bau 2025-10 075
DN 400
Menge: 2,000 St
Leistungsbereich: 075
Kostengruppe DIN 276 2018-12: 431000000

**01.03.0880 Wie vor, jedoch DN 500;**
*** wie Position 01.03.0770
STLB-Bau 2025-10 075
DN 500
Menge: 5,000 St
Leistungsbereich: 075
Kostengruppe DIN 276 2018-12: 431000000

**01.03.0890 Inspektionsöffnung oval Stahl verz 180/80mm**
STLB-Bau 2025-10 075
Inspektions- und Wartungsöffnung als Deckel mit Einbaurahmen und Dichtung, oval, aus verzinktem Stahl, Maße 180/80 mm, für Einbau in runde Luftleitung, mit Kantenschutz, mit Schraubverschluss, Luftdichtheitsklasse ATC3 DIN EN 16798-3.
Menge: 179,000 St
Leistungsbereich: 075
Kostengruppe DIN 276 2018-12: 431000000

**01.03.0900 Wie vor, jedoch Maße 200/100 mm;**
*** wie Position 01.03.0890
STLB-Bau 2025-10 075
Maße 200/100 mm
Menge: 10,000 St
Leistungsbereich: 075
Kostengruppe DIN 276 2018-12: 431000000

**01.03.0910 Luftltg rund flexibel Alu DN100 ATC3 H bis 3,5m**
STLB-Bau 2025-10 075
Luftleitung, rund, flexibel, aus Aluminium, 2-lagig, mind. 4-fach axial streckbar, Biegeradius mind. 1,5 DN, DN 100, Verbindung mit Einsteckende, mit Lippendichtung, geschraubt/genietet, mit Kaltschrumpfband, Form- und Verbindungsstücke werden gesondert vergütet, min./max. Temperatur der geförderten Luft -15 bis 40 Grad C, Luftdichtheitsklasse ATC3 DIN EN 16798-3, Montagehöhe über Gelände/Fußboden bis 3,5 m.
Menge: 6,000 m
Leistungsbereich: 075
Kostengruppe DIN 276 2018-12: 431000000

**01.03.0920 Wie vor, jedoch DN 125;**
*** wie Position 01.03.0910
STLB-Bau 2025-10 075
DN 125
Menge: 4,000 m
Leistungsbereich: 075
Kostengruppe DIN 276 2018-12: 431000000

**01.03.0930 Wie vor, jedoch DN 140;**
*** wie Position 01.03.0910
STLB-Bau 2025-10 075
DN 140
Menge: 4,000 m
Leistungsbereich: 075
Kostengruppe DIN 276 2018-12: 431000000

**01.03.0940 Wie vor, jedoch DN 160;**
*** wie Position 01.03.0910
STLB-Bau 2025-10 075
DN 160
Menge: 6,000 m
Leistungsbereich: 075
Kostengruppe DIN 276 2018-12: 431000000

**01.03.0950 Wie vor, jedoch DN 180;**
*** wie Position 01.03.0910
STLB-Bau 2025-10 075
DN 180
Menge: 4,000 m
Leistungsbereich: 075
Kostengruppe DIN 276 2018-12: 431000000

**01.03.0960 Wie vor, jedoch DN 200;**
*** wie Position 01.03.0910
STLB-Bau 2025-10 075
DN 200
Menge: 10,000 m
Leistungsbereich: 075
Kostengruppe DIN 276 2018-12: 431000000

**01.03.0970 Wie vor, jedoch DN 224;**
*** wie Position 01.03.0910
STLB-Bau 2025-10 075
DN 224
Menge: 10,000 m
Leistungsbereich: 075
Kostengruppe DIN 276 2018-12: 431000000

**01.03.0980 Wie vor, jedoch DN 250;**
*** wie Position 01.03.0910
STLB-Bau 2025-10 075
DN 250
Menge: 10,000 m
Leistungsbereich: 075
Kostengruppe DIN 276 2018-12: 431000000

**01.03.0990 Luftltg rund PPs-el AD 110mm H bis 3,5m Aufhänge-/Auflagekonstruktion schallg.**
STLB-Bau 2025-10 075
Luftleitung, rund, Luftdichtheitsklasse ATC2 DIN EN 16798-3, aus Polypropylen (PPs-el) elektrisch leitfähig, Baustoffklasse DIN 4102-1 B1 (schwerentflammbar), Mindest-Wanddicke gemäß max. Betriebsdruck und Temperatur, Außendurchmesser 110 mm, Verbindung geschweißt, Form- und Verbindungsstücke werden gesondert vergütet, max. Betriebsüber-/-unterdruck bis 1000 Pa, min./max. Temperatur der geförderten Luft -15 bis 40 Grad C, Montagehöhe über Gelände/Fußboden bis 3,5 m, mit Aufhänge-/Auflagekonstruktion, schallgedämmt, befestigen mit Befestigungsmitteln mit bauaufsichtlichem Nachweis einschl. Bohrungen, Befestigungsuntergrund Stahlbeton.
Menge: 50,000 m
Leistungsbereich: 075
Kostengruppe DIN 276 2018-12: 431000000

**01.03.1000 Elastische Verbindung L 100-200mm runde Luftleitg Durchm. bis 100mm**
STLB-Bau 2025-10 075
Elastisches Verbindungsstück, Baustoffklasse DIN 4102-1 B1 (schwerentflammbar), Luftdichtheitsklasse ATC3 DIN EN 16798-3, Druckklasse 2 DIN EN 1507, gestreckte Länge über 100 bis 200 mm, für runde Luftleitung, Durchmesser bis 100 mm, mit Anschlussrahmen aus Kunststoff.
Menge: 4,000 St
Leistungsbereich: 075
Kostengruppe DIN 276 2018-12: 431000000

**01.03.1010 Bogen Luftleitg rund 90Grad PPs-el DN110**
STLB-Bau 2025-10 075
Bogen, für Luftleitung, rund, Biegeradius größer gleich 1 DN, 90 Grad, aus Polypropylen (PPs-el) elektrisch leitfähig, Baustoffklasse DIN 4102-1 B1 (schwerentflammbar), Mindest-Wanddicke gemäß max. Betriebsdruck und Temperatur, Außendurchmesser 110 mm, Verbindung geschweißt, max. Betriebsüber-/-unterdruck bis 1000 Pa, min./max. Temperatur der geförderten Luft -15 bis 40 Grad C.
Menge: 18,000 St
Leistungsbereich: 075
Kostengruppe DIN 276 2018-12: 431000000

**01.03.1020 Abzweigstück Luftleitg rund 90Grad PPs-el DN110**
STLB-Bau 2025-10 075
Abzweigstück, für Luftleitung, rund, 90 Grad, aus Polypropylen (PPs-el) elektrisch leitfähig, Baustoffklasse DIN 4102-1 B1 (schwerentflammbar), Mindest-Wanddicke gemäß max. Betriebsdruck und Temperatur, Außendurchmesser 110 mm, Verbindung geschweißt, max. Betriebsüber-/-unterdruck bis 1000 Pa, min./max. Temperatur der geförderten Luft -15 bis 40 Grad C.
Menge: 1,000 St
Leistungsbereich: 075
Kostengruppe DIN 276 2018-12: 431000000

**01.03.1030 Muffe Luftleitg rund PPs-el DN110**
STLB-Bau 2025-10 075
Muffe, für Luftleitung, rund, aus Polypropylen (PPs-el) elektrisch leitfähig, Baustoffklasse DIN 4102-1 B1 (schwerentflammbar), Mindest-Wanddicke gemäß max. Betriebsdruck und Temperatur, Außendurchmesser 110 mm, max. Betriebsüber-/-unterdruck bis 1000 Pa, min./max. Temperatur der geförderten Luft -15 bis 40 Grad C.
Menge: 16,000 St
Leistungsbereich: 075
Kostengruppe DIN 276 2018-12: 431000000

**01.03.1040 Inspektionsöffnung oval PP 180/80mm**
STLB-Bau 2025-10 075
Inspektions- und Wartungsöffnung als Deckel mit Einbaurahmen und Dichtung, oval, aus Polypropylen (PP), Baustoffklasse DIN 4102-1 B1 (schwerentflammbar), Maße 180/80 mm, für Einbau in runde Luftleitung, mit Kantenschutz, mit Schraubverschluss, Luftdichtheitsklasse ATC3 DIN EN 16798-3.
Menge: 2,000 St
Leistungsbereich: 075
Kostengruppe DIN 276 2018-12: 431000000

**01.03.1050 Brandschutzbekl. EI90 Luftltg Kalziumsilikatpl Gebäude**
STLB-Bau 2025-10 047
Brandschutzbekleidung mit allgemeinem bauaufsichtlichen Prüfzeugnis bzw. DIN 4102-4, Klassifizierung EI 90 DIN EN 13501-3, beidseitig geprüft DIN EN 1366-2, für vertikalen und horizontalen Einbau, rauchdicht S, an Luftleitung, rechteckig, Ausführung 4-seitig, mit Brandschutzplatten aus Kalziumsilikat, Luftleitung aus verzinktem Stahl, im Gebäude, Arbeitshöhe der zu bearbeitenden oder zu bekleidenden Fläche über 3,5 bis 5,5 m über der Standfläche des hierfür erforderlichen Gerüstes, Gerüst wird gesondert vergütet.
Menge: 180,000 m2
Leistungsbereich: 047
Kostengruppe DIN 276 2018-12: 431000000

**01.03.1060 Farbkennzeichnung Richtungspfeile**
STLB-Bau 2025-10 041
Farbkennzeichnung DIN 2403 der Luftleitung, Kennzeichnung der Fließrichtung durch Richtungspfeile.
Menge: 100,000 St
Leistungsbereich: 041
Kostengruppe DIN 276 2018-12: 431000000

**01.03.1070 Bezeichnungsschild mehrschichtig Kunststoff H 26mm B 52mm schrauben**
STLB-Bau 2025-10 042
Bezeichnungsschild DIN 825, Farbe und Beschriftung nach Angaben des AG, aus mehrschichtigem Kunststoff, Beschriftung 2-zeilig, gefräst, rechteckig, Höhe 26 mm, Breite 52 mm, Befestigung mit Schrauben.
Menge: 20,000 St
Leistungsbereich: 042
Kostengruppe DIN 276 2018-12: 431000000

**01.03.1080 Bezeichnungsschild mehrschichtig Kunststoff Durchm. 40mm schrauben**
STLB-Bau 2025-10 042
Bezeichnungsschild DIN 825, Farbe und Beschriftung nach Angaben des AG, aus mehrschichtigem Kunststoff, Beschriftung 2-zeilig, gefräst, rund, Durchmesser 40 mm, Befestigung mit Schrauben.
Menge: 65,000 St
Leistungsbereich: 042
Kostengruppe DIN 276 2018-12: 431000000

**01.03.1090 Kanalausschnitt Stahl ver. für Rauchmelder, D (mm) 100**
Kanalausschnitt Stahl verz. für Rauchmelder, D (mm) 100
einschl. 2 St. Bohrungen D (mm) 6. Zum Einbau von
bauseitigen Rauchmeldern, Größe und örtliche Lage
der Kanalausschnitte sind mit der ausführenden Firma
abzustimmen.
Menge: 6,000 St
Kostengruppe DIN 276 2018-12: 431000000

**01.03.1100 Form-/Hohlprofilstahlkonstruktion im Außenbereich,**
Form-/Hohlprofilstahlkonstruktion im Außenbereich,

als Befestigungskonstruktion aus einheitlichem
feuerverzinktem Montagesystem, bestehend aus
seriengefertigten Profilschienen und Systemelementen,
mit Kunststoffendkappen, abgerechnet nach Gewicht der
Profilschienen (erforderliche Kleinteile wie Schrauben,
Klammern, Gleitsätze, Winkelkonsolen, Auslegerkonsolen,
Stützstreben, Stützkonsolen, Spannpratzen, Spannhaken,
Halterungen, Sockelhalter und Auflagefuß) sind anteilig im Gewichtspreis einzukalkulieren).

Als Befestigungskonstruktion sind Stütz-, Hänge-, Trag-
und Sonderbefestigungen zu verstehen, die erforderlich
werden, wenn eine Befestigung mit Schellen und ggf.
Gewindestangen mit Dübel oder Klammern nicht möglich
ist.

Für Befestigungen am Bauwerk sind nur bauaufsichtlich zugelassene Befestigungen zu verwenden. Die entsprechende Montagebedingungen aus den Montageanleitungen sind zu beachten und zu dokumentieren. Der statische Nachweis für das Befestigungssystem sowie Sonderbefestigungen sind durch den Lieferanten des Befestigungssystem zu erstellen.

Die Ausführung erfolgt nach örtlicher Gegebenheit.

Befestigung erfolgt an Massivbauweise und Betonplatten.
Menge: 4200,000 kg
Kostengruppe DIN 276 2018-12: 439000000

**01.03.1110 Form-/Hohlprofilstahlkonstruktion, im Gebäude**
Form-/Hohlprofilstahlkonstruktion, im Gebäude
aus galvanisch verzinktem Stahl, für Stütz-, Hänge-, Trag- und Sonderbefestigung, schallentkoppelt gelagert, der rechnerische Nachweis der Tragfähigkeit ist auf Verlangen vorzulegen, Arbeitshöhe des Montageortes bis 3,5 m über der Standfläche des hierfür erforderlichen Gerüstes.
Menge: 650,000 kg
Kostengruppe DIN 276 2018-12: 439000000

**01.03.1120 Lastverteil- und Haltefüße belastbar mind. 200 kg**
Lastverteil- und Haltefüße belastbar mind. 200 kg
für Profilstahlkonstrukion für Form-/Hohlprofilstahlkonstruktion auf dem Dach,
Abmessung größer 30 x 30 cm bis 40 x 40 cm,
mit Fliesunterlage mind 1,5 mm
Menge: 45,000 St
Kostengruppe DIN 276 2018-12: 439000000

**01.03.1130 Lastverteil- und Haltefüße belastbar mind. 300 kg**
Lastverteil- und Haltefüße belastbar mind. 300 kg
für Profilstahlkonstrukion für Form-/Hohlprofilstahlkonstruktion auf dem Dach,
Abmessung größer 30 x 30 cm bis 40 x 40 cm,

mit Fliesunterlage mind 1,5 mm
Menge: 30,000 St
Kostengruppe DIN 276 2018-12: 439000000

#### Untertitel 01.04 Luftdurchlässe

**01.04.0010 Decken-Drallluftdurchlass Luftstrahl nicht verstellbar Frontpl quadratisch Gr.300**
STLB-Bau 2025-10 075
Decken-Drallluftdurchlass, Luftstrahl nicht verstellbar, für Montage in geschlossene Decke, Frontplatte quadratisch, mit feststehendem Lamelleneinsatz, Frontplatte und Luftleitelemente aus beschichtetem Stahl,
Farbton '
RAL 9010' Nenngröße 300, mit Anschlusskasten und Luftleitungsanschluss aus verzinktem Stahl, Lage seitlich, mit Lippendichtung, mit frontseitig bedienbarer Volumenstromeinstellvorrichtung des Luftleitungsanschlusses.
Menge: 56,000 St
Leistungsbereich: 075
Kostengruppe DIN 276 2018-12: 431000000

**01.04.0020 Decken-Drallluftdurchlass Luftstrahl nicht verstellbar Frontpl quadratisch Gr.400**
STLB-Bau 2025-10 075
Decken-Drallluftdurchlass, Luftstrahl nicht verstellbar, für Montage in geschlossene Decke, Frontplatte quadratisch, mit feststehendem Lamelleneinsatz, Frontplatte und Luftleitelemente aus beschichtetem Stahl,
Farbton '
RAL 9010' Nenngröße 400, mit Anschlusskasten und Luftleitungsanschluss aus verzinktem Stahl, Lage seitlich, mit Lippendichtung, mit frontseitig bedienbarer Volumenstromeinstellvorrichtung des Luftleitungsanschlusses.
Menge: 21,000 St
Leistungsbereich: 075
Kostengruppe DIN 276 2018-12: 431000000

**01.04.0030 Decken-Drallluftdurchlass Luftstrahl nicht verstellbar Frontpl quadratisch Gr.600**
STLB-Bau 2025-10 075
Decken-Drallluftdurchlass, Luftstrahl nicht verstellbar, für Montage in geschlossene Decke, Frontplatte quadratisch, mit feststehendem Lamelleneinsatz, Frontplatte und Luftleitelemente aus beschichtetem Stahl,
Farbton '
RAL 9010' Nenngröße 600, mit Anschlusskasten und Luftleitungsanschluss aus verzinktem Stahl, Lage seitlich, mit Lippendichtung, mit frontseitig bedienbarer Volumenstromeinstellvorrichtung des Luftleitungsanschlusses.
Menge: 2,000 St
Leistungsbereich: 075
Kostengruppe DIN 276 2018-12: 431000000

**01.04.0040 Weitwurfdüse schwenkbar Durchm. 230mm**
STLB-Bau 2025-10 075
Weitwurfdüse, schwenkbar, für Anbau an runde Luftleitungen, Düsenkonstruktion aus Aluminium,
Farbton/Oberfläche '
RAL 9010' Austrittsdurchmesser 230 mm.
Menge: 10,000 St
Leistungsbereich: 075
Kostengruppe DIN 276 2018-12: 431000000

**01.04.0050 Stufen-Quell-Luft-Durchlass DN80**
Stufen-Quell-Luft-Durchlass DN80

Linearer Stufenquellauslass in runder Ausführung
zum Einbau in einen Stufenausschnitt bzw. -bohrung,
für turbulenzarme, zugfreie Frischluftzufuhr in den Aufenthaltsbereich, bestehend aus:

Lochblechabdeckung zur Erzeugung turbulenzarmer Austrittsströmung. Perforierter Anströmseite als Einlaufdrossel für gleichmäßige Beaufschlagung, insbesondere bei mehreren angeschlossenen Luftdurchlässen, Anströmung aus Druckraum.umlaufende Dichtung hinter Auslaufflansch für die Abdichtung zum Baukörper, verdeckte Schraubbefestigung über Innensechskantschrauben an Spreizkrallen.

Technische Daten:
Volumenstrom: 40 m3/h
Nennweite: DN80
Stufenquellauslass: Stahl, verzinkt,
Lackierung des sichtbaren Teils: RAL 9001
Menge: 1066,000 St
Kostengruppe DIN 276 2018-12: 431000000

**01.04.0060 Boden-Quell-Luft-Durchlass, DN 200**
Boden-Quell-Luft-Durchlass, DN 200

Drehbarer Bodendrallauslass für Fußbodeneinbau.
Luftstrahlachse ca. 30 Grad zur Vertikalen geneigt und Luftdurchlasselement drehbar, Luftstrahlrichtung verstellbar bzw. Intensität der Luftbewegung am Arbeitsplatz individuell beeinflussbar; Luftdurchlass begehbar, befahrbar, rollstuhlfest;

bestehend aus:
rundem Drallkörper mit radialen und kreisförmigen Schlitzen, Oberfläche strukturiert,
Verteilkorb mit umlaufenden Schlitzen, und Drosseleinrichtung zur beliebigen Verminderung des Zuluft-Volumenstroms für den Einzelluftdurchlass.
Spanneinsatz für den Einbau in die Durchgangsbohrung einer Bodenplatte, mit Spannmutter.

Werkstoff:
Drallelement und Spanneinsatz aus Polycarbonat, RAL 7037
Verteilkorb aus Polycarbonat RAL 9005, tiefschwarz

Technische Daten:
Volumenstrom: 60 m3/h
Nennweite: DN200
Menge: 3,000 St
Kostengruppe DIN 276 2018-12: 431000000

**01.04.0070 Rohr- Luftauslass**
Rohr- Luftauslass

Linearer Rohrdurchlass, bestehend aus einem Rohrabschnitt mit Kreisquerschnitt mit in Achsrichtung montierten Schlitzschienen und mit eingesetzten, exzentrisch gelagerten Luftlenkwalzen und integrierten Gleichrichtern aus Kunststoff (ABS).
Die Walzen können zwischen 0 und 360 Grad stufenlos gedreht werden. Werksseitig ausgerüstet mit spezifischen Festwiderständen gemäß berechnetem hydr. Systemabgleich mit schriftlichem Nachweis.
Rohre in geschweißter Ausführung und mit beidseitigen Sicken an den Rohrenden und innen liegendem Verstärkungsprofil. Vorgefertigt für Abhängung durch bauseitige Gewindestange M 8.
Ausführung für Zu-und Abluft.

Technische Daten:
Anzahl Schlitzreihen: 6
Schlitzlänge: 1300 mm
Rohrlänge: 1500 mm
Nahtausführung: geschweißter Längsnah
Oberfläche Rohr: RAL 9010, glänzend
Luftlenkeinstellung: ja
Walzenfarbe: schwarz
Lippendichtung: beidseitige Dichtlippen
Verschiebewinkel: 0 Grad
Nenndurchmesser: DN500
Volumenstrom: bis 480 m3/h
Menge: 20,000 St
Kostengruppe DIN 276 2018-12: 431000000

**Ausführungsbeschreibung 4 Glatt- Rundrohr**
*Glatt- Rundrohr*
Glatt- Rundrohr
Glatt- Rundrohr
Glattrohr, in geschweißter Ausführung und mit beidseitigen Sicken an den Rohrenden und innen liegendem Verstärkungsprofil.Vorgefertigt für Abhängung durch bauseitige Gewindestange M 8.
Ausführung für Zu- und Abluft.

Technische Daten:
Nahtausführung: geschweißter Längsnaht
Oberfläche Rohr: RAL 9010, glänzend
Nenndurchmesser: DN500

**01.04.0080 Glatt- Rundrohr Länge 1500 mm**
*** gemäß Ausführungsbeschreibung 4
Menge: 55,000 St
Kostengruppe DIN 276 2018-12: 431000000

**01.04.0090 Glatt- Rundrohr Passstück bis 500 mm**
*** gemäß Ausführungsbeschreibung 4
Menge: 5,000 St
Kostengruppe DIN 276 2018-12: 431000000

**01.04.0100 Schalldämpfer Glatt- Rundrohr**
*** gemäß Ausführungsbeschreibung 4
Schalldämpfer Glatt- Rundrohr
Rundrohrschalldämpfer mit innenliegendem Dämmmaterial zur Schallabsorption in Rundrohrsystemen. Bestehend aus einem Glattrohrmantel in geschweißter Ausführung. Innen umlaufender Absorptionskörper gefüllt mit glassseidenkaschierter Mineralwolle der Baustoffklasse A2 eingefasst in Lochblech.
Ausführung für Zu-und Abluft.

Technische Daten:
Nahtausführung: geschweißte Längsnaht
Oberfläche Rohr: RAL 9010, glänzend
Nenndurchmesser: DN500
Länge: 2000 mm
Menge: 10,000 St
Kostengruppe DIN 276 2018-12: 431000000

**01.04.0110 Steckmuffen für Glatt- Rundrohr**
*** gemäß Ausführungsbeschreibung 4
Menge: 55,000 St
Kostengruppe DIN 276 2018-12: 431000000

**01.04.0120 Enddeckel DN500**
*** gemäß Ausführungsbeschreibung 4
Enddeckel DN 500
Menge: 5,000 St
Kostengruppe DIN 276 2018-12: 431000000

**01.04.0130 Rosette DN 500,**
*** gemäß Ausführungsbeschreibung 4
Rosette DN 500, Breite mind. 50 mm, max. 100 mm
Menge: 5,000 St
Kostengruppe DIN 276 2018-12: 431000000

**01.04.0140 Luftgitter Stahl verz B 225mm H 75mm**
STLB-Bau 2025-10 075
Luftgitter für Einbau in runde Luftleitungen, aus profilierten Blechen aus verzinktem Stahl, Frontrahmen profiliert, mit verdeckter Schraubbefestigung, mit Dichtung, mit waagerechten, einzeln verstellbaren Frontlamellen und senkrechten, einzeln verstellbaren Lamellen, Volumenstromeinstellsatz aus profilierten Blechen aus beschichtetem Stahl, mit gegenläufig gekoppelten Lamellen und einzeln verstellbaren Lamellen, Breite 225 mm, Höhe 75 mm.
Menge: 12,000 St
Leistungsbereich: 075
Kostengruppe DIN 276 2018-12: 431000000

**01.04.0150 Wie vor, jedoch Breite 325 mm;**
*** wie Position 01.04.0140
STLB-Bau 2025-10 075
Breite 325 mm
Menge: 10,000 St
Leistungsbereich: 075
Kostengruppe DIN 276 2018-12: 431000000

**01.04.0160 Wie vor, jedoch Breite 425 mm;**
*** wie Position 01.04.0140
STLB-Bau 2025-10 075
Breite 425 mm
Menge: 4,000 St
Leistungsbereich: 075
Kostengruppe DIN 276 2018-12: 431000000

**01.04.0170 Wie vor, jedoch Breite 425 mm; Höhe 125 mm;**
*** wie Position 01.04.0140
STLB-Bau 2025-10 075
Breite 425 mm
Höhe 125 mm
Menge: 1,000 St
Leistungsbereich: 075
Kostengruppe DIN 276 2018-12: 431000000

**01.04.0180 Wie vor, jedoch Breite 525 mm;**
*** wie Position 01.04.0140
STLB-Bau 2025-10 075
Breite 525 mm
Menge: 1,000 St
Leistungsbereich: 075
Kostengruppe DIN 276 2018-12: 431000000

**01.04.0190 Wie vor, jedoch Breite 525 mm; Höhe 125 mm;**
*** wie Position 01.04.0140
STLB-Bau 2025-10 075
Breite 525 mm
Höhe 125 mm
Menge: 6,000 St
Leistungsbereich: 075
Kostengruppe DIN 276 2018-12: 431000000

**01.04.0200 Wie vor, jedoch Breite 625 mm;**
*** wie Position 01.04.0140
STLB-Bau 2025-10 075
Breite 625 mm
Menge: 7,000 St
Leistungsbereich: 075
Kostengruppe DIN 276 2018-12: 431000000

**01.04.0210 Wie vor, jedoch Breite 625 mm; Höhe 125 mm;**
*** wie Position 01.04.0140
STLB-Bau 2025-10 075
Breite 625 mm
Höhe 125 mm
Menge: 6,000 St
Leistungsbereich: 075
Kostengruppe DIN 276 2018-12: 431000000

**01.04.0220 Wie vor, jedoch Breite 625 mm; Höhe 225 mm;**
*** wie Position 01.04.0140
STLB-Bau 2025-10 075
Breite 625 mm
Höhe 225 mm
Menge: 1,000 St
Leistungsbereich: 075
Kostengruppe DIN 276 2018-12: 431000000

**01.04.0230 Wie vor, jedoch Breite 825 mm; Höhe 225 mm;**
*** wie Position 01.04.0140
STLB-Bau 2025-10 075
Breite 825 mm
Höhe 225 mm
Menge: 1,000 St
Leistungsbereich: 075
Kostengruppe DIN 276 2018-12: 431000000

**01.04.0240 Luftgitter Stahl besch B 1025mm H 425mm**
STLB-Bau 2025-10 075
Luftgitter für Wandeinbau, aus profilierten Blechen aus beschichtetem Stahl,
Farbton '
RAL 9010' Frontrahmen profiliert, mit verdeckter Schraubbefestigung, mit Dichtung, mit waagerechten, einzeln verstellbaren Frontlamellen und senkrechten, einzeln verstellbaren Lamellen, Volumenstromeinstellsatz aus profilierten Blechen aus beschichtetem Stahl, mit gegenläufig gekoppelten Lamellen und einzeln verstellbaren Lamellen, Breite 1025 mm, Höhe 425 mm, mit Mauereinbaurahmen aus verzinktem Stahl, an Wand.
Menge: 4,000 St
Leistungsbereich: 075
Kostengruppe DIN 276 2018-12: 431000000

**01.04.0250 Wie vor, jedoch Breite 1225 mm; Höhe 325 mm;**
*** wie Position 01.04.0240
STLB-Bau 2025-10 075
Breite 1225 mm
Höhe 325 mm
Farbton '
RAL 9010'
Menge: 1,000 St
Leistungsbereich: 075
Kostengruppe DIN 276 2018-12: 431000000

**01.04.0260 Wie vor, jedoch Breite 1225 mm;**
*** wie Position 01.04.0240
STLB-Bau 2025-10 075
Breite 1225 mm
Farbton '
RAL 9010'
Menge: 9,000 St
Leistungsbereich: 075
Kostengruppe DIN 276 2018-12: 431000000

**01.04.0270 Wie vor, jedoch Breite 1225 mm; Höhe 525 mm;**
*** wie Position 01.04.0240
STLB-Bau 2025-10 075
Breite 1225 mm
Höhe 525 mm
Farbton '
RAL 9010'
Menge: 3,000 St
Leistungsbereich: 075
Kostengruppe DIN 276 2018-12: 431000000

**01.04.0280 Luftventil Zuluft 100mm beschStahl**
STLB-Bau 2025-10 075
Luftventil, für Zuluft, Nenngröße 100 mm, mit Ventilsitz und manuell einstellbarem Ventilteller, aus beschichtetem Stahl, mit Einbaurahmen aus beschichtetem Stahl,
Farbton '
RAL 9010'
.
Menge: 2,000 St
Leistungsbereich: 075
Kostengruppe DIN 276 2018-12: 431000000

**01.04.0290 Luftventil Abluft 100mm beschStahl**
STLB-Bau 2025-10 075
Luftventil, für Abluft, Nenngröße 100 mm, mit Ventilsitz und manuell einstellbarem Ventilteller, aus beschichtetem Stahl, mit Einbaurahmen aus beschichtetem Stahl,
Farbton '
RAL 9010'
.
Menge: 4,000 St
Leistungsbereich: 075
Kostengruppe DIN 276 2018-12: 431000000

**Ausführungsbeschreibung 5 Maschendrahtgitter aus verzinktem Stahlblech,**
*Maschendrahtgitter aus verzinktem Stahlblech,*
Maschendrahtgitter aus verzinktem Stahlblech,
Maschendrahtgitter aus verzinktem Stahlblech,
Rahmen gekantet, gebohrt und geschweißt,
1,5 mm stark, umlaufend 35 mm breit,
Maschendraht verzinkt, punktgeschweißt,
Durchmesser mind. 2 mm, Maschenweite 20 x 20 mm,
Schweiß- und Punktnähte mit Kaltverzinkung gestrichen,
mit sichtbarer Schraubbefestigung, mit Dichtung,

**01.04.0300 Maschendrahtgitter L/B 700x300 mm**
*** gemäß Ausführungsbeschreibung 5
Menge: 2,000 St
Kostengruppe DIN 276 2018-12: 431000000

**01.04.0310 Maschendrahtgitter L/B 900 x400 mm**
*** gemäß Ausführungsbeschreibung 5
Menge: 4,000 St
Kostengruppe DIN 276 2018-12: 431000000

**01.04.0320 Maschendrahtgitter L/B 700x300 mm**
*** gemäß Ausführungsbeschreibung 5
Menge: 1,000 St
Kostengruppe DIN 276 2018-12: 431000000

**01.04.0330 Maschendrahtgitter L/B 1200x400 mm**
*** gemäß Ausführungsbeschreibung 5
Menge: 1,000 St
Kostengruppe DIN 276 2018-12: 431000000

**01.04.0340 Maschendrahtgitter L/B 150x450mm**
*** gemäß Ausführungsbeschreibung 5
Menge: 2,000 St
Kostengruppe DIN 276 2018-12: 431000000

**01.04.0350 Maschendrahtgitter L/B 1430x880 mm**
*** gemäß Ausführungsbeschreibung 5
Menge: 2,000 St
Kostengruppe DIN 276 2018-12: 431000000

**01.04.0360 Maschendrahtgitter L/B 1800x800 mm**
*** gemäß Ausführungsbeschreibung 5
Menge: 1,000 St
Kostengruppe DIN 276 2018-12: 431000000

**01.04.0370 Maschendrahtgitter L/B 1300x1100 mm**
*** gemäß Ausführungsbeschreibung 5
Menge: 1,000 St
Kostengruppe DIN 276 2018-12: 431000000

**Ausführungsbeschreibung 6 Spezifikation Dachhaube quadratisch Aufzug**
*Spezifikation Dachhaube quadratisch Aufzug*
Spezifikation Dachhaube quadratisch Aufzug
Spezifikation Dachhaube quadratisch Aufzug

Quadratische Dachhaube für Außen- und Fortluft.
Die Luftdurchtrittsöffnung ist durch ein Vogelschutzgitter gesichert.

Kanalanschluss durch 4-Loch-Luftkanalprofil 20 mm.

Ausführung gemäß Spezifikation Luftleitung, rechteckig, Stahl verzinkt.

**01.04.0380 Quadratische Dachhaube rechteckig**
*** gemäß Ausführungsbeschreibung 6
Quadratische Dachhaube rechteckig

Maße:

Haubenmaße
800 x 800 mm
Gesamthöhe
700 mm
gemäß vorstehender Spezifikation
Menge: 1,000 St
Kostengruppe DIN 276 2018-12: 431000000

#### Untertitel 01.05 Entrauchung

**Ausführungsbeschreibung 7 Entrauchungs-Radialventilatoren Foyer**
*Entrauchungs-Radialventilatoren Foyer*
Entrauchungs-Radialventilatoren Foyer
Entrauchungs-Radialventilatoren Foyer

mit Motor in Effizienzklasse IE3.
Einseitig saugend, mit Direktantrieb, ohne Wärmeisolierung. Geeignet für die Entrauchung im Brandfall bis max. +600 Grad C, 120 min. Zugelassen für die Aufstellung außerhalb des Gebäudes und außerhalb des Brandraumes bzw. innerhalb des Gebäudes und außerhalb des Brandraumes. Ventilator geprüft nach DIN EN 12101-3 und CE-zertifiziert mit der Zertifizierungsnummer. Geeignet für den Dauerbetrieb als Lüftungsventilator bis max. +100 Grad C Fördermediumstemperatur. Die Aufstellung des Ventilators ist nur mit horizontaler Motorachse zulässig. Gehäuse aus Stahlblech, geschweißt und beschichtet, ausgestattet mit Montageschienen, einsetzbar in den Gehäusestellungen RD/LG 0 Grad, 90 Grad, 180 Grad und 270 Grad. Anschlussmaße nach DIN 24154, Reihe 4 (Saugseite) bzw. nach DIN 24158, Reihe 4 (Druckseite). Radiallaufrad mit rückwärtsgekrümmten Schaufeln, geschweißt und beschichtet, aufgesetzt auf die Motorwelle eines außerhalb des Förderstromes angeflanschten IEC Anbaumotors in Bauform B5, statisch und dynamisch nach DIN ISO 21940-11 ausgewuchtet. Gemeinsam mit Motor (ohne Kanaldemontage) auf der Antriebsseite ausbaubar. Eintouriger Drehstrommotor in Bauform B5, Schutzart IP 55, Wärmeklasse F, 400V-50Hz. Mit externem Frequenzumrichter drehzahlveränderbar im Frequenzbereich von 25 Hz bis maximal 50 Hz - auch im Brandfall.

Zubehör:
1 Stück Anschlussstutzen Rund
1 Stück Anschlussstutzen quadratisch
1 Stück Gegenflansch rund
1 Stück Gegenflansch quadratisch
1 Stück Kondenswasserstutzen R 1/2 Zoll
1 Stück Motorschutzdach aus verzinktem Stahlblech
angebaut
4 Stück Federschwingungsdämpfer

Aufstellungsort:
Auf dem Dach auf ein bauseitiges Betonfundament

Hinweis:
Die Entrauchungsventilatoren werden ebenfalls zum Lüftten des Foyer verwendet. Die Drehzahlanpassung erfolgt über einen externen Frequenzumrichter.
Die Luftmenge zum Lüften beträgt 50%.

**01.05.0010 Entrauchungs-Radialventilator 10.000 m3/h Fortluft**
*** gemäß Ausführungsbeschreibung 7
Entrauchungs-Radialventilator 10.000 m3/h Fortluft

Technische Daten:

Technische Daten zum Entrauchungs-Ventilator:
erfüllt ErP-Anforderungen für 2015
Volumenstrom (V): 10.000m3/h
Statische Druckerhöhung (dpfa): 100 Pa
Volumenstrom (V): 11567 m3/h
Totaldruck-Erhöhung (dpt): 240 Pa
Dynamischer Druck (pd2) am Austritt: 147 Pa
Statische Druckerhöhung (dpfa): 93 Pa

Nenndaten:
Phasen-Spannung-Frequenz: 3~400 S-50 V-Hz
Baugröße-Polzahl: 100L-4
Motor-Nennleistung (PN): 3 kW
Motor-Nenndrehzahl (nN): 1470 min-1
Motor-Nennstrom (IN): 6,2 A
max. Temperatur tmax., nur zulässig für 120 min: 600 GradC
max. Ventilatordrehzahl (nvmax): 1500 min-1
max. Betriebsfrequenz (fmax): 50 Hz

Anschlüsse:
1) 569 x 569 mm
2) D 638 mm

A-bewerteter Schalleistungspegel
Austritt/Eintritt LwA: 90/88 dB(A)

Unbewerteter Oktav-Schalleistungspegel 63/125/250/500/1k/2k/4k/8k Hz
93/92/93/87/84/80/76/72 dB Austritt
92/91/91/85/81/78/75/71 dB Eintritt
Menge: 1,000 St
Kostengruppe DIN 276 2018-12: 431000000

**01.05.0020 Entrauchungs-Radialventilator 20.000 m3/h Fortluft**
*** gemäß Ausführungsbeschreibung 7
Entrauchungs-Radialventilator 20.000 m3/h Fortluft

Technische Daten:

Technische Daten zum Entrauchungs-Ventilator:
erfüllt ErP-Anforderungen für 2015
Volumenstrom (V): mind.20.000m3/h
Statische Druckerhöhung (dpfa): 100 Pa
Volumenstrom (V): 23670 m3/h
Totaldruck-Erhöhung (dpt): 337 Pa
Dynamischer Druck (pd2) am Austritt: 247 Pa
Statische Druckerhöhung (dpfa): 90 Pa

Nenndaten:
Phasen-Spannung-Frequenz: 3~400 S-50 V-Hz
Baugröße-Polzahl: 100L-4
Motor-Nennleistung (PN):11 kW
Motor-Nenndrehzahl (nN): 1470 min-1
Motor-Nennstrom (IN): 21 A
max. Temperatur tmax., nur zulässig für 120 min: 600 GradC
max. Ventilatordrehzahl (nvmax): 1500 min-1
max. Betriebsfrequenz (fmax): 50 Hz

Anschlüsse:
1) 569 x 569 mm
2) D 638 mm

A-bewerteter Schalleistungspegel
Austritt/Eintritt LwA: 98/96 dB(A)

Unbewerteter Oktav-Schalleistungspegel 63/125/250/500/1k/2k/4k/8k Hz
101/100/101/95/92/88/84/80 dB Austritt
100/99/99/93/89/86/83/79 dB Eintritt
Menge: 1,000 St
Kostengruppe DIN 276 2018-12: 431000000

**Ausführungsbeschreibung 8 Kanalschalldämpfer für Entrauchung**
*Kanalschalldämpfer für Entrauchung*
Kanalschalldämpfer für Entrauchung
Kanalschalldämpfer für Entrauchung Audimax
bis 600 Grad C/120 Minuten. Mit strömungsoptimierten Kulissen mit speziellem Aufbau für hohe Dämpfungsanforderungen und geringen Druckverlust, nichtbrennbar nach DIN 4102 A2. Gehäuse aus verzinktem Stahlblech, beidseitig mit 30 mm Kanalprofilrahmen. Nach DIN EN 12101-7:2011 mit Zertifikat der Leistungsbeständigkeit, geprüft nach DIN EN 1366-9 für 600 Grad C für 120 Minuten und mit einem nicht ablösbaren gelben Aufkleber als Entrauchungskanal gekennzeichnet.
Material: verzinktes Stahlblech

Aufstellungsort: Müllraum

**01.05.0030 Entrauchungsschalldämpfer 10.000 m3/h**
*** gemäß Ausführungsbeschreibung 8
Entrauchungsschalldämpfer 10.000 m3/h

Technische Daten

Breite: 1250 mm
Höhe: 1000 mm
Länge: 1500 mm

Einfügungsdämpfung bei:
250 Hz: 32 dB
Druckverlust max: 30 Pa
Menge: 2,000 St
Kostengruppe DIN 276 2018-12: 431000000

**01.05.0040 Entrauchungsschalldämpfer 20.000 m3/h**
*** gemäß Ausführungsbeschreibung 8
Entrauchungsschalldämpfer 20.000 m3/h

Technische Daten

Breite: 1250 mm
Höhe: 1000 mm
Länge: 1500 mm

Einfügungsdämpfung min. bei:
250 Hz: 22 dB
Druckverlust max.: 40 Pa
Menge: 2,000 St
Kostengruppe DIN 276 2018-12: 431000000

**01.05.0050 Entrauchungs-Ventilator, 10.360 m3/h Audimax**
Entrauchungs-Ventilator, 10.360 m3/h Audimax

Entrauchungs-Axialventilatoren Audimax

mit Motor in Effizienzklasse IE3.
Luftrichtung über den Motor drückend, mit direktem Antrieb. Verdrahtung erfolgt auf dem Gehäuse montierten Spezial-Klemmenkasten. Die Motorkühlung erfolgt mittels aufgeflanschtem Anschluss am Ventilator. Der Klemmkasten des Kühlluftgebläse wird außerhalb des Aufstellortes des Entrauchungsventilators gemäß Herstellerangaben angeordnet.

bestehend aus:
Schachtgehäuse in geschweißter Stahlblechausführung mit gebohrten Flanschen nach DIN 24154. Motor gekapselt und isoliert im Innenschacht angeordnet Oberflächenschutz: Pulverbeschichtung Laufrad in Stahlblech-Ausführung mit feststehenden (nicht verstellbaren) Schaufeln, dynamisch gewuchtet, ISO 1940, Gütestufe G 6,3, direkt aufgesetzt auf den Motorwellenstumpf.
Einbauanordnung druckseitig: Rohrleitung 2,5 D
Aufstellungsart: im Gebäude innerhalb des Rauchabschnitts

Auslegungsdaten:
Volumenstrom: 10360 m3/h
dynamischer Druck saugseitig: 50 Pa saugs. Rohrleitung
dynamischer Druck druckseitig: 50 Pa drucks.
Totaldruck Ventilator: 283 Pa
Druckverlust Zubehör: 33 Pa Montage:
externer Bauteilverlust: 250 Pa
Drehfrequenz: 50 Hz
Ventilatordrehzahl: 1455 1/min
max. zulässige Drehzahl: 3802 1/min
Schaufelwinkel: 11 Grad
Gesamtschallleistungspegel: 91 dB

Motorausführung:
Einschaltart: direkt
Effizienzklasse: IE3
Baugröße: 100 ISO-Klasse: ISO-F
Schutzart: IP 55

Elektrische Daten:
Leistung: 2,2 kW
Betriebsspannung: 400 V
Nennstrom: 4,8 A
Frequenz: 50 Hz
Motor-Nenndrehzahl: 1500 1/min

Daten Kühlluftgebläse:
Leistung: 0,37 kW
Nennstrom: 1 A
Drehzahl: 2840 1/min
Kühlluftmenge: 360 m3/h
Druckerhöhung: 331 Pa

Technische Daten:
Volumenstrom: 10360 m3/h
dynamischer Druck saugseitig: 50 Pa saugs. Rohrleitung
dynamischer Druck druckseitig: 50 Pa drucks.
Totaldruck Ventilator: 283 Pa
Druckverlust Zubehör: 33 Pa Montage:
externer Bauteilverlust: 250 Pa
Drehfrequenz: 50 Hz
Ventilatordrehzahl: 1455 1/min
max. zulässige Drehzahl: 3802 1/min
Schaufelwinkel: 11 Grad
Gesamtschallleistungspegel: 91 dB
Nennweite: DN630

Motorausführung:
Einschaltart: direkt
Effizienzklasse: IE3
Baugröße: 100 ISO-Klasse: ISO-F
Schutzart: IP 55

Elektrische Daten:
Leistung: 2,2 kW
Betriebsspannung: 400 V
Nennstrom: 4,8 A Frequenz: 50 Hz
Motor-Nenndrehzahl: 1500 1/min

Daten Kühlluftgebläse:
Leistung: 0,37 kW
Nennstrom: 1 A
Drehzahl: 2840 1/min
Kühlluftmenge: 360 m3/h

Hinweis:
Anordnung Klemmenkasten und Kühlluftgebläse außerhalb des Aufstellungsraums des Entrauchungsventilator.
Die max. Länger der Kabel beträgt 4 m.

Zubehör:
1 Stück Kühlgebläse
1 Stück Rohr mit selbsttätige Verschlussklappe
2 Stück elastische Stutzen DN630
2 Stück Gegenflansch rund DN630
1 Stück Schall- und Wärmeisolierung
4 Stück Federschwingungsdämpfer
Menge: 1,000 St
Kostengruppe DIN 276 2018-12: 431000000

**01.05.0060 Maschendrahtgitter 1250 x 500 mm**
Maschendrahtgitter 1250 x 500 mm
aus verzinktem Stahlblech,
Rahmen gekantet, gebohrt und geschweißt,
1,5 mm stark, umlaufend 35 mm breit,
Maschendraht verzinkt, punktgeschweißt,
Durchmesser mind. 2 mm, Maschenweite 20 x 20 mm,
Schweiß- und Punktnähte mit Kaltverzinkung gestrichen,
mit sichtbarer Schraubbefestigung, mit Dichtung,
Menge: 2,000 St
Kostengruppe DIN 276 2018-12: 431000000

**Ausführungsbeschreibung 9 Spezifikation Entrauchungskanal Foyer und Audimamax,**
*Spezifikation Entrauchungskanal Foyer und Audimamax,*
Spezifikation Entrauchungskanal Foyer und Audimamax,
Spezifikation Entrauchungskanal Foyer und Audimamax, eckig

Rechteckige Entrauchungsleitung, Entrauchung bis
600 Grad C/120 Minuten zum Einsatz außer der zu entrauchenden Räume, ohne Feuerwiderstandsanforderung. Nach DIN EN 12101-7:2011 mit Zertifikat der Leistungsbeständigkeit, geprüft nach DIN EN 1366-9 für 600 Grad C für 120 Minuten und mit einem nicht ablösbaren gelben Aufkleber als Entrauchungskanal gekennzeichnet. Sie dürfen nicht durch Bauteile hindurchgeführt werden, für die eine Feuerwiderstandsdauer gefordert ist.
Die Abmessungen und Montage sind gemäß Prüfzeugnissen auszuführen.

Hinweis:
Die Entrauchungsleitung erhält zum Schutz eine 40 mm Mineralwollisiolierung aklukaschiert mit zusätzlichem Blechmantel aus Alu-Zink-Blech in wetterfester Ausführung. Blechstärke bis 1 mm.

**01.05.0070 Entrauchungsleitung, rechteckig, L1, Kl. (mm) bis 500**
*** gemäß Ausführungsbeschreibung 9
Menge: 4,000 m2
Kostengruppe DIN 276 2018-12: 431000000

**01.05.0080 Entrauchungsleitung, rechteckig, L2, Kl. (mm) über 500**
*** gemäß Ausführungsbeschreibung 9
Entrauchungsleitung, rechteckig, L2, Kl. (mm) über 500 bis 1000
Menge: 65,000 m2
Kostengruppe DIN 276 2018-12: 431000000

**01.05.0090 Entrauchungsleitung, rechteckig, L3, Kl. (mm) über 1000 bis 1250**
*** gemäß Ausführungsbeschreibung 9
Menge: 60,000 m2
Kostengruppe DIN 276 2018-12: 431000000

**01.05.0100 Formstück, rechteckig, F1, Kl. (mm) bis 500**
*** gemäß Ausführungsbeschreibung 9
Menge: 3,000 m2
Kostengruppe DIN 276 2018-12: 431000000

**01.05.0110 Formstück, rechteckig, F2, Kl. (mm) über 500 bis 1000**
*** gemäß Ausführungsbeschreibung 9
Menge: 6,000 m2
Kostengruppe DIN 276 2018-12: 431000000

**01.05.0120 Formstück, rechteckig, F3, Kl. (mm) über 1000 bis 1250**
*** gemäß Ausführungsbeschreibung 9
Menge: 10,000 m2
Kostengruppe DIN 276 2018-12: 431000000

**Ausführungsbeschreibung 10 Kanalschutz an Entrauchungskanal**
*Kanalschutz an Entrauchungskanal*
Kanalschutz an Entrauchungskanal
Kanalschutz an Entrauchungskanal
frei verlegt auf dem Flachdach

Arbeitsort ist die Dachfläche des Gebäudes
Höhe der Attika-Kante: bis max. ca. 18 m über Gelände

Besonderer Hinweis:
Montagearbeiten auf dem Dach dürfen nur auf bauseitig geschützten Bereichen durchgeführt werden. Alle Flex-, Schneide- und Schweißarbeiten sind auf den Dachflächen nicht zulässig. Eventuelle Beschädigungen, die während der Arbeiten auftreten können, sind umgehend der Ojektüberwachung schriftlich zu melden.

Sämtliche Befestigungskomponenten sind aus nichtrostendem Stahl zu liefern und zu verarbeiten.

Der Umfang der gesamten Arbeiten ist den nachfolgenden Beschreibungen zu entnehmen.

Ausführung wie folgt:

Wärmedämmung DIN 4140, haus- und betriebstechnische Anlagen, für rechteckige Luftleitung und rechteckige Formstücke im Aussenbereich, aus verzinktem Stahlblech, mit entsprechenden Kantenlängen (Kl.).

Luftleitungen rechteckig, mit den Kantenlängen:
L 1 bzw. F 1 bis 500 mm
L 2 bzw. F 2 über 500 bis 1000 mm
L 3 bzw. F 3 über 1000 bis 1500 mm
L 4 bzw. F 4 über 1500 bis 2000 mm
L 5 bzw. F 5 über 2000 mm

Dämmung aus nichtbrennbaren Stoffen DIN 4102 Teil 1,
Baustoffklasse A1,
Schmelzpunkt: >100 Grad C.
Medientemperatur: 15 Grad C bis 20 Grad C.

Die Dämmung (WD) zweilagig besteht aus:
Mineralfaserplatten (MFP), Wärmeleitfähigkeit 0,04 W/mK nach GEG.
Mit Aluminiumfolie kaschiert, Längs- und Rundnähte mit
Band überkleben, Breite 100 mm, mit an der Luftleitungswandung gehefteten Stiften einschließlich Halteplättchen befestigen.

Dicke 80 mm,
kaschiert mit Alufolie, Verarbeitung nach Hersteller- angabe,

Erste Plattenlage 40 mm, alukaschiert
Zweite Plattenlage 40 mm alukaschiert.

Mit Oberflächenschutz der fertigen Dämmung.
Blechmantel aus Alu-Zink-Blech in wetterfester Ausführung. Blechstärke bis 1mm.
Blechmantel befestigen auf Streifen aus alukaschierten Mineralfaserplatten, als Abstandshalter umlaufend, vollflächig verklebt, Dicke 20 mm, als Schutz der darunterliegenden Dämmung.

Die Montage des Blechmantels erfolgt mit Blechtreibschrauben aus Edelstahl mit aufgesteckter Kunststoffscheibe. Um die Wasserdichtigkeit zu erreichen, ist mit allen Sicken ein alterungsbeständiger Gummiring einzulegen, zusätzlich werden die Fugen mit Silikon ausgespritzt, mit Ausschnitten für Mess-, Einstell- und Revisionsöffnungen,

**01.05.0130 Kanalschutz an Entrauchungskanal, rechteckig, L 1, MFP, Dicke 40 mm**
*** gemäß Ausführungsbeschreibung 10
Kanalschutz an Entrauchungskanal, rechteckig, L 1, MFP, Dicke 80 mm Dicke mit größter Kantenlänge bis 500 mm,
Menge: 4,000 m2
Kostengruppe DIN 276 2018-12: 431000000

**01.05.0140 Kanalschutz an Entrauchungskan, rechteckig, L 2, MFP, Dicke 40 mm**
*** gemäß Ausführungsbeschreibung 10
Kanalschutz an Entrauchungskanal, rechteckig, L 2, MFP, Dicke 40 mm Dicke mit größter Kantenlänge über 500 bis 1.000 mm,
Menge: 30,000 m2
Kostengruppe DIN 276 2018-12: 431000000

**01.05.0150 Kanalschutz an Entrauchungskan, rechteckig, L 3, MFP, Dicke 30 mm**
*** gemäß Ausführungsbeschreibung 10
Kanalschutz an Entrauchungskanal, rechteckig, L 3, MFP, Dicke 40 mm Dicke mit größter Kantenlänge über 1000 bis 1.500 mm,
Menge: 60,000 m2
Kostengruppe DIN 276 2018-12: 431000000

**01.05.0160 Kanalschutz an Formstücken Entrauchungskanal, rechteckig, F 1, MFP, Dicke 40 mm**
*** gemäß Ausführungsbeschreibung 10
Kanalschutz an Formstücken Entrauchungskanal, rechteckig, F 1, MFP, Dicke 40 mm Kantenlänge bis 500 mm
Menge: 3,000 m2
Kostengruppe DIN 276 2018-12: 431000000

**01.05.0170 Kanalschutz an Formstücken Entrauchungskanal, rechteckig, F 2, MFP, Dicke 40 mm**
*** gemäß Ausführungsbeschreibung 10
Kanalschutz an Formstücken Entrauchungskanal, rechteckig, F 2, MFP, Dicke 40 mm Kantenlänge über 500 bis 1.000 mm
Menge: 6,000 m2
Kostengruppe DIN 276 2018-12: 431000000

**01.05.0180 Kanalschutz an Formstücken Entrauchungskanal, rechteckig, F 2, MFP, Dicke 40 mm**
*** gemäß Ausführungsbeschreibung 10
Kanalschutz an Formstücken Entrauchungskanal, rechteckig, F 2, MFP, Dicke 40 mm Kantenlänge über
Menge: 10,000 m2
Kostengruppe DIN 276 2018-12: 431000000

### Titel 02 Sonstige Leistungen

#### Untertitel 02.01 Allgemeine Leistungen

**02.01.0010 Dichtheitsprüfung von Luftleitungen**
Dichtheitsprüfung von Luftleitungen
vor Ort, im eingebauten Zustand, Prüffläche
mind. 50 m2, DIN EN 14239, Luftleitung rechteckig,
Luftdichtheitsklasse C DIN EN 13779, mit bis zu
2 Luftdurchlässen/Öffnungen, Querschnittsbereich
bis 0,5 m2, Höhe über Gelände/Fußboden über 3,5 m bis 5 m, einschl. der Bereitstellung aller erforderlichen Geräte, Materialien, Fachpersonal und Prüfbericht.
Menge: 8,000 St
Kostengruppe DIN 276 2018-12: 439000000

**02.01.0020 Hygiene- Erstinspektion**
Hygiene- Erstinspektion
nach VDI 6022 für RLT-Anlagen

Anlage 001
Anlage 002
Anlage 003

Hygiene Erstinspektion von RLT-Anlagen nach VDI 6022 Blatt 1, einschl. Erstellung aller geforderten Protokolle sowie einer Dokumentation der Inspektion und Übergabe des Prüfberichtes in 3-facher Ausführung an den Bauherrn, nach Freigabe durch den Planer.

Die Bereitstellung von Hilfspersonal durch den AN zur
Unterstützung sowie das Vorhalten von Werkzeugen und Hilfsmitteln, (z. B. Leitern, Kabelrolle, Bohrwerkzeug) ist mit einzukalkulieren.
Die Hygiene Erstinspektion ist von dem AN zu koordinieren. Der Abnahmetermin darf nicht durch das
Verschulden des AN beeinträchtigt werden. Etwaige
festgestellte Mängel sind sofort zu beseitigen und die
Mängelfreiheit ist schriftlich anzuzeigen.

Eine notwendige Nachabnahme durch
Verschulden des AN geht zu seinen Lasten.
Menge: 1,000 psch
Kostengruppe DIN 276 2018-12: 439000000

**02.01.0030 Probebetrieb Luftungsanlagen**
Probebetrieb Lüftungsanlagen
der Anlagen:

2 Stück
RLT-Gerät Hörsäle /Semeinarräume für Zu-und Abluft

1 Stück
RLT-Gerät Nebenräume für Zu-und Abluft

2 Stück
Rohr-Radialventilator Siebe/SASA Zuluft

2 Stück
Rohr-Radialventilator Siebe/SASA Abluft

1 Stück
Dachventilator ATEX Ausführung

3 Stück
Entrauchungsventilatoren

Nach der erfolgten Inbetriebnahme und Funktionsprüfung erfolgt die Einweisung des Betriebspersonals.
Über die Funktionsprüfung und die Einweisung des Betriebspersonals ist jeweils ein eigenes Protokoll anzufertigen.

Der Probebetrieb ist für einen Zeitraum von 14 Tagen vorgesehen. In der Zeit muss entsprechendes Fachpersonal vor Ort bzw. kurzfristig verfügbar sein.
Menge: 3,000 d
Kostengruppe DIN 276 2018-12: 439000000

**02.01.0040 Wirk-Prinzip-Prüfung vor der Inbetriebnahme**
Wirk-Prinzip-Prüfung vor der Inbetriebnahme

Die technischen Anlagen sind von Prüfsachverständigen gemäß Paragraph 3 PrüfVO NRW vor der ersten Inbetriebnahme, nach wesentlichen Änderungen vor der Wiederinbetriebnahme als Erstprüfung und in den übrigen Fällen als wiederkehrende Prüfung in den in Paragraph 2 Abs. 1 Satz PrüfVO NRW genannten Fristen auf ihre Wirksamkeit und Betriebsicherheit einschließlich des bestimmungsgemäßen Zusammenwirkens von Anlagen
(Wirk-Prinzip-Prüfung) zu prüfen.

Alle erforderlichen Unterlagen die zur Wirk-Prinzip-Prüfung gefordert werden, sind dem Prüfsachverständigen 2 Wochen vor der Prüfung in Papierforn zu übergeben.

Für die Bereitstellung von sachkundigem Personal zur Unterstützung bei der durch den Auftraggeber beauftragten Wirk-Prinzip-Prüfung sowie das Vorhalten von Werkzeugen und Hilfsmitteln, (z. B. Leitern, Kabelrolle, Bohrwerkzeug) ist ein Pauschalbetrag einzusetzen.
Die Sachverständigen-Abnahme wird dem AN rechtzeitig bekanntgegeben. Der Abnahmetermin darf nicht durch das Verschulden des AN beeinträchtigt werden. Etwaige festgestellte Mängel sind sofort zu beseitigen und die Mängelfreiheit ist schriftlich anzuzeigen.

2 Stück
RLT-Gerät Hörsäle /Semeinarräume für Zu-und Abluft

1 Stück
RLT-Gerät Nebenräume für Zu-und Abluft

2 Stück
Rohr-Radialventilator Siebe/SASA Zuluft

2 Stück
Rohr-Radialventilator Siebe/SASA Abluft

1 Stück
Dachventilator ATEX Ausführung

3 Stück
Entrauchungsventilatoren
Menge: 1,000 d
Kostengruppe DIN 276 2018-12: 439000000

**02.01.0050 Bereitstellung von sachkundigem Personal zur**
Bereitstellung von sachkundigem Personal zur bauseitigen Sachverständigenabnahme einschl. Vorbegehungen zur Abnahme von Brandschutzklappen.

Für die Bereitstellung von sachkundigem Personal zur Unterstützung bei der durch den Auftraggeber beauftragten Sachverständigen-Abnahme sowie das Vorhalten von Werkzeugen und Hilfsmitteln, (z. B. Leitern ) ist ein Pauschalbetrag einzusetzen.
Die Sachverständigen-Abnahme wird dem AN rechtzeitig bekanntgegeben. Der Abnahmetermin darf nicht durch das Verschulden des AN beeinträchtigt werden. Etwaige festgestellte Mängel sind sofort zu beseitigen und die Mängelfreiheit ist schriftlich anzuzeigen.

Eine notwendige Sachverständigen-Nachabnahme durch Verschulden des AN geht zu seinen Lasten.
Menge: 3,000 d
Kostengruppe DIN 276 2018-12: 439000000

**02.01.0060 Abnahmeverfahren nach DIN EN 12599**
Abnahmeverfahren nach DIN EN 12599
für alle Lüftungsanlagen einschl. Protokollierung
Menge: 2,000 d
Kostengruppe DIN 276 2018-12: 439000000

**02.01.0070 Inbetriebnahme und Abnahmeprüfung**
Inbetriebnahme und Abnahmeprüfung
der Lüftungsanlagen aus diesem Leistungsverzeichnis
in Zusammenarbeit mit den ausführenden WRG- und MSR-Firmen.

Die Abnahmeprüfung ist nach DIN EN 12599 "Lüftung von Gebäuden - Prüf- und Messverfahren für die Übergabe eingebauter raumlufttechnischer Anlagen" durchzuführen und zu protokolieren.

Übergabe der Dokumentation mit den Bestandsunterlagen an den Auftraggeber.
Menge: 5,000 d
Kostengruppe DIN 276 2018-12: 439000000

**Ausführungsbeschreibung 11 Zusätzliche Technische Vertragsbedingungen MSR**
*Zusätzliche Technische Vertragsbedingungen MSR*
Zusätzliche Technische Vertragsbedingungen MSR
Zusätzliche Technische Vertragsbedingungen MSR (ZTV-MSR)

Die kompletten MSR-Anlagen für alle betriebstechnischen Anlagen (BTA) werden durch einen separaten Auftragnehmer geliefert, montiert und gemeinsam mit dem jeweiligen BTA-AN in Betrieb genommen, sofern dies in den Einzelpositionen in diesem LV nicht anders gefordert wird.

Das Bauvorhaben wird mit einer gewerkeübergreifenden Gebäudeleittechnik (GLT) in DDC-Technik ausgerüstet. Die DDC-Technik übernimmt dabei sämtliche Regel- u. Steuerfunktionen für die BTA.

Vom BTA-AN (BTA-AN = Auftragnehmer für den Leistungsumfang wie er sich aus diesem LV ergibt) sind in Zusammenarbeit mit dem jeweiligen MSR-AN alle erforderlichen Dienst- und Koordinierungsleistungen zu erbringen, die für eine ordnungsgemäße Erstellung der BTA einschließlich zugehöriger MSR-Technik erforderlich sind. Für die Leistungsabgrenzung zwischen dem MSR-AN und dem BTA-AN gelten nachfolgende Bedingungen:

1. Der BTA-AN liefert dem MSR-AN alle erforderlichen Vorgaben für die Mess-, Steuer- u. Regeleinrichtungen, Gebäudeleittechnik und zugehörigen elektr. Schaltanlagen.

2. Alle Stellorgane zu den Regelstrecken, die in die Gewerke des BTA-AN eingebaut werden, jedoch nicht zum Auftragsumfang des BTA-AN gehören, sind vom BTA-AN zu bemessen. Die Bemessung der Stellorgane der Regelstrecken ist dem MSR-AN zu übergeben und mit diesem abzustimmen.

3. Für vom BTA-AN gelieferte und eingebaute ELT-Apparaturen/-Geräte (Pumpen etc.) sind die zugehörigen Schaltorgane und Verbindungskabel zu bemessen (Kabel passend für eine mittlere Verlegelänge von ca. 20 m). Diese Daten sind dem MSR-AN zu übergeben.

4. Dem MSR-AN werden zur Konfiguration der DDC-Unterstationen zu jeder Regelstrecke/zu jedem Regelkreis die nachstehend aufgeführten Unterlagen vom BTA-AN übergeben:

Anlagenschemata

Stückliste, mit allen beigestellten Mess-, Steuerungs- und Regelgeräte

Funktionsplan der Steuerung nach DIN 40719 T6 "Schaltungsunterlagen; Regeln und graphische Symbole für Funktionspläne"

Funktionsbeschreibung unter Einbeziehung der Regelung mit Darstellung der Regeldiagramme

Diagramme, Kennlinienfelder (für Ventilatoren, Pumpen, Ventile usw.)

Informationslisten (s. VDI 3814) für Regelgeräte und zugehörende Aggregate

5. Der MSR-AN hat sich selbstständig und rechtzeitig mit dem jeweiligen BTA-AN und dem AG zu koordinieren und diesem alle für die Erstellung und Inbetriebnahme der MSR-Anlage notwendigen Daten und Fakten zu übergeben bzw. bei diesem anzufordern.

6. Die Überprüfung der Stromlaufpläne und Regelschemata auf Funktionsrichtigkeit erfolgt durch den MSR-AN.

7. Die Inbetriebnahme (evtl. nach vorherigem Probelauf) der vom BTA-AN gelieferten und eingebauten ELT-Aggregate (Pumpen usw.) erfolgt durch eine mit der Anlage vertrauten BTA-Fachkraft gemeinsam mit dem MSRAN. Die Prüfung der elektrischen Verkabelung obliegt dem MSR-AN, auch wenn die Leistung nicht von ihm ausgeführt wurde.

8. Der BTA-AN bzw. der AG stellt eine mit der Anlage vertraute Fachkraft bei der vom MSR-AN durchzuführenden Inbetriebnahmen und Abnahmeprüfungen für die gesamte Dauer bei.

9. Die bestimmungsgemäße mängelfreie Einstellung/Funktion der MSR-Anlagen/Schaltanlagen im Zusammenspiel mit den BTA-Anlagen des BTA-AN ist dem jeweiligen BTA-AN bzw. dem AG schriftlich zu bestätigen.

10. Die Einweisung des Bedienungspersonals des AG in die Besonderheiten der regeltechnischen Belange erfolgt durch den MSR-AN.

11. Die Nutzeradresstruktur ist vor der Realisierung der DDC- und GLT-Programmierung mit dem AG und dem Fachplaner abzustimmen.

12. Für die vom BTA-AN und MSR-AN zu erbringenden Detailleistungen gilt die Schnittstellenliste aus der Anlage zu diesem LV

**02.01.0080 Mehraufwand für besondere Dienstleistungen**
*** gemäß Ausführungsbeschreibung 11
Mehraufwand für besondere Dienstleistungen MSR-Technik
Der über die üblichen Nebenleistungen nach VOB hinausgehende Umfang gemäß dem Leistungsumfang wie er aus den Beschreibungen in diesem Titel hervorgeht, ist zu kalkulieren und hier einzutragen
Menge: 1,000 psch
Kostengruppe DIN 276 2018-12: 439000000

**02.01.0090 Erstellen der Baustelleneinrichtung**
Erstellen der Baustelleneinrichtung
gemäß Punkt 2.1 für die gesamten Leistungen aus diesem LV, einschl. Wertstoff- und Abfallentsorgung, Materialcontainer (Sanitärcontainer werden bauseitig zur Verfügung gestellt) sowie Bereitstellung eines Bauleiters des AN, Zusammenarbeit mit Fremdgewerken usw., zugehörige Leistungen kompl. gem. den beigefügten Vertragsbedingungen.

Mehrpreis pauschal für dieses LV, soweit die Kosten nicht bereits als Nebenleistungen abgegolten sind.
Menge: 1,000 psch
Kostengruppe DIN 276 2018-12: 439000000

**02.01.0100 Räumen der Baustelleneinrichtung**
Menge: 1,000 psch
Kostengruppe DIN 276 2018-12: 439000000

**02.01.0110 Erstellung der Revisionsunterlagen**
Erstellen der Revisonsunterlagen gem. den Angaben zur Bauablauforganisation Punkt 3.2

Ergänzend zu den Hinweisen Pkt 3.2 sind folgende Unterlagen beizufügen:

Anlagenbeschreibung, Funktionsschemata, Inbetriebnahmeprotokolle, Sachverständigenabnahmen (sofern erforderlich), Berechnungen, Kabelpläne je Gerät/Raum
Menge: 1,000 psch
Kostengruppe DIN 276 2018-12: 439000000

**02.01.0120 Hygieneinspektionen**
Hygieneinspektionen
nach VDI 6022 durch qualifiziertes
Personal einschl. Dokumentation
Menge: 1,000 psch
Kostengruppe DIN 276 2018-12: 439000000

**02.01.0130 Aufbauen fahrbares Gerüst 2kN/m2 L 2 m B 0,75 m H 3m**
Aufbauen fahrbares Gerüst,
Systemgerüst DIN EN 12810-1, Lastklasse 3 (2 kN/m2),
Länge Gerüst/-bauteil '2' m,

Breite Gerüst/-bauteil '0,75' m, Höhe der obersten
Gerüstlage 3 m, im Gebäude, Gerüstlagen mit allseitigem Seitenschutz.
Menge: 4,000 St
Kostengruppe DIN 276 2018-12: 439000000

**02.01.0140 Umsetzen fahrbares Gerüst 2kN/m2 L 2 m B 0,75 m H 3m**
Umsetzen fahrbares Gerüst,
Systemgerüst DIN EN 12810-1, Lastklasse 3 (2 kN/m2),
Länge Gerüst/-bauteil '2' m,

Breite Gerüst/-bauteil '0,75' m, Höhe der obersten
Gerüstlage 3 m, im Gebäude, Länge des waagerechten Transportweges im Mittel bis 25 m, Gerüstlagen mit allseitigem Seitenschutz.
Menge: 10,000 St
Kostengruppe DIN 276 2018-12: 439000000

**02.01.0150 Umsetzen fahrbares Gerüst 2kN/m2 L 2 m B 0,75 m H 3m**
Umsetzen fahrbares Gerüst,
Systemgerüst DIN EN 12810-1, Lastklasse 3 (2 kN/m2),
Länge Gerüst/-bauteil '2' m,

Breite Gerüst/-bauteil '0,75' m, Höhe der obersten
Gerüstlage 3 m, im Gebäude, Länge des waagerechten Transportweges im Mittel über 25 bis 50 m, Gerüstlagen mit allseitigem Seitenschutz.
Menge: 4,000 St
Kostengruppe DIN 276 2018-12: 439000000

**02.01.0160 Vorhalten von Gerüsten**
Vorhalten der Baustelleneinrichtung
Menge: 60,000 Wo
Kostengruppe DIN 276 2018-12: 439000000

**02.01.0170 Abbauen fahrbares Gerüst 2kN/m2 L 2 m B 0,75 m H 3m**
Abbauen fahrbares Gerüst,
Systemgerüst DIN EN 12810-1, Lastklasse 3 (2 kN/m2),
Länge Gerüst/-bauteil '2' m,

Breite Gerüst/-bauteil '0,75' m, Höhe der obersten
Gerüstlage 3 m, im Gebäude, Gerüstlagen mit allseitigem Seitenschutz.
Menge: 4,000 St
Kostengruppe DIN 276 2018-12: 439000000

**02.01.0180 Gebrauchsüberlassung fahrbares Gerüst 2kN/m2 L 2 m B 0,75 m H 3m**
Gebrauchsüberlassung für fahrbares Gerüst,
Positionsmenge = Produkt aus
1 St (Gebrauchsüberlassungsmenge ) mal  Wo (Gebrauchsüberlassungsdauer)
Systemgerüst DIN EN 12810-1, Lastklasse 3 (2 kN/m2),
Länge Gerüst/-bauteil '2' m,

Breite Gerüst/-bauteil '0,75' m, Höhe der obersten
Gerüstlage 3 m, im Gebäude, Gerüstlagen mit allseitigem Seitenschutz.
Menge: 6,000 StWo
Kostengruppe DIN 276 2018-12: 439000000

#### Untertitel 02.02 Inbetriebnahmemanagement

*Hinweis: Vorbemerkung zu Positionen Inbetriebnahme*
Vorbemerkung zu Positionen Inbetriebnahme
Der Auftraggeber legt besonderen Wert auf eine geordnete, strukturierte und vollständig dokumentierte Inbetriebnahme des Gebäudes. Neben den anlagenspezifischen Funktionalitäten ist auch das zielgerichtete Zusammenspiel der Einzelanlagen, also die Gesamtfunktionalität der gebäudetechnischen Anlagen im Verbund, sicherzustellen und vor der Abnahme nachzuweisen. Um dies zu erreichen, wird im Projekt ein Inbetriebnahmemanagement (IBM) durchgeführt.
Sämtliche technischen Anlagen und Anlagenteile, die sich im Leistungsumfang des Auftragnehmers befinden, sind von fachkundigem Personal, beauftragt durch den AN, bzw. durch die vom AN beauftragten Werkskundendienste seiner Lieferanten in Betrieb zu nehmen.
Der Auftragnehmer hat dafür Sorge zu tragen, dass eine fachkundige Person als Verantwortlicher für den gesamten Inbetriebnahmeprozess vor Beginn der Inbetriebnahmephase benannt wird und über die gesamte Dauer des IAÜ-Prozesses zur Verfügung steht (IAÜ-Prozess gleich Inbetriebnahme-Abnahme-Übergabe-Prozess).
Sämtliche Kosten für die Inbetriebnahme der eingebrachten Anlagen entsprechend den nachstehenden Erläuterungen sowie für die Durchführung der erforderlichen eigenständigen Inbetriebnahmebesprechungen mit der Objektüberwachung, dem Inbetriebnahmemanagement sowie beteiligten Fremdgewerken sind einzukalkulieren.

Die nachstehend beschriebenen Positionen stellen wesentliche Leistungen der vertraglichen Pflichten des Auftragnehmers dar und sind Voraussetzung für eine Abnahme nach Paragraph12 VOB/B.
Einen Überblick zum prinzipiellen zeitlichen Ablauf bis zum Projektabschluss verdeutlicht das Prozessschema Inbetriebnahme in der beigefügten PDF 20250227_LV IBM Anhang.pdf.

**02.02.0010 Strukturierung der Dokumentation**
Strukturierung der Dokumentation
Als Voraussetzung für eine möglichst nahtlose Übergabe an den Betreiber und Nutzer ist es wesentlich, den Prozess der seitens der Errichter-AN zu liefernden Dokumentation so zu gestalten, dass diese Unterlagen mit hinreichend langem Vorlauf zur Verfügung stehen. Hierzu ist die gesamte, vom jeweiligen AN zu liefernde Dokumentation in klar definierte Einzelpakete zu untergliedern. Der Umfang der zu liefernden Dokumentation wird hierdurch nicht verändert.

In Anlehnung an die Darstellung in der Abbildung Meilensteine für die Übergabe der Bestandsdokumentation in der beigefügten PDF 20250227-FIM LV IBM Anhang.pdf, gelten folgende Übergabetermine für die einzelner Dokumentations-Pakete:
Unterlagen der Ausführungsgrundlagen z.B. Anlagenbeschreibungen, Handbücher / Herstellerunterlagen etc. werden nach der baulichen Fertigstellung übergeben. Unterlagen zu anlagenspezifischen Inbetriebnahmen, wie z.B. Hygieneprüfprotokolle, Einregulierungsprotokolle etc. werden nach der anlagenspezifischen Inbetriebnahme eingereicht. Als letztes werden, vor den VOB Abnahmen, die Einweisungsprotokolle sowie die Protokolle der gewerkeübergreifenden Verbundtests zur Verfügung gestellt.
Die Dokumentationsunterlagen sind gemäß der Zuordnung, in der beigefügten PDF, in digitaler Form zu übergeben, wobei der Meilenstein 3 hier nur exemplarisch gilt, Grundlage ist die vollständige Bestandsdokumentation gemäß AG-seitiger Vorgabe. Für die Meilensteine 1 und 2 gilt eine Frist von 14 Tagen nach Fertigstellung bzw. Abschluss.
Die Unterlagen für den Meilenstein 3 sind spätestens bis zwei Wochen vor VOB-Abnahme zu übermitteln.

Eine termingerechte Übergabe der Dokumentation ist zwingende Voraussetzung für den Eintritt in die darauffolgende Inbetriebnahmephase.
Die Dokumentation für die Meilensteine 1 bis 3 ist in 2-facher Ausfertigung auf einem Datenträger (USB-Stick) zu übergeben. Für den Meilenstein 3 gelten darüber hinaus die AG-seitigen Vorgaben an die Bestandsdokumentation.
Menge: 8,000 h
Kostengruppe DIN 276 2018-12: 439000000

**02.02.0020 Dokumentation der Vorfunktionsprüfung**
Dokumentation der Vorfunktionsprüfung

Unmittelbar nach Fertigstellung der Montagearbeiten und vor der Erstinbetriebnahme jeder Anlage ist durch den Auftragnehmer eine systematische Anlagenüberprüfung durchzuführen und die bauliche Fertigstellung zu bestätigen. Die Vorfunktionsprüfung besteht aus einer rein optischen und ggf. mechanischen Überprüfung. Der AN bestätigt, dass sämtliche betriebsvorbereitenden Maßnahmen abgeschlossen sind.
Insbesondere folgende Punkte sind - soweit zutreffend - für die eingebrachten Anlagen durch den Auftragnehmer zu bestätigen:
alle Anlagenteile sind korrekt miteinander verbunden

Elektroinstallation ist abgeschlossen

Anbindung der Anlage an die GA ist erfolgt und funktionsbereit

Sollwerte, Zeitprogramme, Verriegelungen, Festlegung der Trendaufzeichnungen, Regelstrategien sind gemäß Vertrag angelegt und funktionsfähig

Grafische Benutzeroberfläche ist konfiguriert und alle Anwendungsprogramme sind hinterlegt

Dokumentation von Werksabnahmen von Großkomponenten ist vorhanden

Vollständige Datenpunktlisten liegen vor
Die Bestätigung der durchgeführten Vorfunktionsprüfung durch Protokolle bzw. Checklisten ist Voraussetzung für den Beginn der anschließenden Inbetriebnahmephase.
Menge: 12,000 h
Kostengruppe DIN 276 2018-12: 439000000

**02.02.0030 Verifizierung Kennlinienoptimierung RLT**
Verifizierung Kennlinienoptimierung RLT
Nach erfolgter Einregulierung der RLT-Anlage hat der AN im Rahmen der Einregulierung sicherzustellen und nachzuweisen, dass die Anlage tatsächlich am energetisch optimalen Betriebspunkt betrieben wird, d.h. dass die für die Herstellung der Nenn-Volumenströme erforderliche Ventilatorleistung minimiert ist. Der energetisch optimale Betriebspunkt ist genau dann erreicht, wenn eine Reduzierung der Δp-Sollwertvorgabe am RLT-Gerät eine Reduzierung des Volumenstroms zur Folge hat und nicht mehr durch eine Öffnung von Volumenstromreglern im Kanalnetz kompensiert werden kann.
Zum Nachweis des energetisch optimalen Betriebspunkts ist durch den AN in Anwesenheit der OÜ und des IBM die Δp-Sollwertvorgabe am RLT-Gerät iterativ in kleinen Schritten zu reduzieren und der sich jeweils einstellende Volumenstrom festzustellen. Erst, wenn eine delta p-Reduzierung eine Reduzierung des Volumenstroms nach sich zieht, ist der optimale Betriebspunkt erreicht.
Die Verifizierung der Kennlinienoptimierung ist sowohl für die Zuluft- als auch für die Abluftseite jeder Anlage durchzuführen.
Der Zeitpunkt der Durchführung ist mit OÜ und IBM abzustimmen.
Menge: 12,000 h
Kostengruppe DIN 276 2018-12: 439000000

**02.02.0040 Mitwirkung bei den anlagenspezifischen Inbetriebnahmen**
Mitwirkung bei den anlagenspezifischen Inbetriebnahmen
Erfolgt die Inbetriebnahme mehrerer zusammenwirkender Anlagenteile durch unterschiedliche Auftragnehmer, so sind die beteiligten Auftragnehmer zur Koordination ihrer Tätigkeiten bei der Inbetriebnahme verpflichtet. Zusammen mit dem Auftragnehmer Gebäudeautomation ist die Mitwirkung beim Datenpunkttest erforderlich, einschließlich der folgenden Leistungen:
Ansteuerung der Feldgeräte (Funktionsprüfung)

Überprüfung der Systeme bis zur Darstellung im Leitsystem
Treten in dem oben genannten Zusammenhang Störungen auf, wirkt der Auftragnehmer an deren Beseitigung mit.
Menge: 8,000 h
Kostengruppe DIN 276 2018-12: 439000000

**02.02.0050 Gewerkeübergreifende Funktionstests**
Gewerkeübergreifende Funktionstests
Sämtliche Anlagen oder Anlagenteile, die sich im Leistungsumfang des Auftragnehmers befinden, sind im Zuge eines gewerkeübergreifenden Funktionstests auf ordnungsgemäße Funktion im Verbund zu überprüfen.
Diese gewerkeübergreifenden Funktionstests sind in einem zeitlichen Zusammenhang mit den beteiligten Gewerken durchzuführen, wobei die Anlagen der Gebäudeautomation und Gefahrenmeldeanlagen als übergeordnete Systeme eine koordinierende und besondere Position einnehmen.
Die gewerkeübergreifenden Funktionstests stellen den gewerkeübergreifenden Betrieb der Gesamtheit aller im Gebäude befindlichen Anlagen unter (eingeschränkt) realitätsnahen Betriebsbedingungen dar. Er dient dem Nachweis der bestimmungsgemäßen und vertragsgeschuldeten Funktion der technischen Anlagen. Es soll nachgewiesen werden, dass die Anlagen einen dauerhaften Automatikbetrieb ohne Störungen bewerkstelligen können. Um die Aussagekraft der gewerkeübergreifenden Funktionstests zu erhöhen, werden in geeigneten Testszenarien - z.B. durch Sollwert-Änderungen oder Aufprägen von Störgrößen - Zustände hergestellt.
Voraussetzung zur Durchführung der gewerkeübergreifender Funktionstests ist der Abschluss aller Vorfunktionsprüfungen und anlagenspezifischen Inbetriebnahmen der beteiligten Anlagen durch die jeweiligen Auftragnehmer, insbesondere der erfolgreiche Abschluss des 1:1 Datenpunkttests und sämtlicher Einregulierungstätigkeiten. Die Fertigstellung der ordnungsgemäßen Inbetriebnahme ist durch den AN zu protokollieren. Die Feststellung des erfolgreichen Abschlusses hat durch die Fachbauleitungen stattzufinden.
Der Beginn der gewerkeübergreifenden Funktionstests bedarf der Freigabe des AG bzw. des IBM als Vertreter des AG..
Im Rahmen der gewerkeübergreifenden Funktionstests wird u.a. ein Black-Building-Test durchgeführt. Hierbei wird das Verhalten aller technischen Anlagen des Gebäudes bei Spannungsausfall und Spannungswiederkehr nach definierten Szenarien hinsichtlich erwarteter Anlagen- und Betriebszustände getestet. Der Auftragnehmer Elektrotechnik führt eine zentrale Abschaltung der Stromversorgung an einer Niederspannungsgebäudehauptverteilung, alternativ an einer der Unterverteilungen, durch. Der Auftragnehmer zum vorliegenden LV prüft bzw. bestätigt das störungsfreie Anlagenverhalten nach Netzwiederkehr, das automatische Erreichen der eingestellten Sollwertvorgaben und den Übergang in Regelbetrieb für die elektrisch betriebenen und/oder gesteuerten Anlagenteile.
Die Anlagen sind während der gewerkeübergreifenden Funktionstests vom AN mit geeignetem, qualifiziertem Fachpersonal zu betreiben, zu überwachen und bei Störungen umgehend wieder in Betrieb zu setzen. Funktion und Einstellung der gesamten Anlagen sind zu überwachen, zu prüfen und bei Bedarf zu optimieren. Die Durchführung der gewerkeübergreifenden Funktionstests sowie sämtliche durchgeführten Maßnahmen zur Störungsbeseitigung und sonstige Eingriffe in den Anlagenbetrieb sind schriftlich und digital zu dokumentieren und vorzulegen.
Durch das IBM erfolgt eine detaillierte Ablaufplanung des Inbetriebnahmeprozesses, hierbei ist die Mitwirkung der Errichter während der Ausführungsphase im Zuge der Fortschreibung durch das IBM erforderlich (siehe Anhang 20250227-FIM-PO-IBM-Gewerkeübergreifende Funktionstests.pdf).
Der AG bzw. das IBM behält sich vor, sämtliche Anlagen während der gewerkeübergreifenden Funktionstests zu prüfen. Die gewerkeübergreifenden Funktionstests können vom AG unterbrochen werden, wenn die vereinbarten Beschaffenheiten offensichtlich nicht oder nur zum Teil eingehalten werden können. Sobald die nötigen Voraussetzungen hergestellt sind ist eine Wiederholung des Tests erforderlich.
Als Kalkulationsgrundlage wird von 2 Tag mit insgesammt 12 Stunden ausgegangen, Fahrt- und etwaige Übernachtungskosten sind mit einzukalkulieren. Erforderliche Verbrauchsmaterialien, Betriebsmittel, Verschleißteile, Kleinteile sowie Hilfsstoffe sind vom AN zu beschaffen.
Der erfolgreiche Abschluss der gewerkeübergreifenden Funktionstests ist wesentliche Voraussetzung für die förmliche VOB-Abnahme.
Menge: 12,000 h
Kostengruppe DIN 276 2018-12: 439000000

**02.02.0060 Durchführung von Einweisungen und Schulungen**
Durchführung von Einweisungen und Schulungen
Die Einweisungen und Schulungen des späteren Betriebspersonal in Funktion und Betrieb soll theoretische sowie praktische Inhalte berücksichtigen.
Mindestens 30 Kalendertage vor dem ersten Einweisungstermin ist durch den AN eine Agenda mit den geplanten Einweisungsinhalten, der Strukturierung, der Dauer, dem angedachten Termin sowie den ausgeteilten Informationsunterlagen zu erstellen und durch den AG freigeben zu lassen.
Zum Zeitpunkt der Einweisung muss die Dokumentation gemäß LV Position "Strukturierung der Dokumentation" vorliegen.
Da der Umfang der Einweisung das übliche Maß überschreitet wird ein EP abgefragt.

Die Einweisung muss folgende Kriterien erfüllen:
Als Ergebnis ist ein unterschriebenes Schulungs- und Einweisungsprotokoll mit Übersicht des Schulungsinhaltes, geschulten Personen, und Schulungszeitraum zu erstellen. Die Einweisungen sind wie folgt beschrieben durchzuführen und zu protokollieren, bzw. folgende Inhalte sind, sofern zutreffend, zu berücksichtigen.
Anlagenübersicht und Anbindung an übergeordnete Anlagen der Liegenschaft
Grundlegenden Funktionen
Betriebsweisen (z.B. Sommer, Winter, Tag / Nacht, Zeitprogramme, Automatikbetrieb usw.)
Betriebsparameter und Einstellmöglichkeiten
Abhängigkeiten / Wechselwirkungen mit anderen Anlagen/Systemen
Sicherheitsfunktionen
Alarme / Störmeldungen, sowie deren mögliche Ursachen und Handlungsempfehlungen
Erläuterung von Hersteller- / Gerätespezifischen Steuerungen
Möglichkeiten des manuellen Eingriffs an den Anlagen, Beeinflussung des automatischen Anlagenbetriebs
Wartungsanweisungen und Wartungsintervall, einschl. Anfertigen von Arbeitskarten je Anlage, mit Intervallvorgaben.
Notwendige Prüfungen und deren Intervall
Reparaturhinweise
Ersatzteile und deren empfohlene Vorhaltung
Einführung / Übersicht in die Betriebs- und Wartungsanleitungen
Die Unterlagen der Präsentation sind sowohl in ausgedruckter Form, farbig, DIN A4, den zur Einweisung anwesenden Personen auszuhändigen und der Bestandsdokumentation beizufügen als auch vorab via E-Mail als PDF zu verteilen.
Menge: 12,000 h
Kostengruppe DIN 276 2018-12: 439000000

**02.02.0070 Betreiben der Anlage bis zur VOB-Abnahme (Erhaltungsbetrieb)**
Betreiben der Anlage bis zur VOB-Abnahme (Erhaltungsbetrieb)
Da vor der Übergabe an den Nutzer kein eigenständiger Betreiber vorhanden ist, ist es erforderlich den Anlagenbetrieb während der Interimsbetriebszeit, d.h. nach Abschluss der anlagenspezifischen Inbetriebnahmen, dem Anlagenerrichter zu übertragen. Diese Interimsbetriebszeit ist als Erhaltungsbetrieb definiert.
Ziel: Das Betreiben der Anlagen soll grundsätzlich die ordnungsgemäße Funktion der Anlagen sicherstellen.
Hierzu sind sämtliche vom Auftragnehmer eingebrachten Systeme und Anlagen dem Auftraggeber funktional uneingeschränkt bis zur VOB-Abnahme vorzuhalten. Dieser Erhaltungsbetrieb erfolgt mit dem Ziel, dass alle Gewährleistungsansprüche nach VOB-Abnahme erhalten bleiben.
Der Erhaltungsbetrieb beinhaltet mindestens folgende Punkte:
regelmäßige Kontrollgänge ggf. stichpunktartig mit Dokumentation der Anlagenzustände min. 1x pro Woche

regelmäßige Prüfung der Anlagenfunktionen ggf. Stichpunktartig (z.B. Probeläufe, Spülung von hydraulischen Systemen)

Wartung und Instandhaltung der betriebstechnischen Anlagen gemäß AMEV-Arbeitskarten (Stand 02/2020), insbesondere unter Berücksichtigung der vorgegebenen Wartungsintervalle

Beseitigung von Störungen

Nachfüllen von Betriebsstoffen

Prüfung von sicherheitsrelevanten Einbauteilen
Im Leistungsumfang enthalten sind ferner:
vorbeugende Maßnahmen zur Werterhaltung der Komponenten mit den erforderlichen Einzelmaßnahmen entsprechend den Anforderungen der Komponentenhersteller und den Grundsätzen der jeweils gültigen Gesetze, Normen und Verordnungen zur Instandhaltung.

Erstellung einer Wartungsdokumentation (Wartungsprotokolle mit Zustandsbericht, Leistungs- und Messwerten)

Dokumentation von bei der Wartung festgestellten Mängeln und Sicherstellung der Mängelabarbeitung

regelmäßiges Pflegen, Überprüfen, Nachjustieren, Reinigen, Neueinstellen und Abgleichen aller Anlagen bzw. Anlagenkomponenten auf Zustand, Funktion und Sicherheit, zur Erhaltung des einwandfreien Zustandes und Funktion der Anlagen.

Veranlassung gesetzlich vorgeschriebener wiederkehrender Prüfungen und Bewertungen von Anlagen, Bauteilen oder Einrichtungen im Objekt.

Erstellung/Pflege von Prüf- und Wartungsprotokollen und -berichten (nachweisende Dokumentation)

Pflege von anlagenbezogenen Instandhaltungsbüchern, insb. Prüfbüchern
Sicherstellung der eingestellten Anlagenparameter.

Vier Monate vor Beginn der anlagenspezifischen Inbetriebnahmen ist vom Auftragnehmer ein Inspektions-, Prüf- und Wartungsplan für den Erhaltungsbetrieb zu erstellen und mit der Objektüberwachung sowie dem Inbetriebnahmemanagement abzustimmen.
Zur Vermeidung von Stagnation im Zeitraum zwischen Anlagenbefüllung (Spülung) und Übergabe der Trinkwasserinstallation an den Nutzer sind sämtliche im LV beschriebenen Entnahmestellen im Abstand von 72 h für den bestimmungsmäßigen Betrieb zu öffnen, um einen entsprechenden Trinkwasseraustausch im gesamten Leitungssystem sicherzustellen.
Vor Aufnahme der Anlagenspülung ist ein Spülplan zu erstellen.
Über jede Durchführung der Hygienespülungen ist ein Protokoll zu erstellen. Das Protokoll ist wöchentlich zur Unterschrift vorzulegen.
Bei Anlagenstörungen ist die Objektüberwachung (OÜ), der AG sowie dem Inbetriebnahmemanagement unverzüglich zu informieren. Störungen im Anlagenbetrieb sind umgehend zu beseitigen.
In Abstimmung mit dem Auftraggeber und dem zukünftigen Betreiber ist die Organisation einer Rufbereitschaft zur Störungsbeseitigung sowie die Einrichtung einer Rufbereitschaft (Notdienst) sicherzustellen. Treten Störungen an den Anlagen auf, sind folgende Reaktionszeiten zur Störungsbeseitigung durch den Auftragnehmer einzuhalten:

Die telefonische Erreichbarkeit muss werktäglich, Montag bis Freitag, von 8:00 Uhr bis 16:30 Uhr sichergestellt sein. Eine Erreichbarkeit per Mail ist 24h am Tag (Werktaks sowie an Wochenenden und Feiertagen) sicherzustellen.
Reaktionszeit zum Beginn einer Fehleranalyse vor Ort max. 24 Stunden nach Information über eine Störung

Die Störungsbehebung ist durch Protokolle mit Angabe zu Ursachen und Maßnahmen zu dokumentieren.
Die Unfallverhütungsvorschriften sind zu beachten.
Fahrt- und Übernachtungskosten sind mit einzukalkulieren. Erforderliche Verbrauchsmaterialien, Betriebsmittel, Verschleißteile, Kleinteile sowie Hilfsstoffe sind vom AN zu beschaffen. Die Kosten der Verbrauchsmaterialien werden ohne Zuschläge gegen Nachweis durch den AG erstattet.
Der Beginn und das Ende des Erhaltungsbetriebs werden von der Fachbauleitung oder dem AG schriftlich festgelegt.

Für die Dauer des Erhaltungsbetriebs sind 4 Monate mit insgesamt 4 Arbeitstagen über die gesamte Dauer anzunehmen.
Menge: 32,000 h
Kostengruppe DIN 276 2018-12: 439000000

**02.02.0080 Gewerkeübergreifender Probebetrieb / Automatikbetrieb**
Gewerkeübergreifender Probebetrieb / Automatikbetrieb
Sämtliche Anlagen oder Anlagenteile, die sich im Leistungsumfang des Auftragnehmers befinden, sind zur Probe für einen Zeitraum von 15 aufeinander folgenden Kalendertage zu betreiben. Dieser Probebetrieb ist in einem zeitlichen Zusammenhang mit den beteiligten Gewerken durchzuführen.
Der Probebetrieb stellt den gewerkeübergreifenden Betrieb der Gesamtheit aller im Gebäude befindlichen Anlagen unter (eingeschränkt) realitätsnahen Betriebsbedingungen dar. Er dient dem Nachweis der bestimmungsgemäßen und vertragsgeschuldeten Funktion der technischen Anlagen. Es soll nachgewiesen werden, dass die Anlagen einen dauerhaften Automatikbetrieb ohne Störungen bewerkstelligen können.
Voraussetzung zur Durchführung des Probebetriebs ist der Abschluss aller gewerkeübgergreifenden Funktionstests.
Der Beginn des Probebetriebs bedarf der Freigabe des AG bzw. des IBM als Vertretung des AG.
Die Anlagen sind während des Probebetriebes vom AN mit geeignetem, qualifiziertem Fachpersonal zu betreiben, zu überwachen und bei Störungen umgehend wieder in Betrieb zu setzen. Funktion und Einstellung der gesamten Anlagen sind zu überwachen, zu prüfen und bei Bedarf nachzuregulieren. Der Verlauf des Probebetriebs, insbesondere die aufgetretenen Störungen sowie sämtliche im Rahmen des Probebetriebs durchgeführten Maßnahmen zur Störungsbeseitigung und sonstige Tätigkeiten sind schriftlich und digital zu dokumentieren.
Die Versorgung der, an die jeweilige Anlage, angebundenen Einrichtungen ist sicherzustellen. Bei Geräten, die der AG eingebracht hat, aber von Anlagen betrieben werden, die der AN installiert hat, ist durch den AN eine Mitwirkung beim Echtzeitbetrieb sicherzustellen. In diesem Fall müssen vertretbare Mängel schnellstmöglich beseitigt werden. Die entsprechenden Fachkräfte sind zur Verfügung zu stellen. Der AG und dessen Vertreter oder Bevollmächtigte, sowie der spätere Betreiber, haben das Recht am Probebetrieb teilzunehmen und sind über die Betriebsabläufe in Kenntnis zu setzen. Fachpersonal, welches später die Anlagen betreiben wird, ist in den Probebetrieb einzubeziehen.
Der Auftraggeber behält sich vor, sämtliche Anlagen während des Probebetriebes zu prüfen. Der Probebetrieb kann vom AG unterbrochen werden, wenn die vereinbarten Beschaffenheiten offensichtlich nicht oder nur zum Teil eingehalten werden können.
Aufzeichnungen und Dokumentationen sind auf Verlangen des Auftraggebers bzw. der Objektüberwachung jederzeit zur Einsicht bereitzustellen. Aufzeichnungen, Dokumentationen und Auswertungen der Prüfungen und des Probebetriebes werden Bestandteil der an den Auftraggeber zu übergebenden Bestandsdokumentation.
Der störungsfreie Betrieb betriebskritischer Anlagen über einen Zeitraum von 15 zusammenhängenden Kalendertagen über jeweils 24h im Regelbetrieb innerhalb des Zeitraums des Probebetriebs ist Voraussetzung für den Abschluss einer erfolgreichen Probebetriebsphase.
Als Kalkulationsgrundlage kann von 1 Person (fachkundig, geeignet und qualifiziert) mit einem Stundenkontingent vor Ort von insgesamt 6h ausgegangen werden. Dieses Stundenkontingent kann sich über einen Zeitraum von 4 Arbeitstagen pro Woche zu üblichen Arbeitszeiten verteilen.

Der Beginn und das Ende des Betreibens der Anlagen werden von der Fachbauleitung oder dem AG schriftlich festgelegt.
Fahrt- und Übernachtungskosten trägt der AN. Die Kosten des Energieverbrauches (Strom, Wasser, Gas, Fernwärme) des Probebetriebes trägt der Auftraggeber. Erforderliche Verbrauchsmaterialien, Betriebsmittel, Verschleißteile, Kleinteile sowie Hilfsstoffe sind vom AN zu beschaffen. Die Kosten werden ohne Zuschläge gegen Nachweis durch den AG erstattet.
Bei der Kalkulation ist zu berücksichtigen, dass der Zeitraum des Probebetriebs vollständig innerhalb des Zeitraums des Erhaltungsbetriebs liegt.
Der erfolgreiche Abschluss der Probebetriebsphase ist wesentliche Voraussetzung für die förmliche VOB-Abnahme.
Menge: 6,000 h
Kostengruppe DIN 276 2018-12: 439000000

**02.02.0090 Angaben zur Wartung, Inspektion und Prüfung /Equipmenterfassung**
Angaben zur Wartung, Inspektion und Prüfung / Equipmenterfassung
Der AN erstellt zur Abnahme eine Übersicht, aus der ersichtlich ist, an welcher Anlage welche Tätigkeit (getrennt nach Wartung, Inspektion und Prüfung) in welchem Intervall durchgeführt wird, inkl. der Angabe, ob es sich dabei um gesetzliche Vorgaben handelt. Zusätzlich ist das Datum der Erstinbetriebnahme zu dokumentieren.
Jede Anlage muss dabei getrennt / einzeln und mit Anlagennummer/-kennzeichnung (gem. Vorgabe zur Equipmenterfassung der TH Köln) ausgewiesen werden.
Das IBM stellt eine Vorlage (Excel Tabelle) zum Befüllen zur Verfügung. Die Übersicht wird dem IBM als Vertreter des AG zur Freigabe vorgelegt ist in digitaler Form zu übergeben, sodass der AG den Plan bei Bedarf in sein CAFM-System übernehmen kann.
Menge: 16,000 h
Kostengruppe DIN 276 2018-12: 439000000

#### Untertitel 02.03 Stundenlohnarbeiten

**Ausführungsbeschreibung 12 Stundenlohnarbeiten**
*Stundenlohnarbeiten*
Stundenlohnarbeiten
Stundenlohnarbeiten

Stundenlohnarbeiten dürfen nur auf Anordnung des Auftraggebers oder der Objektüberwachung ausgeführt werden.

Der Verrechnungssatz ist unter Beachtung der preisrechtlichen Vorschriften zu ermitteln. Er gilt unabhängig von der Anzahl der abzurechnenden Arbeitsstunden.

Stundenlohnarbeiten sind immer mit Arbeitskräften mit der für die Arbeiten max.erforderlichen Qualifikation auszuführen, sofern entsprechendes Personal unter Beachtung des Wirtschaftlichkeitsprinzips zur Verfügung steht.

**02.03.0010 Helfer-in sämtliche Kosten/Zuschläge**
*** gemäß Ausführungsbeschreibung 12
STLB-Bau 2025-10 091
Stundenlohnarbeiten durch Helfer/-in
der Verrechnungssatz für die jeweilige Arbeitskraft umfasst sämtliche Aufwendungen wie Lohn- und Gehaltskosten, Lohn- und Gehaltsnebenkosten, Zuschläge, lohngebundene und lohnabhängige Kosten, sonstige Sozialkosten, Gemeinkosten, Wagnis und Gewinn.
Menge: 50,000 h
Leistungsbereich: 091
Kostengruppe DIN 276 2018-12: 439000000

**02.03.0020 Auszubildende/r sämtliche Kosten/Zuschläge**
*** gemäß Ausführungsbeschreibung 12
STLB-Bau 2025-10 091
Stundenlohnarbeiten durch Auszubildende/r (Mittellohn)
der Verrechnungssatz für die jeweilige Arbeitskraft umfasst sämtliche Aufwendungen wie Lohn- und Gehaltskosten, Lohn- und Gehaltsnebenkosten, Zuschläge, lohngebundene und lohnabhängige Kosten, sonstige Sozialkosten, Gemeinkosten, Wagnis und Gewinn.
Menge: 50,000 h
Leistungsbereich: 091
Kostengruppe DIN 276 2018-12: 439000000

**02.03.0030 Monteur/-in sämtliche Kosten/Zuschläge**
*** gemäß Ausführungsbeschreibung 12
STLB-Bau 2025-10 091
Stundenlohnarbeiten durch Monteur/-in
der Verrechnungssatz für die jeweilige Arbeitskraft umfasst sämtliche Aufwendungen wie Lohn- und Gehaltskosten, Lohn- und Gehaltsnebenkosten, Zuschläge, lohngebundene und lohnabhängige Kosten, sonstige Sozialkosten, Gemeinkosten, Wagnis und Gewinn.
Menge: 50,000 h
Leistungsbereich: 091
Kostengruppe DIN 276 2018-12: 439000000

**02.03.0040 Obermonteur-in sämtliche Kosten/Zuschläge**
*** gemäß Ausführungsbeschreibung 12
STLB-Bau 2025-10 091
Stundenlohnarbeiten durch Obermonteur/-in
der Verrechnungssatz für die jeweilige Arbeitskraft umfasst sämtliche Aufwendungen wie Lohn- und Gehaltskosten, Lohn- und Gehaltsnebenkosten, Zuschläge, lohngebundene und lohnabhängige Kosten, sonstige Sozialkosten, Gemeinkosten, Wagnis und Gewinn.
Menge: 50,000 h
Leistungsbereich: 091
Kostengruppe DIN 276 2018-12: 439000000
